# Grundschule Siglingen
Angebotsaufforderung (GAEB DA XML 3.2, DA83)
Projekt: 2304
Währung: EUR
Eröffnung: 18.02.2025 15:00:00
Ende der Zuschlagsfrist: 19.03.2025
Abgabeort: Rathaus Neudenau; Hauptstraße 27, 74861 Neudenau;
Ausführungsbeginn: 01.04.2025
Erstellt mit: GXML Toolbox V3.3 R20220330, ORCA AVA 25.0.5 - Professional Edition 25.00.05, 21.01.2025

## Baubeschreibung
1.1  Baubeschreibung

Die Stadt Neudenau plant als Bauherrin in der Heilbronner Straße 11, 74861 Neudenau, Stadtteil Siglingen, die Sanierung der bestehenden Grundschule. Überplant werden soll auch der Schulhof und die angrenzenden Flächen.
Die zu bearbeitenden Flächen befinden sich auf dem Flurstück 201 und haben eine Gesamtgröße von ca. 2.330 m².
Die Gesamtfläche wird in drei Bereiche unterteilt, diese sind: Schulhof mit Schulgarten, Spielplatz und Wiese. Der Schulhof mit Schulgarten hat eine Fläche von ca. 1.320 m², der Spielplatz eine Fläche von ca. 580 m² und die Wiese eine Fläche von ca. 430 m².

Für die Umsetzung der Maßnahmen müssen u.a. Belagsflächen, Einfassungskanten, zum Teil Betonsockelmauern und Zäune abgebrochen, Spielgerät entsorgt und Sträucher gerodet werden.

Schulhof mit Schulgarten
Der bestehende Schulhof befindet sich um bis zu ca. 35 cm tiefer als das Straßen- und Eingangsniveau.
Der geplante Schulhof soll bzgl. der Höhe auf das Straßen- und Eingangsniveau angeglichen und somit angehoben werden.
Dafür ist die bestehende Asphaltfläche zu entfernen, aufzufüllen und eine neue Asphaltfläche herzustellen.
Die Gebäudezugänge im Schulhof befinden sich auf unterschiedlichen Höhen. Dieser Höhenunterschied wird zum einen durch eine barrierefreie Rampe mit einfassender Stahlwange und zum anderen durch Schleppstufen abgefangen.
Der gesamte Schulhof mit Schulgarten ist mit einem Zaun und Hecke einzufrieden. Tlw. ist entlang der nördlichen und westlichen Grundstücksgrenze eine Betonmauer mit Zaun und Hecke vorhanden, diese sind zu erhalten.
Zwischen Schulhof und Talstraße wird der Schulhof durch Mauerscheiben gefasst. Ein Schiebetor (u.a. Zufahrt für die Feuerwehr) und ein Gehflügel stellen den Zugang bzw. Zufahrt zum Schulhof her. Die Fläche zwischen Schulhof und Gehweg der Talstraße dienen der Erschließung und dem Aufenthalt.
Östlich des Gebäudes sind PKW-Stellplätze, Wärmepumpen und Erschließungswege untergebracht und hinter der Garage Fahrradstellplätze, diese werden über eine gepflasterte Rampe erreicht.
Der Schulgarten befindet sich im Nordwesten. Durch den Höhenunterschied zur angrenzenden Terrassenfläche ist der Schulgarten über Stufen und Sitzstufen erreichbar. Auf der West- und Nordseite ist der Höhenunterschied zu den angrenzenden Flächen zum Teil über Mauerscheiben abzufangen.
Neben einer Gartenhütte beinhaltet der Schulgarten auch Hochbeete und Sitzgruppen.
Die Bestandsbäume sind zu erhalten und während der gesamten Baumaßnahme zu schützen.

Spielplatz
Der Spielplatz grenzt im Norden an den Schulgarten, im Osten an den Schulhof und im Westen an die Wiese an. Der Höhenunterschied zwischen Schulhof und Spielplatz wird über eine Böschung abgefangen.
Neben den Spielgeräte u.a. auch ein Wasserspiel enthält der Spielplatz auch Sitzmöblierungen.
Die Bestandsbäume sind zu erhalten und während der gesamten Baumaßnahme zu schützen.

Wiese
Für die Umsetzung der Wiese mit Apfelbäumen ist die bestehende Asphaltfläche und Schotterfläche abzubrechen.

Höhen und Gefälle:
Um die neuen Außenanlagen sauber in den Bestand integrieren zu können, sind die Höhen der Belagsflächen vor Baubeginn durch den AN abzustecken und mit der Bauleitung abzustimmen und ggf. vor Ort anzupassen. Die Anschlüsse an Bestandsflächen sind zu berücksichtigen.

Baugrund:
Vor Herstellung der Belagsflächen ist die Tragfestigkeit des anstehenden Baugrundes zu prüfen.
Die Tragfestigkeit des Planums ist in einer Höhe von ca. 50 cm mittels Lastplattendruckversuch und in Abstimmung mit der Bauleitung zu überprüfen.
Sollte die Tragfestigkeit des Baugrundes nicht gegeben sein, ist der Boden schichtenweise auszubauen und mittels Lastplattendruckversuchen zu prüfen.

Die genaue Höhe für das Planum des Baugrundes wird dann vor Ort in Abstimmung mit der Bauleitung und dem Geologen festgelegt.

Andienung:
Östlich des Grundstücks befindet sich die Heilbronner Straße und südlich die Talstraße.
Die Baumaßnahme kann von beiden Straßen angedient werden.

Der AN hat sich über Zufahrts- und Andienungsmöglichkeiten, Lagerplätze und
sonstige die Preisermittlung beeinflussende Umstände vor Ort zu unterrichten.

Die Verkehrssicherheit ist durch den AN sicherzustellen. Notwendige Sicherungsmaßnahmen,
z.B. Überfahrten an Grundstücken etc. obliegen dem AN. Dies ist in die Einheitspreise
einzukalkulieren, eine gesonderte Vergütung hierfür erfolgt nicht.

Die Erschwernis für das Arbeiten im überdachten und beengten Bereich und im Rampenbereich ist zu berücksichtigen und mit einzukalkulieren.

Die Außenanlagen sind in drei Bereiche aufgeteilt.
Die drei Bereiche sind in der Ausschreibung als separate Titel ausgeschrieben.

Bei den einzelnen Titeln handelt es sich um nachfolgende Bereiche

- Schulhof
- Spielplatz
- Wiese

Der oben genannte Mehraufwand ist bei der Erstellung der Kalkulation zu berücksichtigen

1.2 Topographhie
Das Grundstück fällt von Südost nach Nordwest um knapp 4 m.
Durch die Topographie und den Gegebenheiten des Schulgebäudes haben die Eingänge unterschiedliche Höhen. Auf der Ostseite befindet sich das Zugangsniveau auf 173.05 im Schulhof auf 171.93 bzw. 172.27

1.3  Rahmenterminplan:

Baubeginn: am 01.04.2025
Fertigstellungstermin: KW 36 2025
Vegetationsarbeiten Herbst 2025
Fertigstellungspflege: bis Juni 2026

Die drei Bereiche sind als Gesamtbaumaß in einem Zug fertigzustellen.

1.4  Technische Vorschriften und Vertragsbedingungen

Der Ausführung liegen die einschlägigen FLL-Richtlinien, DIN-Vorschriften und anerkannten Regeln der Technik, die ZTVE,  die Herstellervorschriften, die Richtlinien und Vorschriften der Ordnungsverwaltung  und der Berufsgenossenschaft zugrunde.

## Allgemeines
Allgemeines

2.1 Beschaffenheit der Baustelle
Der Bieter hat sich vor Abgabe seines Angebotes vom Zustand der Baustelle zu überzeugen und sich über Zufahrts- und Andienungsmöglichkeiten, Lagerplätze und sonstige, die Preisermittlung beeinflussende Umstände zu unterrichten.

Vor Baubeginn ist eine Fotodokumentation des Bestands zu erstellen.

Sämtliche Belagsflächen sind gegen Verschmutzungen und Beschädigungen unbedingt zu schützen. Für anfallende Kosten durch Beschädigungen hat der AN aufzukommen.

Bei der Kalkulation bzw. Bauausführung ist zu beachten, dass Leistungen anderer Unternehmer teilweise zeitgleich ausgeführt werden müssen.
Ein reibungsloser Bauablauf bzw. Koordination der Baustelle ist zu gewährleisten (Baustelleneinrichtung, Lagerplätze usw.)

2.2 Homogenbereiche, Frostempfindlichkeit:
Soweit in der Leistungsbeschreibung nichts anderes angegeben ist, sind folgende Bodenverhältnisse auf der Baustelle zu erwarten:
Homogenbereiche B2 - B4 gemäß ATV DIN 18300 VOB/C 2019
2.3 Vertragsabschluss ( VOB/A  §§ 28, 29 )
Der Auftrag (Bauvertrag) kommt mit dem Zugang des Zuschlagsschreiben zustande. Der Auftragnehmer ist verpflichtet, den Empfang unverzüglich schriftlich zu bestätigen.

2.4 Vergütung  ( VOB/B § 2 )
Die Einheitspreise gelten für den Zeitraum der Maßnahme als Festpreise. Ist in der
Ausschreibung nicht ausdrücklich gegenteiliges vermerkt, verstehen sich alle Einheitspreise
einschließlich Materiallieferung und Verlegung.

2.5 Absteckung
Der Auftragnehmer erhält einen Lageplan.  Das Abstecken der Höhen - und Lagepunkte sowie das Abstecken der Baumstandorte erfolgt durch den AN.
Alle Angaben und Maße sind vor Ort zu prüfen. Über Abweichungen ist die Bauleitung unverzüglich zu informieren.

2.6 Ausführungs-, Abrechnungs- und Bestandspläne Ausführungspläne:
Die zur Kalkulation erforderlichen Ausführungspläne liegen der Ausschreibung bei.

Abrechnungspläne
Aufmasse sind vom AN in die Ausführungs- bzw. Abrechnungspläne einzutragen oder in besonderen
Skizzen darzustellen.

Aufmaßblätter und Wiegescheine sind im Original vorzulegen und müssen von der Objektüberwachung gegengezeichnet sein. Werden Aufmaße erstellt, ist die örtliche Bauübwachung über den Aufmaßtermin in Kenntnis zu setzten.

2.7 Straßenverkehrssicherung / Absturzsicherung
Der Auftragnehmer hat etwaige, durch seinen Baubetrieb bedingte Verunreinigungen von Verkehrsflächen möglichst zu vermeiden und unvermeidbare Verschmutzungen sofort zu entfernen.

2.8 Materialien und Stoffe
Die verwendeten Baustoffe, Dünger, Pflanzen und deren Verarbeitung müssen den zum Zeitpunkt der Ausführung gültigen DIN-Normen und technischen Vorschriften entsprechen.
Der Auftragnehmer ist für die ordnungsgemässe Lagerung von Baustoffen und Pflanzen auf der Baustelle verantwortlich. Verlust oder Schäden gehen zu seine Lasten.

Für Oberboden, der als Vegetationstragschicht verwendet werden soll (DIN 18915), ist vor Anlieferung ein Herkunftsnachweis zu führen, eine Probe zu bringen und die Schadstofffreiheit nachzuweisen.

2.9 Technische Vorschriften und Vertragsbedingungen
Der Ausführung liegen die einschlägigen FLL-Richtlinien, DIN- Vorschriften und anerkannten Regeln der Technik, die ZTVE, die Herstellervorschriften, die Richtlinien und Vorschriften der Ordnungsverwaltung und der Berufsgenossenschaft in der aktuellsten Fassung zugrunde.

Folgende ZTV´s und Ergänzende Technische Vertragsbedingungen in der aktuellsten Fassung sind Vertragsbestandteil:

- Technische Lieferbedingungen für Geotextilien und Geogitter für den Erdbau im Straßenbau, FGSV
- ZTV-Beton - Zusätzliche Technische Vorschriften für Betonarbeiten
- ZTVE-StB - Zusätzliche Technische Vorschriften und Richtlinien für Erdarbeiten im Straßenbau
- ATV-Vorschriften
- Straßenverkehrsordnung - StVO mit allgemeinen Verwaltungsvorschriften
- Merkblatt für Körnung aus gebrochenem Gestein.
- Merkblatt für die Bodenverdichtung im Straßenbau
- Merkblatt für die Durchführung von Probeverdichtungen
- ZTV bit-StB - Zusätzliche Technische Vorschriften und Richtlinien für den Bau bituminöser Fahrbahndecken
- ZTVA-StB - Zusätzliche Technische Vorschriften und Richtlinien für Aufgrabungen in Verkehrsflächen
- ZTV Asphalt-StB - Zusätzliche Technische Vertragsbedingungen und Richtlinien für Bau von  Verkehrsflächenbefestigungen aus Asphalt
- ZTV SoB-StB - Zusätzliche Technische Vertragsbedingungen und Richtlinien für den Bau von Schichten ohne Bindemittel
- ZTV Ew-StB - Zusätzliche Technische Vertragsbedingungen und Richtlinien für den Bau von Entwässerungseinrichtungen im Straßenbau
- ZTV Asphalt-StB 07/13
- Zusätzliche Technische Vertragsbedingungen und Richtlinien für den Bau von Verkehrsflächenbefestigung aus Asphalt
- ZTV BEA-StB 09/13
- Zusätzliche Technische Vertragsbedingungen und Richtlinien für die Bauliche Erhaltung von  Verkehrsflächenbefestigungen - Asphaltbauweisen
- ZTV-SA 97 Zusätzliche Technische Vertragsbedingungen und Richtlinien für Sicherungsarbeiten an Arbeitsstellen an Straßen
- ZTV Pflaster
  Zusätzliche Technische Vorschriften und Richtlinien für die Herstellung von Pflasterdecken,
  Plattenbelägen und
- RStO 12 - Richtlinien für die Standardisierung des Oberbaues
  von Verkehrsflächen
- DIN 4124 - Baugruben und Gräben Merkblatt für das Zufüllen von
  Leitungsgräben
- DIN 1054 - Baugrund, zulässige Belastung des Baugrundes
- DIN 4123 - Geländesicherung im Bereich von Ausschachtungen
- DIN EN 295 - Steinzeugrohre und Fomstücke für Abwasserkanäle
- ATV-SVWK- A 127
  Richtlinie für die statische Berechnung von Entwässerungskanälen und Leitungen
- DIN 18196 - Erdbau - Bodenklassifikation für technische Zwecke
- DIN EN 1610 - Verlegung und Prüfung von Abwasserleitungen und -kanälen
- DWA-A 139 - Einbau und Prüfung von Abwasserleitungen und -kanälen-
  Kabelschutzanweisung
- DVGW GW 310/1
  Hinweise und Tabellen für die Bemessung von
  Betonwiderlagern an Bögen und Abzweigen mit nicht längskraftschlüssigen Verbindungen
- DIN 2425 und GW 120 - Vermessung, Netzdokumentation
- G 472 - Gasleitung bis 10 bar aus Polyethglon - Errichtung
- Kompost, Gütesicherung RAL-GZ 251
- Güte- u. Prüfbestimmungen Rinde für Pflanzenbau, Gütesicherung RAL-GZ 250
- Güte- u. Prüfbestimmungen Substratausgangsstoffe, Gütesicherung RAL-GZ 254
- ZTV La-StB 05 Landschaftsbauarbeiten
- DIN 18915 Vegetationstechnik im Landschaftsbau - Bodenarbeiten
- DIN 18916 Vegetationstechnik im Landschaftsbau, Pflanzen- und Pflanzarbeiten
- DIN 18917 Vegetationstechnik im Landschaftsbau, Rasen- und Saatarbeiten
- DIN 18919 Vegetationstechnik im Landschaftsbau, Entwicklungs- und Unterhaltungspflege von Grünflächen
- DIN 18920 Vegetationstechnik im Landschaftsbau, Schutz von Bäumen,Pflanzenbeständen und Vegetationsflächen bei Baumaßnahmen
- FLL Gütebestimmungen für Baumschulpflanzen
- FLL ZTV Baumpflege
- FLL Empfehlung für Baumpflanzungen, Teil 1 und Teil 2
- FLL ZTV Baum-StB 04

## Pläne und Anlagen
Lagepläne

- Lageplan Werkplanung
  2304-5-LP 01  M1:100, 1065x550 mm, 10.01.2025

- Lageplan + Leitungen
 2304-5-LP 02  M1:100, 1065x550 mm, 10.01.2025

Schnitte und Regeldetails

- Regeldetails Belagsaufbauten
 2304-5-DP 01  M 1:10, DIN A3, 10.01.2025

- Einfassungen Bordsteine
 2304-5-DP 02  M 1:10, DIN A3, 10.01.2025

- Einfassungen Einzeiler
 2304-5-DP 03  M 1:10, DIN A3, 10.01.2025

- Anschluss an Fassade
 2304-5-DP 04  M 1:10, 470x297 mm, 10.01.2025

- Stufen, Sitzstufen
 2304-5-DP 05  M 1:20, DIN A3, 10.01.2025

- Betonfertigteile
 2304-5-DP 06  M 1:25, 500x297 mm, 10.01.2025

- Stahlkante
 2304-5-DP 07  M 1:25, DIN A3, 10.01.2025

- Tor und Mauerscheiben
 2304-5-DP 08  M 1:50/1:20, 600x297 mm, 10.01.2025

- Mauerscheiben Schulgarten
 2304-5-DP 09  M 1:20, DIN A3, 10.01.2025

- Stabgitterzaun Böschung
 2304-5-DP 10  M 1:10, DIN A3, 10.01.2025

- Spielplatz
 2304-5-DP 11  M 1:10, DIN A3, 10.01.2025

- Pflastermulde
 2304-5-DP 12  M 1:10, 490x297mm, 10.01.2025

- Sitzelemente mit Holzauflage
 2304-5-DP 13  M 1:10/1:20, DIN A3, 10.01.2025

## Eintragungen im Leistungsverzeichnis durch Auftragnehmer
Eintragungen im Leistungsverzeichnis durch Auftragnehmer

Bei einigen Positionen im Leistungsverzeichnis werden vom Bieter Eintragungen hinsichtlich
Fabrikat, Typ, Abmessungen, technischer Daten und/ oder sonstiger Angaben verlangt.
Der Bereich für die erforderlichen Textergänzungen ist jeweils mit Textfeldern gepunktet
unterstrichen markiert. Vom Bieter müssen alle Eintragungen vorgenommen werden.

Diese Angaben müssen auch in Textfeldern gemacht werden, die "gleichwertige"
Fabrikats- und Typangaben zum vorgegebenen Leitfabrikat zulassen.

Erreichen die Eintragungen des Auftragnehmers nicht die betreffenden Vorgaben des
Auftraggebers im Hinblick auf Abmessungen, Leistung, Qualität und Wirtschaftlichkeit etc.,
behalten die Vorgaben des Auftraggebers Vorrang vor den Eintragungen des Auftragnehmers,
ohne dass der Auftragnehmer dafür eine zusätzliche Vergütung fordern kann, der
Auftragnehmer kann sich insofern nicht auf seine Eintragungen berufen.

Generell ist bei allen Positionen die Lieferung und Montage in den Einheitspreis einzukalkulieren,
sofern nicht explizit in der jeweiligen Position abweichende Vorgaben gemacht werden.

## Umrechnungstabelle für Schüttgüter
Für Schüttgüter gelten die nachfolgenden Umrechnungswerte:

Schüttgüter, die im Leistungsverzeichnis mit Mengenansätzen nach Volumen angegeben sind, werden nach Gewicht, d. h. nach Wiegescheinen abgerechnet. Hierfür gelten nachstehende Umrechnungsfaktoren.
Im umgekehrten Fall wird analog verfahren. In allen Positionen ist auch ohne besondere Erwähnung die Lieferung des gesamten Materials enthalten, sofern nicht ausdrücklich etwas anderes bestimmt ist. Wenn Einbau und Transport von Material des Auftraggebers in Positionen verlangt wird, ist für die Kalkulation die Entfernung zwischen Lager des AG und der Baustelle bis rd. 1 km zu Grunde zu legen.
Bei Schüttgütern und Bodenauftrag ist neben dem Einbau auch immer die richtlinien-konforme Verdichtung einzurechnen, auch wenn in den LV-Positionen nicht extra darauf verwiesen ist.

  lose  verdichtet

Rheinsand 0/2  1 m³  1,56 t  1,85 t
Rheinsand 2/8  1 m³  1,70 t
Rheinsand 8/16  1 m³  1,78 t
Rheinsand 0/32  1 m³  1,68 t  2,20 t
Schroppen / Rüttel  1 m³  1,90 t  1,90 t
Vorsieb  1 m³  1,80 t  2,00 t
Trag-/Frostschutzschicht 1 m³  1,85 t  2,20 t
Kalksteinschotter  1 m³  1,52 t
HGT  1 m³  2,35 t
Bituminöse Tragschicht  1 m³  2,35 t
Asphaltbinder  1 m³  2,35 t
Asphaltfeinbeton  1 m³  2,40 t

Oberboden  1 m³  1,7 t
Schutt  1 m³  1,8 t
Geröll  1 m³  1,9 t
Lehm/Ton  1 m³  2,0 t
Findlinge  1 m³  2,4 t

## Kontakte
Kontakte

Bauherr
Stadt Neudenau
Hauptstraße 27
74831 Neudenau

Ansprechpartner:
Frau Belkis Tasdogan
Bauamtsleiterin
Tel: 06264 92780-40
E-Mail: belkis.tasdogan@neudenau.de

Landschaftsarchitektur
Biegert Landschaftsarchitektur GmbH
Cornelia Biegert
Friedhofstraße 34/1
74177 Bad Friedrichshall

Tel.: 07136 970165
E-Mail: info@biegert-la.de

Architekt
Riemer Planung GmbH
Staufenbergstraße 31
74081 Heilbronn
Tel. 07131 58202-0

Ansprechpartner:
Herr Matthias Riemer
Tel: 07131 58202 11
E-Mail: matthias.riemer@riemer-planung.eu

HLS
Ingenieurbüro Szigeth & Krause
Beratende Ingenieure für
Technische Gesamtplanung
Lerchenberg 8
74850 Schefflenz

Tel: 06293 7871 o. 7872
E-Mail: info@ib-suk.de

Ansprechpartner:
Herr Jürgen Krause
Tel: 06293 7872
E-Mail: juergen-krause@ib-suk.de

## 01 Garten- und Landschaftsbau

### Titel 01 Allgemeine Arbeiten

#### Bereich 01.01 Vorarbeiten

*Hinweis: Baustelleneinrichtung*

**01.01.1 Baustelleneinrichtung**
Baustelleneinrichtung errichten
Alle notwendigen Geräte, Werkzeuge und sonstige Betriebsmittel, die zur Durchführung der Bauleistungen erforderlich sind, auf die Baustelle bringen und vorhalten. Unterkünfte, Container, Baustellentoiletten und dgl. soweit erforderlich, vorhalten.
Strom- und Wasseranschlüsse, Entsorgungseinrichtungen, soweit erforderlich, herstellen.
Bei Bedarf Zufahrtswege zur Baustelle sowie Lagerplätze, sonstige Platzbefestigungen und Wege im Baustellenbereich anlegen.

Abrechnung bei 1. AZ 50%
bei Schlussrechnung 50%.
Menge: 1,000 Psch

**01.01.2 Baustelleneinrichtung räumen**
Baustelleneinrichtung räumen
Alle notwendigen Geräte, Werkzeuge und sonstige Betriebsmittel, die zur Durchführung der Bauleistungen erforderlich sind, nach Beendigung der Arbeiten abräumen.
Unterkünfte, Container und dgl. soweit erforderlich räumen.
Strom- und Wasseranschlüsse, Entsorgungseinrichtungen, soweit erforderlich, nach Fertigstellung wieder beseitigen.
Bei Bedarf angelegte Zufahrtswege zur Baustelle sowie Lagerplätze, sonstige Platzbefestigungen und Wege im Baustellenbereich rückbauen.
Menge: 1,000 Psch

**01.01.3 Absteckung der Hauptachsen**
Absteckung der Hauptachsen und Höhenfestpunkte sowie sämtliche Vermessungsleistungen zur Erstellung der Wege, Straßen, Parkplätze und Einbauten.
Menge: 1,000 Psch

**01.01.4 Durchführung eines Höhenaufmaßes**
Durchführung eines Höhenaufmaßes zur Ermittlung der Erdmassen nach Auf- und Abtragsprofilen,
einschl. Erstellung der Profilschnitte.
Aufmaß vor Beginn der Arbeiten, nach Herstellung des Rohplanums und nach profilgerechtem Einbau der Tragschicht.
Menge: 1,000 Psch

**01.01.5 Verkehrsrechtliche Anordnung**
Verkehrsrechtliche Anordnungen für Straßensperrung im Zuge des Kanalanschlusses über die Verkehrsbehörde einholen.

Falls erforderlich, sind zusätzliche Skizzen / Zeichnungen / Beschilderungspläne zu erstellen.

Anfallende Gebühren trägt der AN.
Menge: 1,000 Psch

**01.01.6 Sperrung des Gehwegs**
Sperrung des Gehwegs während der Baumaßnahme.

Liefern, montieren, vorhalten und wieder abbauen
einer Vollsperrung des Gehwegs im Bereich
der Baumaßnahme mit allen hierfür notwendigen Maßnahmen.

Vorhaltedauer für die Länge der Bauzeit,
die Wartung ist einzukalkulieren.
Menge: 1,000 Psch

**01.01.7 Verkehrszeichen liefern und aufstellen**
Verkehrszeichen für Fußgängerführungen gemäß Anordnung durch den AG oder Bauleitung liefern, aufstellen und wieder abbauen.
Verkehrszeichen unterschiedlicher Art inkl. standsicherer Aufstellvorrichtung.
Verkehrszeichen aus Aluminium 3 mm dick, randprofilverstärkt. Seitenlänge 900 mm bzw. Durchmesser 600mm.
Menge: 5,000 Stk

**01.01.8 wie vor, jedoch**
wie vor, jedoch nach Angabe des AG.
Symbole, Pfeile bzw. Text mit farbiger Schrift und ca. 10 Wörtern nach Angabe des AG auf das Schild aufbringen.
Menge: 5,000 Stk

**01.01.9 Bauschutt entsorgen**
Bauschutt sowie Abfälle anderer Gewerke zusammenräumen, aufnehmen, laden und entsorgen.
Ausführung nach besonderer Anordnung des AG.

Entsorgung nach Wahl des AN.
Die Entsorgungskosten sind einzukalkulieren.

Abrechnung nach Wiegescheinen.
Menge: 5,000 t

**01.01.10 Bauzaun stellen und entfernen**
Bauzaun versetzbar, aufstellen, vorhalten und räumen.

Einzelelemente mit verzinktem Stahlrohrrahmen und
Vergitterung, mit Standfüßen.
Zaunoberkante ca. 2 m über Oberfläche Gelände.

Vorhaltedauer für die gesamte Länge der Bauzeit,
die Wartung ist einzukalkulieren.

Abrechnung nach Aufmaß mit der Bauleitung und Aufmaßplänen.
Menge: 160,000 m

**01.01.11 Bauzaun umsetzen**
Bauzaun aus vorheriger Position innerhalb des  Baustellenbereichs nach Angabe der Bauleitung umsetzen.

Abrechnung nach Aufmaß mit der Bauleitung und Aufmaßplänen.
Menge: 120,000 m

### Titel 02 Schulhof

#### Bereich 02.01 Vorarbeiten

*Hinweis: Schutz der Bestandsbäume nach DIN 18920*

**02.01.1 Schutz gegen mechanische Schäden**
Schutz gegen mechanische Schäden im Kronenbereich der Bestandsbäume herstellen.

Stellen eines 2,0 m hohen, ortsfesten Zaunes im Kronenbereich
des Bestandsbaums.

Kann aus Platzgründen nicht der gesamte Wurzelbereich geschützt werden, soll der zu schützende Bereich möglichst groß sein und muss vor Ort mit der Bauleitung festgelegt werden. Alle offenen Bodenflächen müssen innerhalb des Zaunes liegen.

Die Schutzmaßnahme während der gesamten Baumaßnahme vorhalten und wieder beseitigen.

Abrechnung nach Anzahl der geschützten Bäume.
Menge: 1,000 Stk

**02.01.2 Stammschutz**
Stammschutz aus 2,0 m hohen, gegen den Stamm abgepolsterten Bohlenummantelungen herstellen.

Für Bestandsbäume mit einem Stammdurchmesser
bis ca. 100 cm.

Der Stammschutz darf nicht auf den Wurzelanläufen aufgesetzt werden, die Krone ist vor Beschädigungen durch Geräte und Fahrzeuge zu schützen, gegebenenfalls sind gefährdete Äste hochzubinden.

Der Stammschutz wird nur notwendig, wenn kein ausreichender Schutz durch Vorposition gewährleistet ist.

Abrechnung nach Anzahl der geschützten Bäume.
Menge: 1,000 Stk

*Hinweis: Rodungsarbeiten*

**02.01.3 Fachgerechter Wurzelschnitt**
Fachgerechter Wurzelschnitt an Bestandsbäumen durchführen.
Wurzelschnitt aufnehmen und laden.

Abfuhr und Entsorgung werden gesondert vergütet.
Menge: 4,000 h

**02.01.4 Entsorgung Wurzeln**
Entsorgung des Wurzelrückschnitt der Vorposition.

Stoffe zur Verwertungsanlage transportieren.
Die Entsorgungskosten sind einzukalkulieren.

Abrechnung nach Wiegeschein.
Menge: 1,000 t

*Hinweis: Rückbau - und Abbrucharbeiten*

**02.01.5 Asphaltoberbau schneiden**
Asphaltoberbau im Gehweg - und Straßenbereich schneiden
Schnitttiefe bis 15 cm

Abrechnung nach Aufmaß vor Abbruch mit der Bauleitung.
Menge: 80,000 m

**02.01.6 Asphalt aufbrechen**
Bitumenhaltige Befestigungen im Bereich des Schulhofes gem. Planung ausbrechen und seitlich zur Beprobung lagern.

Stärke ca. 15 cm

Abfuhr und Entsorgung werden gesondert vergütet
Abrechnung nach Aufmaß vor Abbruch mit der Bauleitung.
Menge: 600,000 m²

**02.01.7 Untersuchung Ausbauasphalt**
Untersuchung des Straßenaufbruchmaterial gemäß RuVA-StB sowie des Baustoffgemisches gemäß der UM-Zuordnungsklasse.

Vor Entsorgung des Straßenaufbruchmaterials sowie des  Baustoffgemisches ( Schottertragschicht ) wird ein
entsprechender Nachweise über die Belastung des Ausbaumaterials benötigt.

Es muss vom AN in Abstimmung mit dem AG ein geeigneter und zugelassener Gutachter beauftragt und die Untersuchungen rechtzeitig durchgeführt werden.
Zur laboranalytischen Untersuchung muss das angetroffene Probenmaterial des Ausbauasphaltes und des Baustoffgemisches getrennt voneinander beprobt werden.

- Schwarzdecke rarr; PAK & Phenole
- Baustoffgemisch rarr; UM-Erlass/Dihlmann

Alle Untersuchungen sind rechtzeitig auszuführen, sodass der Bauablauf nicht behindert wird.

Die Untersuchungen sind zu dokumentieren und die Unterlagen dem AG 3-fach zu übergeben.

Anzubieten ist die Untersuchung je Untersuchung wie vor beschrieben.
Menge: 1,000 Stk

**02.01.8 Asphaltausbruch entsorgen, DK0**
Asphaltausbruch nach Beprobung aufnehmen, laden und
der stofflichen Verwertung zuführen.

PAK-Konzentrationen der Deponieklassen DK 0

Entsorgung nach Wahl des AN
Die Entsorgungskosten sind einzukalkulieren.

Abrechnung nach Wiegeschein.
Menge: 220,000 t

**02.01.9 Zulage zur Vorposition DK I**
*** Bedarfsposition ohne GB
Zulage für Vorposition

PAK-Konzentrationen der Deponieklassen DK I
Menge: 10,000 t

**02.01.10 Zulage für Vorposition DK II**
*** Bedarfsposition ohne GB
Zulage für Vorposition

PAK-Konzentrationen der Deponieklassen DK II
Menge: 10,000 t

**02.01.11 Kleinpflaster Granit abbrechen und entsorgen**
Bänderung mit Kleinpflaster Granit ca. 10x10x10 cm, inkl. Bettung abbrechen, laden und auf Bauhof bringen.

Das Material geht in den Besitz des AG über und ist an den Bauhof zu liefern, Entfernung ca. 4,5 km

Anschrift:
Bahnhofstraße 15
74861 Neudenau

Abrechnung nach Aufmaß vor Abbruch mit der Bauleitung.
Menge: 12,000 m²

**02.01.12 Einzeiler Granit abbrechen und entsorgen**
Einzeiler Granit ca. 15x15x15 cm, inkl. Bettung abbrechen, laden und auf Bauhof bringen.

Das Material geht in den Besitz des AG über und ist an den Bauhof zu liefern, Entfernung ca. 4,5 km

Anschrift:
Bahnhofstraße 15
74861 Neudenau

Abrechnung nach Aufmaß vor Abbruch mit der Bauleitung.
Menge: 25,000 m

**02.01.13 Betonpflaster ausbauen und seitlich lagern**
Betonpflaster im Gehwegbereich für den Anschluss der neuen Beläge ausbauen, säubern und seitlich für den Wiedereinbau lagern. Betonpflaster im Mehrsteinsystem von ca. 15x10 - ca. 30x15 cm.

Steindicke:  8 cm
Verlegt in Splitt - Brechsand
Fugenfüllung aus Splitt - Brechsand

Bettungsschicht aufnehmen, laden und entsorgen.

Entsorgung nach Wahl des AN.
Die Entsorgungskosten sind mit einzukalkulieren.

Abrechnung nach Aufmaß vor Abbruch mit der Bauleitung.
Menge: 30,000 m²

**02.01.14 Betonpflaster abbrechen und entsorgen**
Betonpflaster Mehrsteinsystem von ca. 15x10 - ca. 30x15 cm, inkl. Bettung abbrechen, laden und entsorgen
Stoffe trennen, laden und entsorgen

Entsorgung nach Wahl des AN.
Die Entsorgungskosten sind mit einzukalkulieren.

Abrechnung nach Aufmaß vor Abbruch mit der Bauleitung.
Menge: 85,000 m²

**02.01.15 Kastenrinne abbrechen und entsorgen**
Entwässerungsrinne aus Betonkörper mit Abdeckung aus verzinktem Stahl inkl. Fundament abbrechen, laden und entsorgen
Stoffe trennen, laden und entsorgen.
Rinnenbreite ca. 20 cm

Entsorgung nach Wahl des AN.
Die Entsorgungskosten sind mit einzukalkulieren.

Abrechnung nach Aufmaß vor Abbruch mit der Bauleitung.
Menge: 3,000 m

**02.01.16 Tiefbord abbrechen**
Tiefbord aus Beton inkl. Betonfundamente abbrechen und laden.

Abfuhr und Entsorgung werden gesondert vergütet.
Menge: 6,000 m

**02.01.17 Beton entsorgen**
Betonausbruch der Vorpositionen entsorgen.
Borde usw. der stofflichen Verwertung zuführen.

Material: Beton, unbewehrt, nicht schadstoffbelastet

Stoffe zur Verwertungsanlage transportieren.

Abrechnung nach Wiegeschein.
Menge: 7,000 t

**02.01.18 Schottertragschicht aufbrechen - und lagern**
Schottertragschicht im Bereich der Belagsflächen aufbrechen und seitlich für den Wiedereinbau lagern.

Stärke bis 40 cm
Material: KFT 0/45

Förderweg innerhalb des Baufeldes bis 100 m

Abrechnung nach Abtragsprofilen und Aufmaßplänen.
Menge: 30,000 m³

**02.01.19 Schottertragschicht aufbrechen**
Schottertragschicht im Bereich der Asphaltflächen aufbrechen, aufnehmen und zur Beprobung vor Entsorgung lagern.

Stärke bis ca. 40 cm
Material: KFT 0/45

Miete für Beprobung des anfallenden Aushubmaterials herstellen.
Förderweg innerhalb des Baufeldes bis 100 m

Abfuhr und Entsorgung werden gesondert vergütet.
Abrechnung nach Abtragsprofilen und Aufmaßplänen.
Menge: 15,000 m³

**02.01.20 Wie Vorposition, jedoch Schotter-Erde-Gemisch,**
wie Vorposition, jedoch Schotter-Erde-Gemisch,
seitlich getrennt zur Beprobung lagern.
Menge: 135,000 m³

**02.01.21 Untersuchung Schottertragschicht**
Untersuchung des Baustoffgemisches gemäß der UM-Zuordnungsklasse.

Vor Entsorgung des Baustoffgemisches ( Schottertragschicht ) wird ein entsprechender Nachweise über die Belastung des Ausbaumaterials benötigt.

Es muss vom AN in Abstimmung mit dem AG ein geeigneter und zugelassener Gutachter beauftragt und die Untersuchungen rechtzeitig durchgeführt werden.
Zur laboranalytischen Untersuchung muss das angetroffene Aushubmaterial beprobt werden.

- Baustoffgemisch rarr; UM-Erlass/Dihlmann

Alle Untersuchungen sind rechtzeitig auszuführen, sodass der Bauablauf nicht behindert wird.

Die Untersuchungen sind zu dokumentieren und die Unterlagen dem AG 3-fach zu übergeben.

Anzubieten ist die Untersuchung je Untersuchung wie vor beschrieben.
Menge: 1,000 Stk

**02.01.22 Untersuchung Schotter-Erd-Gemisch**
wie vor, jedoch Schotter-Erd-Gemisch
Menge: 1,000 Stk

**02.01.23 Schottertragschicht entsorgen, Z0**
Seitlich gelagerte Schottertragschicht nach Beprobung aufnehmen, laden und der stofflichen Verwertung zuführen.

UM-Zuordnungsklassen Z0

Entsorgung nach Wahl des AN
Die Entsorgungskosten sind einzukalkulieren.

Abrechnung nach Wiegeschein.
Menge: 30,000 t

**02.01.24 wie vor, jedoch Schotter-Erd-Gemisch**
wie vor, jedoch seitlich gelagerte Schotter-Erd-Gemisch nach Beprobung aufnehmen, laden und der stofflichen Verwertung zuführen.

Entsorgung nach Wahl des AN
Die Entsorgungskosten sind einzukalkulieren.

Abrechnung nach Wiegeschein.
Menge: 240,000 t

**02.01.25 Zulage zur Vorposition Z1.1**
*** Bedarfsposition ohne GB
Zulage für Vorposition

UM-Zuordnungsklassen Z1.1
eingeschränkter, offener Einbau bei hydrogeologisch günstigen
Verhältnissen.
Menge: 10,000 t

**02.01.26 Zulage zur Vorposition Z1.2**
*** Bedarfsposition ohne GB
Zulage für Vorposition

UM-Zuordnungsklassen Z1.2
eingeschränkter, offener Einbau bei hydrogeologisch günstigen
Verhältnissen.
Menge: 10,000 t

**02.01.27 Zulage zur Vorposition Z2**
*** Bedarfsposition ohne GB
Zulage für Vorposition

UM-Zuordnungsklassen Z2
eingeschränkte Verwertung mit definierten technischen Sicherungsmaßnahmen.
Menge: 10,000 t

**02.01.28 Zulage zur Vorposition >Z2**
*** Bedarfsposition ohne GB
Zulage für Vorposition

UM-Zuordnungsklassen >Z2
keine Verwertung gemäß UM-Erlass möglich
Menge: 10,000 t

**02.01.29 Mastleuchte demontieren und seitlich lagern**
Mastleuchte inkl. Fundament demontieren und seitlich für den Wiedereinbau lagern.

Höhe bis ca. 800 cm

Mastleuchte von Betonfundament trennen
Fundament aufnehmen und entsorgen.
Handarbeit ist einzukalkulieren.

Entsorgung nach Wahl des AN.
Entsorgungskosten sind mit einzukalkulieren.

Abrechnung nach Aufmaß vor Abbruch mit der Bauleitung und Aufmaßplänen.
Menge: 1,000 Stk

**02.01.30 Holzzaun abbrechen, laden und entsorgen**
Holzzaun inkl. Pfosten und Fundamente abbrechen, laden und entsorgen
Holzzaun bestehend aus Stahlkonstruktion mit Holzbelattung.
Pfosten ca. 10x10 cm, Zaunelement ca. 240 cm
Höhe ca. 100 cm

Materialien trennen, laden und entsorgen.

Handarbeit ist einzukalkulieren.

Entsorgung nach Wahl des AN.
Entsorgungskosten sind mit einzukalkulieren.

Abrechnung nach Aufmaß vor Abbruch mit der Bauleitung und Aufmaßplänen.
Menge: 23,000 m

**02.01.31 Nestschaukel aufnehmen und entsorgen**
*** Pauschalposition
Bauseits gelagerte Nestschaukel inkl. Funamente abbrechen, laden und entsorgen.

Nestschaukel aus Holz mit Metallträger und Korb.
Materialien trennen, laden und entsorgen.
Handarbeit ist einzukalkulieren.

Entsorgung nach Wahl des AN.
Entsorgungskosten sind mit einzukalkulieren.
Menge: 1,000 psch

**02.01.32 Stabgitterzaun abbrechen und entsorgen**
Stabgitterzaun inkl. Pfosten und Fundamente entlang der Grundstücksgrenze abbrechen, laden und entsorgen.

Höhe ca. 1,63m
Material: verzinkt

Materialien trennen, laden und entsorgen.
Handarbeit ist einzukalkulieren.

Entsorgung nach Wahl des AN.
Die Entsorgungskosten sind mit einzukalkulieren.

Abrechnung nach Aufmaß vor Abbruch mit der Bauleitung und Aufmaßplänen.
Menge: 15,000 m

**02.01.33 Maschendrahtzaun abbrechen und entsorgen**
Maschendrahtzaun inkl. Pfosten und Fundamente entlang der Grundstücksgrenze abbrechen, laden und entsorgen.

Höhe ca. 1,60 m
Material: verzinkt und kunststoffummantelt

Materialien trennen, laden und entsorgen.
Handarbeit ist einzukalkulieren.

Entsorgung nach Wahl des AN.
Die Entsorgungskosten sind mit einzukalkulieren.

Abrechnung nach Aufmaß vor Abbruch mit der Bauleitung und Aufmaßplänen.
Menge: 6,000 m

#### Bereich 02.02 Erdarbeiten

*Hinweis: Erdarbeiten*

**02.02.1 Oberste Vegetationsschicht lösen und entsorgen**
Oberste Vegetationsschicht ( Grasnarbe und
Wildwuchs ) abschälen, aufnehmen, laden und entsorgen.

Stärke ca. 5 cm
Ersatzbaustoff nach ErsatzbaustoffV BM-0

Entsorgung nach Wahl des AN
Die Entsorgungskosten sind einzukalkulieren.

Abrechnung nach Abtragsprofilen und Aufmaßplänen.
Menge: 5,000 m³

**02.02.2 Oberboden lösen und seitlich lagern**
Oberboden im Bereich des Spielplatzes gem. Lageplan profilgerecht lösen und seitlich für den Wiedereinbau lagern.
Der Oberboden ist während der Lagerung gem. § 202 BauGB zu schützen.

Aushubtiefe im Mittel ca. 0,25 m

Miete für Wiedereinbau des Oberbodens in Abstimmung mit der Bauleitung

Förderweg innerhalb des Baufeldes bis 100 m

Abrechnung nach Abtragsprofilen und Aufmaßplänen.
Menge: 25,000 m³

**02.02.3 Boden lösen für Belagsflächen**
Boden für neue Belagsflächen profilgerecht lösen, seitlich für den Wiedereinbau und zur Beprobung vor Entsorgung lagern.

Aushubtiefe ca. 0,45 m

Miete für Wiedereinbau und Beprobung des anfallenden Aushubmaterials in Abstimmung mit der Bauleitung herstellen.

Förderweg innerhalb des Baufeldes bis 100 m

Homogenbereiche B2 - B4 gemäß ATV DIN 18300 VOB/C 2019

Abfuhr und Entsorgung werden gesondert vergütet.
Abrechnung nach Abtragsprofilen und Aufmaßplänen.
Menge: 50,000 m³

**02.02.4 Boden lösen für Fallschutz aus Holzhack**
Boden für Holzhackfläche profilgerecht lösen, seitlich für den Wiedereinbau und zur Beprobung vor Entsorgung lagern.

Aushubtiefe ca. 0,30 m

Miete für Wiedereinbau und Beprobung des anfallenden Aushubmaterials in Abstimmung mit der Bauleitung herstellen

Förderweg innerhalb des Baufeldes bis 100 m

Homogenbereiche B2 - B4 gemäß ATV DIN 18300 VOB/C 2019

Abfuhr und Entsorgung werden gesondert vergütet.
Abrechnung nach Abtragsprofilen und Aufmaßplänen.
Menge: 35,000 m³

**02.02.5 Boden lösen für L - Winkelsteine**
Boden für Mauerscheiben lösen, seitlich für den Wiedereinbau und zur Beprobung vor Entsorgung lagern.

Aushubtiefe: bis 1,40 m
Aushubbreite: bis 1,00 m
Homogenbereiche B2 - B4 gemäß ATV DIN 18300 VOB/C 2019

Miete für Wiedereinbau und Beprobung des anfallenden Aushubmaterials in Abstimmung mit der Bauleitung herstellen

Förderweg innerhalb des Baufeldes bis 100 m

Abfuhr und Entsorgung werden gesondert vergütet.
Abrechnung nach Abtragsprofilen und Aufmaßplänen.
Menge: 30,000 m³

**02.02.6 Boden lösen für Betonfertigteile**
Boden für Sitzkanten aus Betonfertigteilen lösen, seitlich  für den Wiedereinbau und zur Beprobung vor Entsorgung lagern.

Aushubtiefe: bis 0,35 m
Aushubbreite: bis 0,50 m

Homogenbereiche B2 - B4 gemäß ATV DIN 18300 VOB/C 2019

Miete für Wiedereinbau und Beprobung des anfallenden Aushubmaterials in Abstimmung mit der Bauleitung herstellen.

Förderweg innerhalb des Baufeldes bis 100 m

Abfuhr und Entsorgung werden gesondert vergütet.
Abrechnung nach Abtragsprofilen und Aufmaßplänen.
Menge: 25,000 m³

**02.02.7 Zulage für Handarbeit**
Zulage zu der vorherigen Position für Handarbeit in Bereichen, die nicht maschinell bearbeitet werden können und in Bereichen von bestehenden Leitungen.

Miete für Beprobung des anfallenden Aushubmaterials herstellen.

Abrechnung nach Aufmaß mit Skizzen.
Menge: 5,000 m³

**02.02.8 Herstellen einer Bodenmiete für Aushubmaterial**
Herstellung einer Miete zur Beprobung des Bodenaushubs der Vorpositionen für Belagsflächen, Fundamente, Gräben usw.

Die genaue Lage der Miete ist vor der Herstellung mit der Bauleitung abzustimmen.

Abrechnung nach Auftragsprofilen und Aufmaßplänen.
Menge: 125,000 m³

**02.02.9 Untersuchung des Bodenmaterials**
Untersuchung des Bodenmaterials gemäß  VwV Boden

Vor Entsorgung des Bodenmaterials wird ein entsprechender Nachweise über die Belastung des Ausbaumaterials benötigt.

Es muss vom AN in Abstimmung mit dem AG ein geeigneter und zugelassener Gutachter beauftragt und die Untersuchungen rechtzeitig durchgeführt werden.
Zur laboranalytischen Untersuchung muss das angetroffene Aushubmaterial als Mischprobe beprobt werden.

- Bodenmaterial rarr; VwV-Boden

Die VwV-Boden gibt die schadstoffabhängigen Zuordnungsklassen Z 0 - Z 2 zur Verwertung von Bodenmaterial vor.

Alle Untersuchungen sind rechtzeitig auszuführen, sodass der Bauablauf nicht behindert wird.

Die Untersuchungen sind zu dokumentieren und die Unterlagen dem AG 3-fach zu übergeben.

Anzubieten ist die Untersuchung je Untersuchung wie vor beschrieben.
Menge: 1,000 Stk

**02.02.10 Boden entsorgen, BM-0/BM-0*/BM-F0* Material**
Seitlich gelagerter Boden nach Beprobung aufnehmen, laden und der stofflichen Verwertung zuführen.

Ersatzbaustoff nach ErsatzbaustoffV BM-0/BM-0*/BM-F0* Material

Entsorgung nach Wahl des AN
Die Entsorgungskosten sind einzukalkulieren.

Entsorgungsnachweis ist Richtliniengemäß zu erbringen.

Abrechnung nach Wiegeschein.
Menge: 250,000 t

**02.02.11 Zulage zur Vorposition BM-F1 Material**
*** Bedarfsposition ohne GB
Zulage zur Vorposition

Ersatzbaustoff nach ErsatzbaustoffV BM-F1 Material

Die Zulage stellt die Differenz zwischen dem Preis für F0 und F1 dar.
Menge: 10,000 t

**02.02.12 Zulage zur Vorposition BM-F2 Material**
*** Bedarfsposition ohne GB
Zulage zur Vorposition

Ersatzbaustoff nach ErsatzbaustoffV BM-F2 Material

Die Zulage stellt die Differenz zwischen dem Preis für F0 und F2 dar.
Menge: 10,000 t

**02.02.13 Zulage zur Vorposition BM-F3 Material**
*** Bedarfsposition ohne GB
Zulage zur Vorposition

Ersatzbaustoff nach ErsatzbaustoffV BM-F3 Material

Die Zulage stellt die Differenz zwischen dem Preis für F0 und F3 dar.
Menge: 10,000 t

**02.02.14 Zulage zur Vorposition DK 0 Material**
*** Bedarfsposition ohne GB
Zulage zur Vorposition

Ersatzbaustoff nach ErsatzbaustoffV DK 0 Material.

Zulage stellt die Differenz zwischen dem Preis für DK 0 und BM-0/BG-0 dar.
Menge: 10,000 t

#### Bereich 02.03 Ver - und Entsorgungarbeiten

**02.03.1 Gräben herstellen**
Boden bzw. Auffüllungen der Gräben für Ver- und Entsorgungsleitungen sowie Schachtbauwerke lösen und seitlich für den Wiedereinbau und zur Beprobung vor Entsorgung lagern.

Aushubtiefe für Entwässerungsleitung bis 80 cm
Aushubtiefe für Leerrohre bis 50 cm
Sohlenbreite bis ca. 60 cm
Homogenbereiche B2 - B4 gemäß ATV DIN 18300 VOB/C 2019 bzw.Tragschichten / Auffüllungen.

Miete für Wiedereinbau und Beprobung des anfallenden Aushubmaterials in Abstimmung mit der Bauleitung herstellen.

Förderweg innerhalb des Baufeldes bis 100 m

Verfüllen des Grabens sowie die Abfuhr und Entsorgung von überschüssigem Material werden gesondert ausgeschrieben und vergütet.

Abgerechnet wird mit senkrechten Wänden, nach Aufmaß an der Entnahmestelle.
Menge: 80,000 m³

**02.03.2 Zulage für Handaushub**
Zulage zu der vorherigen Position für Handarbeit in Bereichen, die nicht maschinell bearbeitet werden können und in Bereichen von bestehenden Leitungen.

Miete für Beprobung des anfallenden Aushubmaterials herstellen.

Abrechnung nach Aufmaß mit Skizzen.
Menge: 5,000 m³

*Hinweis: Suchgräben herstellen*

**02.03.3 Suchgraben herstellen T bis 1,25 m**
Boden für Suchgraben ausheben, zur Wiederverwendung
seitlich lagern und nach Beendigung der Suche wieder
einbauen und verdichten.

Vorschriften der Versorgungsunternehmen beachten.
Homogenbereiche B2 - B4 gemäß ATV DIN 18300 VOB/C 2019
Grabentiefe bis 1,25 m.

Oberflächenaufbruch und Wiederherstellung werden gesondert vergütet.

Abgerechnet wird mit senkrechten Wänden.
Menge: 12,000 m³

**02.03.4 Untersuchung des Bodenmaterials**
Untersuchung des Bodenmaterials gemäß  VwV Boden

Vor Entsorgung des Bodenmaterials wird ein entsprechender Nachweis über die Belastung des Ausbaumaterials benötigt.

Es muss vom AN in Abstimmung mit dem AG ein geeigneter und zugelassener Gutachter beauftragt und die Untersuchungen rechtzeitig durchgeführt werden.
Zur laboranalytischen Untersuchung muss das angetroffene Aushubmaterial als Mischprobe beprobt werden.

- Bodenmaterial rarr; VwV-Boden

Die VwV-Boden gibt die schadstoffabhängigen Zuordnungsklassen Z 0 - Z 2 zur Verwertung von Bodenmaterial vor.

Alle Untersuchungen sind rechtzeitig auszuführen, sodass der Bauablauf nicht behindert wird.

Die Untersuchungen sind zu dokumentieren und die Unterlagen dem AG 3-fach zu übergeben.

Anzubieten ist die Untersuchung je Untersuchung wie vor beschrieben.
Menge: 1,000 Stk

**02.03.5 Planum für Gräben herstellen**
Planum für alle Gräben herstellen
Zulässige Abweichung von der Sollhöhe +/- 3 cm.
Einschl. Verdichtung der Grabensohle
DPr. mind. 97%.

Abrechnung nach Aufmaß mit der Bauleitung und
Aufmaßpläne.
Menge: 100,000 m²

**02.03.6 Einbettung von Leitungen**
Sand für Leitungsbettung und Abdeckung
liefern und einbauen.

Material: Sand 0/2
Schichtdicke: bis 35 cm

Rohrleitungen müssen allseitig mind. 10 cm stark eingesandet sein.
Verdichtungsgrad mind. DPr 0,97.

Abrechnung nach Lieferschein.
Menge: 57,000 t

**02.03.7 Verfüllung der Gräben mit KFT0/45**
KFT 0/45 liefern und lagenweise einbauen und verdichten.
In Bereichen von Entwässerungsleitungen unter Belägen.
Verdichtungsgrad DPr mind. 103 %

Schichtdicke: bis 20 cm

Abrechnung nach Lieferschein.
Menge: 12,000 m³

**02.03.8 Verfüllung der Gräben mit seitlich gelagertem Boden**
Seitlich gelagerter Boden der Vorposition aufnehmen und Leitungsgraben im Bereich der Vegetationsflächen wieder verfüllen.

Schichtdicke: bis 60cm

Abrechnung in der Projektion und Aufmaßpläne.
Menge: 16,000 m³

**02.03.9 Trassenwarnband 40 mm - Wasserleitung**
Trassenwarnband für Rohrleitungen liefern und
fachgerecht in den Rohrgräben ca. 20 - 40 cm
über Kabel- bzw. Rohrscheitel verlegen

Aufdruck "Achtung Rohrleitungen",
Breite 40 mm
Farbe: gelb
Material: Polyethylen

Abrechnung nach Aufmaß mit der Bauleitung
und Aufmaßplänen.
Menge: 145,000 m

**02.03.10 Trassenwarnband 40mm - Kabel**
Trassenwarnband für Kabel liefern und fachgerecht in den Rohrgräben ca. 20 - 40 cm über Kabel- bzw. Rohrscheitel verlegen

Aufdruck "Achtung Kabel",
Breite 40 mm
Farbe: gelb
Material: Polyethylen

Abrechnung nach Aufmaß mit der Bauleitung
und Aufmaßplänen.
Menge: 15,000 m

*Hinweis: Entwässerungsleitungen*
KG 2000 Rohre aus Polypropylen (PP) für erdverlegte Grundleitung, Kanalanschluss- und Kanalleitung zum Fortleiten von Abwässern nach DIN 1986, Teil 3.

Für die Ausführung von Abwasserleitungen gelten die
Empfehlungen der DIN 1986-1 und DIN 1986-4 sowie DIN
EN 1610.

Formstücke werden gesondert als Zulage vergütet.
Um die Beweglichkeit der Rohrverbindung zu erhöhen, ist
am Rohrstoß eine 5 mm breite Fuge einzuhalten.
Die Anzahl der Rohrverbindungen ist so gering wie möglich
zu halten, d.h. nach Möglichkeit sind stets Rohre in
größtmöglicher Baulänge zu verwenden.
Die maßgeblichen Einbau- und Belastungsbedingungen sind
der Planung zu entnehmen.
Steifigkeitsklasse mindestens SN 8 nach DIN EN ISO
9968.
Die enstsprechenden Dichtungen für SN8 sind vorzusehen.

**02.03.11 KG 2000 Rohre DN 110**
KG 2000 Rohre liefern und als erdverlegte Grundleitung, Kanalanschluss- und Kanalleitung zum Fortleiten von Abwässern nach DIN 1986, Teil 3, in vorhandene Gräben fachgerecht verlegen.

Für die Ausführung von Abwasserleitungen gelten die
Empfehlungen der DIN 1986-1 und DIN 1986-4 sowie DIN
EN 1610.

Material: KG 2000 Rohre aus Polypropylen (PP)
DN 110 mit Steckmuffe und Gummiring
Farbe: Maigrün RAL 6017

Verlegung teilweise in kleinen Teillängen.
Formstücke und Passstücke werden übermessen und als Zulage vergütet.

Abrechnung nach Aufmaß mit der Bauleitung
und Aufmaßplänen.
Menge: 85,000 m

**02.03.12 Zulage für Bögen DN 110**
Zulage für KG 2000 Bögen DN 110 liefern und fachgerecht verlegen.

Bögen in unterschiedlichen Winkeln
DN 110

Einschl. aller Zulieferungen, Verlege- und
Anschlussarbeiten sowie Kleinteile.
Menge: 75,000 Stk

**02.03.13 Zulage für Muffenstopfen DN 110**
Zulage für KG 2000 Muffenstopfen DN 110
zum Verschluss eines KG 2000 Rohres.

Einschl. aller Zulieferungen, Verlege- und
Anschlussarbeiten sowie Kleinteile.
Menge: 2,000 Stk

**02.03.14 Zulage für Abzweige DN 110/110**
Zulage für KG 2000 Abzweig DN 110/110
45 Grad zur Achse der Hauptleitung

Einschl. aller Zulieferungen, Verlege- und
Anschlussarbeiten sowie Kleinteile.
Menge: 6,000 Stk

**02.03.15 Zulage für Abzweige DN 110/110**
wie Vorposition, jedoch
Zulage für KG 2000 Abzweig DN 110/110
87 Grad zur Achse der Hauptleitung

Einschl. aller Zulieferungen, Verlege- und
Anschlussarbeiten sowie Kleinteile.
Menge: 2,000 Stk

**02.03.16 Zulage für Abzweige DN 200/110**
Zulage für KG 2000 Abzweig DN 200/110
45 Grad zur Achse der Hauptleitung

Einschl. aller Zulieferungen, Verlege- und
Anschlussarbeiten sowie Kleinteile.
Menge: 2,000 Stk

*Hinweis: Anschlüsse herstellen*

**02.03.17 Schachtanschluss mittels Kernlochbohrung**
Schachtanschluss mittels Kernlochbohrung herstellen und
neu verlegte Entwässerungsleitungen fachgerecht an vorhandenen Schacht anschließen.

Material: KG 2000 Rohre aus Polypropylen (PP)
DN 110 mit Steckmuffe und Gummiring
Farbe Maigrün RAL 6017

Kernbohrung DN 125 mm für Anschlussnennweite DN 110

Anschluss herstellen inkl. aller notwendigen Anpassungs- und Dichtungsarbeiten.
Menge: 2,000 Stk

**02.03.18 Anschluss an vorhandene Leitung**
Neu verlegte Entwässerungsleitungen fachgerecht an Bestandsleitungen anschließen.

Material: KG 2000 Abzweig DN 110/110,
45 Grad zur Achse der Hauptleitung und mit Steckmuffe und Gummiring

Farbe Maigrün RAL 6017

Anschluss herstellen inkl. aller notwendigen Anpassungs- und Dichtungsarbeiten.
Menge: 2,000 St

**02.03.19 Schachthöhe anpassen Ø 1000 mm**
Schachthöhen des vorhandenen Schachtes fachgerecht mittels
Betonfertigring anpassen

Auszugleichende Höhe bis 10 cm

Schachthals-Ausgleichsring, passend zum
Ausgleichsring Ø 1000 mm, liefern und vollflächig in Dünnbettmörtel versetzen.

Zum Einbau ist der Schachtdeckel zu entfernen und nach Einbau des Rings wieder fachgerecht einzubauen.

Einschl. aller Zulieferungen, Erd-, Montage- und
Dichtungsarbeiten.
Anfallendes überschüssiges Material aufnehmen, laden und entsorgen.

Die Erschwernis für das Arbeiten im Böschungsbereich ist mit einzukalkulieren.

Abrechnung nach Aufmaß mit der Bauleitung
und Aufmaßpläne.
Menge: 10,000 Stk

**02.03.20 Schachthöhe anpassen Ø 1000 mm**
wie Vorposition jedoch

Auszugleichende Höhe bis 5 cm

Abrechnung nach Aufmaß mit der Bauleitung
und Aufmaßpläne.
Menge: 2,000 Stk

**02.03.21 Schachtring, H: 50 cm**
Schachtring zur Höhenanpassung der bestehenden Schächte im Bereich der Fahrradstellplätze und Garage liefern und einbauen.

Bestandsschacht freilegen.
Zum Einbau ist der Schachtdeckel und Schachtkonus zu entfernen und nach Einbau des Schachtrings wieder fachgerecht einzubauen.

Schachtring, kreisrund aus Stahlbeton nach DIN 4034, versetzt in geeignetem Kleber / Dichtmörtel zur Abdichtung der Schachtringe auf Schachtsohle oder Schachtring fachgerecht montieren.
Schachtring Ø 1200 mm, Höhe 50 cm

Aushubtiefe ca. 1,20 m
Schacht Ø 1,20 m
Homogenbereiche B2 - B4 gemäß ATV DIN 18300 VOB/C 2019

Handarbeit ist einzukalkulieren.

Schachtöffnung durch geeignete Abdeckung sichern.
Nach dem Einbau des Schachtrings ist der Konus und der Schachtdeckel wieder fachgerecht zur versetzten.

Einschl. sämtlicher notwendiger Erd,- Beton- und
Montagearbeiten. Überschüssiges Erdmaterial aufnehmen, laden und entsorgen.

Entsorgung nach Wahl des AN.
Entsorgungskosten sind mit einzukalkulieren.

Die Höhenanpassung mittels Schachthals - Ausgleichsringen an die neuen Belagsflächen werden gesondert ausgeschrieben.

Abrechnung nach Aufmaß mit der Bauleitung und Aufmaßplänen.
Menge: 4,000 St

**02.03.22 Schachtring, H: 25 cm**
wie Vorposition, jedoch
Höhe Schachtring 25 cm
Menge: 3,000 St

*Hinweis: Bewässerungssystem - Gardena*

**02.03.23 Anschlussdose**
Anschlussdose inkl. Schmutzsieb liefern und unter den Außenwasserhahn in der Belagsfläche gem. Herstellerangaben einbauen.
Anschlussdose dient zum unterirdischen Anschluss von Pipeline.

Gewinde: 3/4" Außengewinde

Die genaue Lage ist vorab mit der Bauleitung abzustimmen.

Einschl. aller Zulieferungen, Erd-, Montage- und
Dichtungsarbeiten.

Anfallendes überschüssiges Material aufnehmen, laden und entsorgen.
Entsorgung nach Wahl des AN. Die Entsorgungskosten sind einzukalkulieren.

Liefernachweis:
GARDENA Service
Hans-Lorenser-Str. 40
89079 Ulm
service@gardena.com
Fax: (07 31) 4 90 - 249

oder gleichwertig:

angebotenes Fabrikat

'..........'
vom Bieter einzutragen.
Menge: 1,000 Stk

**02.03.24 Wassersteckdose**
Wassersteckdose mit integriertem Wasserstop und Schmutzsieb im Bereich der Gartenhütte nach Herstellerangaben einbauen.
Einbau erfolgt unterirdisch und in Verbindung mit Verlegerohr aus gesonderter Position.

Gewinde: 3/4`` Außengewinde

Die genaue Lage ist vorab mit der Bauleitung abzustimmen.

Einschl. aller Zulieferungen, Erd-, Montage- und
Dichtungsarbeiten.

Anfallendes überschüssiges Material aufnehmen, laden und entsorgen.
Entsorgung nach Wahl des AN. Die Entsorgungskosten sind einzukalkulieren.

Liefernachweis:
GARDENA Service
Hans-Lorenser-Str. 40
89079 Ulm
service@gardena.com
Fax: (07 31) 4 90 - 249

oder gleichwertig:

angebotenes Fabrikat

'..........'
vom Bieter einzutragen.
Menge: 1,000 Stk

**02.03.25 Verbinder 25mm x 3/4" Innengewinde**
Verbinderstück 25 mm mit Easy Quick - System liefern und gem. Herstellerangaben einbauen, um die Anschlussdose und die Wassersteckdose zu verbinden.
Verlegerohr wird gesondert ausgeschrieben.

Gewinde: x 3/4" Innengewinde

Einschl. aller Zulieferungen, Erd-, Montage- und
Dichtungsarbeiten.

Anfallendes überschüssiges Material aufnehmen, laden und entsorgen.
Entsorgung nach Wahl des AN.
Liefernachweis:
GARDENA Service Hans-Lorenser-Str. 40
89079 Ulm
service@gardena.com
Fax: (07 31) 4 90 - 249

oder gleichwertig:

angebotenes Fabrikat

'..........'
vom Bieter einzutragen.
Menge: 1,000 Stk

**02.03.26 L -Stück 25 mm**
L -Stück 25 mm mit Easy Quick - System liefern und gem. Herstellerangaben zur Richtungsänderung des Verlegerohrs einbauen.
Verlegerohr wird gesondert ausgeschrieben.

Einschl. aller Zulieferungen, Erd-, Montage- und
Dichtungsarbeiten.

Anfallendes überschüssiges Material aufnehmen, laden und entsorgen.
Entsorgung nach Wahl des AN.
Liefernachweis:
GARDENA Service Hans-Lorenser-Str. 40
89079 Ulm
service@gardena.com
Fax: (07 31) 4 90 - 249

oder gleichwertig:

angebotenes Fabrikat

'..........'
vom Bieter einzutragen.
Menge: 2,000 St

**02.03.27 Entwässerungsventil**
Entwässerungsventil zwischen Anschlussdose und Wassersteckdose auf T-Stück 25 mm x 3/4"-Innengewinde
liefern und nach Herstellerangaben montieren.
Entwässerungsventil dient zur automatischen Entwässerung bei Außerbetriebnahme der Anlage.

Gewinde: auf T-Stück 25 mm x 3/4" Innengewinde

Entwässerungsventile sollten an den tiefsten Stellen der Bewässerungsanlage installiert und zur sicheren Drainage in eine Packung aus gewaschenem Grobkies eingebaut werden.

Einschl. aller Zulieferungen, Erd-, Montage- und Dichtungsarbeiten.

Anfallendes überschüssiges Material aufnehmen, laden und entsorgen.
Entsorgung nach Wahl des AN.

Liefernachweis:
GARDENA Service Hans-Lorenser-Str. 40
89079 Ulm
service@gardena.com
Fax: (07 31) 4 90 - 249

oder gleichwertig:

angebotenes Fabrikat

'..........'
vom Bieter einzutragen.
Menge: 1,000 Stk

**02.03.28 Leitungsrohr 25 mm**
Verlegerohr 25 mm liefern und gem. Herstellerangaben
zwischen der Anschlussdose und der Wassersteckdose verlegen.

Der Betriebsdruck darf 6 bar nicht überschreiten.

Einschl. aller Zulieferungen, Erd-, Montage- und
Dichtungsarbeiten.

Anfallendes überschüssiges Material aufnehmen, laden und entsorgen.
Entsorgung nach Wahl des AN.

Liefernachweis:
GARDENA Service Hans-Lorenser-Str. 40
89079 Ulm
service@gardena.com
Fax: (07 31) 4 90 - 249

oder gleichwertig:

angebotenes Fabrikat

'..........'
vom Bieter einzutragen.
Menge: 26,000 m

**02.03.29 Ventilschacht**
Ventilschacht für das Entleerungsventil liefern und gem. Herstellerangaben einbauen.

Ventilschacht aus UV-beständigem PE Kunststoff mit Deckel. Deckel mit innenliegenden Versteifungen und Bajonette-Verschluss.
Ventilschacht geeignet für die Überfahrt mit Gartengeräte.

Abmessung LxBxH: ca. 23,4 x 20,2 x 20,2 cm

Einbau Ventilschacht bündig mit GOK.

Einschl. aller Zulieferungen, Erd-, Montage- und Dichtungsarbeiten.

Anfallendes überschüssiges Material aufnehmen, laden und entsorgen.
Entsorgung nach Wahl des AN.

Liefernachweis:
GARDENA Service Hans-Lorenser-Str. 40
89079 Ulm
service@gardena.com
Fax: (07 31) 4 90 - 249

oder gleichwertig:

angebotenes Fabrikat

'..........'
vom Bieter einzutragen.
Menge: 1,000 St

*Hinweis: Hoftopf*

**02.03.30 Hofsinkkasten mit Gitterrost, verzinkt**
Hofsinkkasten mit Guss-Gitterrost, verzinkt liefern und nach Herstellerangaben einbauen und anschließen.

Hofsinkkasten aus faserbewehrtem Beton,
mit KG-Muffe mit Dichtung DN 100,
mit Geruchsverschluss, Kunststoff-Eimer und
mit Gitterrost MW 30/10 mm, verzinkt
Belastungsklasse B 125
mit schraublosem Schnellverschluss SIDE-LOCK,

L/B/H 300x300x400 mm.

Einschl. aller Erd- und Fundamentarbeiten sowie Anschluss an DN 110 herstellen.
Menge: 3,000 St

**02.03.31 Straßenablauf - Unterteil**
Straßenablauf für Aufsatz 50 x 30 cm aus Betonfertigteilen gem. DIN 4052 liefern und einbauen.
Fugen mit MG III gem. DIN 1053 dichten und glattstreichen.

Aufsatz wird gesondert vergütet.

Ablauf bestehend aus:
Boden Form 1a, Abfluss im Boden, Bauhöhe ca. 30 cm Zwischenteil Form 6a, Bauhöhe ca. 30 cm
Schaftkonus Form 11, Bauhöhe ca. 30 cm
Auflagering Form 10b, für rechteckige Aufsätze.

Einschl. Auflager aus Beton C12/15, 10 cm stark sowie
Anschluss an Rohrleitung herstellen.
Aushubtiefe ab OK Straßenablauf ca. 125 cm.

Einschl. aller Fundament- und Erdarbeiten,
Homogenbereiche B2 - B4 gemäß ATV DIN 18300 VOB/C 2019.

Abfuhr und Entsorgung werden gesondert vergütet.
Verfüllmaterial liefern und lagenweise einbauen.
Menge: 1,000 Stk

**02.03.32 Straßenablauf - Abdeckung Pultform**
Aufsatz mit Rahmen und Rost aus Gusseisen liefern und einbauen.

Pultform
Schlitzweite 23 - 24 mm
Schlitzlänge < 170 mm
Belastungsklasse D 400 kN gem. DIN EN 124.
Verzinkter Schmutzeimer, ca. 40 l,
Ablauf mit Geruchsverschluss
Nenndurchmesser 150 mm

Aufsatz provisorisch aufsetzen und im Bauablauf höhenmäßig anpassen.
Fugen zwischen Fertigteilen mit Mörtel MG III gem DIN 1053 abdichten und glattstreichen.
Menge: 1,000 Stk

*Hinweis: Kastenrinnen*

**02.03.33 Einlaufkasten**
Einlaufkasten aus faserbewehrtem Beton liefern und nach Herstellereingaben einbauen und anschließen.

mit Gusszarge und schraublosem Schnellverschluss,
4-fache Arretierung
3-seitige Anschlussmöglichkeit
integrierte KG-Muffe DN 100
mit herausnehmbarem Schlammeimer
Belastungsklasse D 400

Abmessung: B x H 160 x 590 mm

Einschl. der notwendigen Erd- und Fundamentarbeiten
sowie der Anschlussarbeiten.

Abrechnung nach Aufmaß mit der Bauleitung und
Aufmaßplänen.

Liefernachweis:
HAURATON GmbH & Co. KG
Werkstraße 13
76437 Rastatt
+49 7222 958-0
info@hauraton.com

oder gleichwertig:

'.........'
vom Bieter einzutragen.
Menge: 5,000 Stk

**02.03.34 Kastenrinnen, Baulänge 1000mm**
Kastenrinne liefern und gem. Lageplan auf drähnfähigem Mörtel einbauen.

Rinnenunterteil aus faserbewehrtem Beton nach DIN 19580/EN 1433, CEkonform mit verzinkter Stahlzarge und schraublosem Schnellverschluss SIDELOCK 8fach arretiert,
ohne Querstege in der Rinnenleitung mit Sicherheitsfuge
Belastungsklasse D400

Abmessungen Unterteil
L/B/H = 1000 x 160 x 160 mm

Typ: Faserfix KS 100 Typ 01

Rinnenschnitt wird gesondert vergütet.

Abrechnung nach Aufmaß mit der Bauleitung und
Aufmaßplänen.

Liefernachweis:
HAURATON GmbH & Co. KG
Werkstraße 13
76437 Rastatt
+49 7222 958-0
info@hauraton.com

oder gleichwertig:

'.........'
vom Bieter einzutragen.
Menge: 39,000 Stk

**02.03.35 Kastenrinnen, Baulänge 500mm**
Kastenrinne liefern und gem. Lageplan auf drähnfähigem Mörtel einbauen.

Rinnenunterteil aus faserbewehrtem Beton nach DIN 19580/EN 1433, CEkonform mit verzinkter Stahlzarge und schraublosem Schnellverschluss SIDELOCK 8fach arretiert,
ohne Querstege in der Rinnenleitung mit Sicherheitsfuge
Belastungsklasse D400

Abmessungen Unterteil
L/B/H = 500 x 160 x 160 mm

Typ: Faserfix KS 100 Typ 01

Rinnenschnitt wird gesondert vergütet.

Abrechnung nach Aufmaß mit der Bauleitung und
Aufmaßplänen.

Liefernachweis:
HAURATON GmbH & Co. KG
Werkstraße 13
76437 Rastatt
+49 7222 958-0
info@hauraton.com

oder gleichwertig:

'.........'
vom Bieter einzutragen.
Menge: 3,000 Stk

**02.03.36 Gitterrost MW 30/10, Baulänge 1000mm**
Gitterrost zum Rinnenunterteil der vorherigen Position liefern und einbauen.

Gitterrost, verzinkt, MW 30/10 mit horizontaler Schubsicherung und 8-fach Arretierung
Belastungsklasse B 125 nach DIN 19580/EN 1433, CEkonform
Baulänge 1000 mm
Breite 149 mm
Höhe 20 mm

Typ: Faserfix KS 100

Rinnenschnitt wird gesondert vergütet.
Abrechnung nach Aufmaß mit der Bauleitung und
Aufmaßplänen.

Liefernachweis:
HAURATON GmbH & Co. KG
Werkstraße 13
76437 Rastatt
+49 7222 958-0
info@hauraton.com

oder gleichwertig:

'.........'
vom Bieter einzutragen.
Menge: 39,000 Stk

**02.03.37 Gitterrost, MW 30/10, Baulänge 500mm**
Gitterrost zum Rinnenunterteil der vorherigen Position liefern und einbauen.

Gitterrost, verzinkt, MW 30/10 mit horizontaler Schubsicherung und 8-fach Arretierung
Belastungsklasse B125 nach DIN 19580/EN 1433, CEkonform
Baulänge 500 mm
Breite 149 mm
Höhe 20 mm

Typ: Faserfix KS 100

Rinnenschnitt wird gesondert vergütet.
Abrechnung nach Aufmaß mit der Bauleitung und
Aufmaßplänen.

Liefernachweis:
HAURATON GmbH & Co. KG
Werkstraße 13
76437 Rastatt
+49 7222 958-0
info@hauraton.com

oder gleichwertig:

'.........'
vom Bieter einzutragen.
Menge: 8,000 Stk

**02.03.38 Stirnwand, geschlossen**
Stirnwand geschlossen, für Rinnenanfang- bzw. Rinnenende, passend zu vorherigen Rinnen liefern und nach Herstellerangaben einbauen.
Menge: 10,000 Stk

*Hinweis: Rinnenschnitt*

**02.03.39 Werkseitiger Schnitt von Rinnen-Unterteil**
Werkseitiger Schnitt von Rinnen-Unterteil aus Beton auf beliebige Baulängen.

Breite bis 16 cm

Restliches Material aufnehmen und entsorgen.
Menge: 4,000 Stk

**02.03.40 Werkseitiger Schnitt der Rinnen - Abdeckung**
Werkseitiger Schnitt der Rinnenabdeckung auf beliebige Baulänge.

Schnittstellen sind zu entgraten und eventuelle
Beschädigungen der Oberfläche mit Zinkstaubfarbe und
mit Kunststofflack zu isolieren.

Breite bis 16 cm

Restliches Material aufnehmen und entsorgen.
Menge: 4,000 Stk

*Hinweis: Fassadenrinnen*

**02.03.41 Fassadenrinne 1000/205**
Fassadenrinne liefern und im Bereich der Fenster und Türen ohne Rinnenanschluss auf drähnfähigem Mörtel einbauen.

Rinnen aus korrosionsgeschütztem, verzinkten Stahl,
begehbar und rollstuhlbefahrbar,
Rostauflage nach innen gekantet.
Rinnen einseitig perforiert, Perforierung belagsseitig einbauen
Einschl. Knebel/Verbindungsadapter

Abmessungen Unterteil
ca. L/B/H = 1000 x 205 x 45 mm
Breite wie Laibung

Typ: Dachfix Steel 205, Rinne Typ 45

Rinnenschnitt wird gesondert vergütet.

Abrechnung nach Aufmaß mit der Bauleitung und
Aufmaßplänen.

Liefernachweis:
Hauraton GmbH &Co.KG

oder gleichwertig:

'.........'
vom Bieter einzutragen.
Menge: 13,000 Stk

**02.03.42 Fassadenrinne 500/205**
wie Vorposition, jedoch

Abmessungen Unterteil
ca. L/B/H = 500 x 205 x 45 mm
Breite wie Laibung

Typ: Dachfix Steel 205, Rinne Typ 45
Menge: 8,000 Stk

**02.03.43 Gitterrost, verzinkt 1000/205 mm**
Gitterrost, verzinkt zum Rinnenunterteil liefern und einbauen.

Gitterrost MW 15/30, verzinkt
2 - fach verschraubbar

Klasse A 15,
Baulänge 1000 mm

Typ: Dachfix Steel 205

Rinnenschnitt wird gesondert vergütet.

Abrechnung nach Aufmaß mit der Bauleitung und
Aufmaßpläne.

Liefernachweis:
Hauraton GmbH &Co.KG

oder gleichwertig:

'.........' vom Bieter einzutragen.
Menge: 13,000 Stk

**02.03.44 Gitterrost, verzinkt 500/205 mm**
wie Vorposition, jedoch

Baulänge 500 mm

Rinnenschnitt wird gesondert vergütet.

Abrechnung nach Aufmaß mit der Bauleitung und
Aufmaßpläne.
Menge: 8,000 Stk

**02.03.45 Fassadenrinne 1000/255**
Fassadenrinne liefern und im Bereich der Fenster und Türen ohne Rinnenanschluss auf drähnfähigem Mörtel einbauen.

Rinnen aus korrosionsgeschütztem, verzinkten Stahl,
begehbar und rollstuhlbefahrbar,
Rostauflage nach innen gekantet.
Rinnen einseitig perforiert, Perforierung belagsseitig einbauen
Einschl. Knebel/Verbindungsadapter

Abmessungen Unterteil
ca. L/B/H = 1000 x 255 x 45 mm
Breite wie Laibung

Typ: Dachfix Steel 255, Rinne Typ 45

Rinnenschnitt wird gesondert vergütet.

Abrechnung nach Aufmaß mit der Bauleitung und
Aufmaßplänen.

Liefernachweis:
Hauraton GmbH &Co.KG

oder gleichwertig:

'.........'
vom Bieter einzutragen.
Menge: 14,000 Stk

**02.03.46 Fassadenrinne 500/255**
wie Vorposition, jedoch

Abmessungen Unterteil
ca. L/B/H = 1000 x 255 x 45 mm
Breite wie Laibung

Typ: Dachfix Steel 255, Rinne Typ 45
Menge: 1,000 Stk

**02.03.47 Gitterrost, verzinkt 1000/255 mm**
Gitterrost, verzinkt zum Rinnenunterteil liefern und einbauen.

Gitterrost MW 15/30, verzinkt
2 - fach verschraubbar

Klasse A 15,
Baulänge 1000 mm

Typ: Dachfix Steel 255

Rinnenschnitt wird gesondert vergütet.

Abrechnung nach Aufmaß mit der Bauleitung und
Aufmaßpläne.

Liefernachweis:
Hauraton GmbH &Co.KG

oder gleichwertig:

'.........' vom Bieter einzutragen.
Menge: 14,000 Stk

**02.03.48 Gitterrost, verzinkt 500/255 mm**
wie Vorposition, jedoch

Baulänge 500 mm

Typ: Dachfix Steel 255

Rinnenschnitt wird gesondert vergütet.

Abrechnung nach Aufmaß mit der Bauleitung und
Aufmaßpläne.
Menge: 1,000 Stk

**02.03.49 Stirnwand, geschlossen**
Stirnwand geschlossen, für Rinnenanfang- bzw. Rinnenende, passend zu vorherigen Rinnen liefern und nach Herstellerangaben einbauen.
Menge: 30,000 Stk

**02.03.50 Werkseitiger Schnitt von Rinnen-Unterteil**
Werkseitiger Schnitt von Rinnen-Unterteil aus Beton auf beliebige Baulängen.

Breite bis 20,5 cm

Restliches Material aufnehmen und entsorgen.
Menge: 8,000 Stk

**02.03.51 Werkseitiger Schnitt von Rinnen-Unterteil**
Werkseitiger Schnitt von Rinnen-Unterteil aus Beton auf beliebige Baulängen.

Breite bis 25,5 cm

Restliches Material aufnehmen und entsorgen.
Menge: 2,000 Stk

**02.03.52 Werkseitiger Schnitt der Rinnen - Abdeckung**
Werkseitiger Schnitt der Rinnenabdeckung auf beliebige Baulänge.

Schnittstellen sind zu entgraten und eventuelle
Beschädigungen der Oberfläche mit Zinkstaubfarbe und
mit Kunststofflack zu isolieren.

Breite bis 20,5 cm

Restliches Material aufnehmen und entsorgen.
Menge: 8,000 Stk

**02.03.53 Werkseitiger Schnitt der Rinnen - Abdeckung**
Werkseitiger Schnitt der Rinnenabdeckung auf beliebige Baulänge.

Schnittstellen sind zu entgraten und eventuelle
Beschädigungen der Oberfläche mit Zinkstaubfarbe und
mit Kunststofflack zu isolieren.

Breite bis 25,5 cm

Restliches Material aufnehmen und entsorgen.
Menge: 2,000 Stk

*Hinweis: Sickerpackungen*

**02.03.54 Sickergrube herstellen**
Sickergrube im Bereich des Fallschutzes herstellen.
Materialien liefern und einbauen

Sickergrube bestehend aus Filterkies 16/32,
Ummantelung der Kiespackung mit Geotextiltasche aus Filtervlies, Flächenmengengewicht 140 g/m².

Maße L/B/H = 1,0 x 1,0 x 1,0 m

OK Sickergrube ca. -50 cm ab OK Gelände.

Die genaue Lage ist vor Herstellung mit der Bauleitung festzulegen.
Menge: 3,000 St

**02.03.55 Erstellen eines Sickerstrangs**
Sickerstrang entlang des Mauerfußes und zur Entwässerung gem. Planung herstellen und anschließen.
Sickerstrang in Graben aus gesonderter Position verlegen.

Sickerstrang 30 x 30 cm, bestehend aus Kies, Dränageleitung und Filtervlies.

Flexibles Drainrohr liefern und gem. Herstellerangaben in Sickerstrang einbauen.
Flexibles Drainrohr, gewellt nach DIN 1187, Form A,
gelb, geschlitzt, Schlitzbreite 1,2 mm,
Material: PVC-U DN 100
Wassereintrittsfläche >= 20 cm² / m

Filtervlies liefern und den Sickerstrang auskleiden.
Überlappungen von mind. 10 cm und Zuschnitt sind
einzukalkulieren.
Drainkies 8/32 liefern und sachgemäß Einfüllen.

Abrechnung nach Aufmaß mit der Bauleitung und Aufmaßplänen.

Liefernachweis:
FRÄNKISCHE Rohrwerke
Gebr. Kirchner GmbH & Co. KG
Hellinger Str. 1
97486 Königsberg/ Bayern

oder gleichwertig:

'.........'
vom Bieter einzutragen.
Menge: 60,000 m

**02.03.56 Drainrohr, ungeschlitzt**
Drainrohr, ungeschlitzt liefern und gem. Herstellerangaben als
Anschlussrohr für Sickerstränge der Vorposition einbauen.

Flexibles Dränrohr, gewellt nach DIN 1187, Form A,
gelb, ungeschlitzt
Material: Drainrohre PVC-U DN 100

Verlegung teilweise in kleinen Teillängen.
Formstücke und Passstücke werden übermessen und als Zulage vergütet.

Abrechnung nach Aufmaß mit der Bauleitung
und Aufmaßplänen.

Liefernachweis:
FRÄNKISCHE Rohrwerke
Gebr. Kirchner GmbH & Co. KG
Hellinger Str. 1
97486 Königsberg/ Bayern

oder gleichwertig:

'.........'
vom Bieter einzutragen.
Menge: 5,000 m

**02.03.57 Zulage für Abzweige, Bögen und Muffen**
Zulage für Abzweige, Bögen und Muffen
für Drainrohr der Vorposition.

Drainrohre PVC-U DN 100

einschl. sämtlicher Anpassungsarbeiten.
Menge: 14,000 St

**02.03.58 Zulage für T-Stück**
Zulage für T-Stück für Drainrohr der Vorposition.

Drainrohre PVC-U DN 100

einschl. sämtlicher Anpassungsarbeiten.
Menge: 1,000 St

**02.03.59 Leitung ungeschlitzt DN 100, flexibel**
Flexible Leitung ungeschlitzt DN 100 zur Wasserführung.
Verlegung vom Sinkkasten hin zur Baumbewässerungsleitung der Vegetationsflächen.
Leitung passend zur Reduktionsmuffe
Leitungsverlegung in Graben aus gesonderter Position.
Verlegung im Bereich der Belagsflächen.
Menge: 20,000 m

**02.03.60 Anschluss an KG-Rohr DN110**
Neu verlegte Drainageleitungen fachgerecht an Entwässerungsleitungen anschließen.
Übergang auf KG mit KG-Muffe liefern und gem. Herstellerangaben einbauen.

Übergang PVC DN110 auf KG DN110 aus PVC-U
KG-Spitzende einschiebbar.

Liefernachweis:
FRÄNKISCHE Rohrwerke
Gebr. Kirchner GmbH & Co. KG
Hellinger Str. 1
97486 Königsberg/ Bayern

oder gleichwertig:

'.........'
vom Bieter einzutragen.
Menge: 2,000 Stk

**02.03.61 Reduktionsmuffe DN 100/80**
Reduktionsmuffe DN 100/80 passend zu flexiblen, ungeschlitzen Leitung der Vorposition
zum Anschluss der Baumbewässerungsleitung DN 80 an Wasserführungsleitung DN 100.
Menge: 3,000 St

*Hinweis: Elektroarbeiten*

**02.03.62 Hauseinführung DN 110 für Kabelschutzrohr DN 110**
Hauseinführung DN 110 für flexibles Kabelschutzrohr DN 110
liefern und gem. Herstellerangaben einbauen.

Die Durchführungen von Kabelschutzrohren
durch Wände und Decken müssen gas- und wasserdicht
abgeschottet werden.

Pressring-Dichteinsatz in 2-Komponenten-
Bauweise mit Träger-Kernbauteil aus Vollgummi in
mittlerer Härte, im Festverbund mit Mantelbauteil aus
Duroplast-Elastomer mit sehr weicher Härteeinstellung.

Die Druck- / Presskraftaufnahme, -übertragung und
-verteilung erfolgt durch den mittelharten Vollgummikern.
Die Abdichtung zur Kernbohrung und zu den Pressflanschflanken, einschließlich Schraubengewindegänge, übernimmt die weich eingestellte Mantelhülle und passt sich den Kabuflex Medienrohr-Oberflächenkonturen problemlos an.

Druckresistenz bis 1,5 bar muss gegeben sein.

Der Einbau muss ohne Sonderwerkzeug
(Drehmomentschlüssel), nur durch Sichtkontaktanzeige an
den Pressflanschrändern, durchgeführt werden können.

Typ: Kabu-Seal-Dichtpacket DN 110 für Hauseinführung

Liefernachweis:
FRÄNKISCHE Rohrwerke
Gebr. Kirchner GmbH & Co. KG
Hellinger Str. 1
97486 Königsberg/ Bayern

oder gleichwertig:

'.........'
vom Bieter einzutragen.
Menge: 1,000 St

**02.03.63 Flexibles Kabelschutzrohr DN 110**
Kabelschutzrohr DN 110 aus PE, flexibel liefern und höhen- und fluchtgerecht nach DIN EN 1610, den Verlegeanleitungen des Herstellers  und den Verlegerichtlinien verlegen.

Kabelschutzrohr "Kabuflex R plus 450 co2ntrol" Type 110,
biegsam, Ringware aus PE, halogenfrei
Farbe schwarz
Optimierte Verbundrohrbauweise (höhere Druckfestigkeit)
außen gewellt mit grüner gleitfähiger Innenhaut für schnellen Kabeleinzug
Druckbeanspruchung Typ 450 und Schlagfestigkeit N nach DIN EN 61386-24

mit integrierter Einzugsschnur zum Einziehen eines
Kabelzugdrahtes bzw. -seiles

Einschließlich herstellen der
wasserdichten (WD)/ sanddichten (SD)
Rohrverbindungen mit Doppelsteckmuffen/
Doppelsteckmuffen mit Profildichtringen.

Abrechnung nach Aufmaß mit der Bauleitung
und Aufmaßplänen.

System: Kabuflex® R

Liefernachweis:
FRÄNKISCHE Rohrwerke
Gebr. Kirchner GmbH & Co. KG
Hellinger Str. 1
97486 Königsberg/ Bayern

oder gleichwertig:

'.........'
vom Bieter einzutragen.
Menge: 15,000 m

*Hinweis: Dokumentation*

**02.03.64 Revisionsunterlagen für Entwässerungsleitungen**
*** Pauschalposition
Entwässerungsleitungen der Vorpositionen nach der
Verlegung und vor dem Verfüllen der Leitungsgräben
für Revisionsunterlagen einmessen und dokumentieren.

Zeichnerische Darstellung (CAD) der exakten Lage des Rohrleitungsverlaufes mit Leitungsdimensionen sowie Höhen der Rohrsohle an Abzweigen und Verlaufsänderungen. Fotografische Darstellung in Form von Bildern im Bereich der Anschlüsse, Übergänge usw.

Revisionsunterlagen sind einmal in Papierform sowie digital als dwg-, dxf-, pdf- und JPG - Format mit der Schlussrechnung einzureichen.

Alle hierfür notwendigen Materialien, Werkzeuge usw. sind mit einzukalkulieren.
Menge: 1,000 psch

**02.03.65 Revisionsunterlagen für Schächte, Einläufe und Rinnen**
*** Pauschalposition
Schächte, Einlaufpunkte und Entwässerungsrinnen der Vorpositionen nach dem Versetzen für Revisionsunterlagen einmessen und dokumentieren.

Zeichnerische Darstellung (CAD) der exakten Lage und Dimensionen sowie der Sohlhöhen.
Fotografische Darstellung in Form von Bildern im Bereich der Anschlüsse, Übergänge usw.

Revisionsunterlagen sind einmal in Papierform sowie digital als dwg-, dxf-, pdf- und JPG - Format mit der Schlussrechnung einzureichen.

Alle hierfür notwendigen Materialien, Werkzeuge usw. sind mit einzukalkulieren.
Menge: 1,000 psch

**02.03.66 Revisionsunterlagen für Stromleitungen**
*** Pauschalposition
Stromleitungen bzw. Leerrohre der Vorpositionen nach der Verlegung und vor dem Verfüllen der Leitungsgräben für Revisionsunterlagen einmessen und dokumentieren.

Zeichnerische Darstellung (CAD) der exakten Lage des Leitungsverlaufes mit Leitungsdimensionen sowie Leitungshöhen (Sohle) an den Abzweigen und Verlaufsänderungen. Fotografische Darstellung in Form von Bildern im Bereich der Anschlüsse, Übergänge usw.

Revisionsunterlagen sind als dwg-, dxf-, pdf- und JPG - Format mit der Schlussrechnung einzureichen.

Alle hierfür notwendigen Materialien, Werkzeuge usw. sind mit einzukalkulieren.
Menge: 1,000 psch

#### Bereich 02.04 Belagsarbeiten

**02.04.1 Planum des Baugrundes herstellen**
Planum des Baugrundes für alle Belagsflächen herstellen
und verdichten.
Zulässige Abweichung von der Sollhöhe +/- 2 cm
Verformungsmodul mind. EV2 45 MN/m².

Abrechnung nach Aufmaß mit der Bauleitung und Aufmaßplänen.
Menge: 900,000 m²

**02.04.2 Lastplattendruckversuche**
Statischer Lastplattendruckversuch nach DIN 18134,
auf besondere Anordnung des AG, für Verformungsmodul des Baugrunds und der Tragschichten, auch der tragfähigen Substrate mittels Lastplattendruckversuch durchführen.

Einschl. Bereitstellen aller erforderlichen Geräte, Personal, etc. Auswertung und Darstellung der Messergebnisse.

Die Anzahl sowie die genaue Lage der statischen Lastplatten- druckversuche ist vorab mit der Bauleitung festzulegen.
Menge: 5,000 Stk

*Hinweis: Tragschichten*

**02.04.3 Schottertragschicht nachverdichten**
Vorhandene Schottertragschicht im Schulhof und Garagenbereich ebnen und nachverdichten.
Schotterplanum ist fachgerecht herzustellen.

Niveauausgleich von +/- 10 cm ist einzukalkulieren,
zulässige Abweichung von der Sollhöhe +/- 2 cm
Verdichtungsgrad DPr mind. 103 %
Verformungsmodul EV2 mind. 120 MN/m²

Abrechnung nach Aufmaß mit der Bauleitung und
Aufmaßpläne.
Menge: 480,000 m²

**02.04.4 seitlich gelagerte KFT Schottertragschicht 0/45 - Belagsflächen**
seitlich gelagert KFT Schottertragschicht ungebunden aufnehmen und im Bereich der Belagsflächen profilgerecht einbauen und lagenweise verdichten.

Material: KFT 0/45 mm

wasserdurchlässig, (kein Recyling-Material)
Verdichtungsgrad DPr mind. 103 %,
Verformungsmodul EV2 mind. 120 MN/m²

Schichtdicken ca. 40 cm

Die Erschwerniszulage für Arbeiten im überdachten Bereich und in Kleinflächen ist mit einzukalkulieren.

Abrechnung nach Abtragsprofilen und Aufmaßplänen.
Menge: 122,000 m³

**02.04.5 KFT Schottertragschicht 0/45 - Belagsflächen**
KFT Schottertragschicht ungebunden nach ZTVT-STB,
liefern und im Bereich der Belagsflächen profilgerecht einbauen und lagenweise verdichten.

Material: KFT 0/45 mm

wasserdurchlässig, (kein Recyling-Material)
Verdichtungsgrad DPr mind. 103 %,
Verformungsmodul EV2 mind. 120 MN/m²

Schichtdicken ca. 50 cm

Gesteinskörnungen gem. TL Gestein-StB 04
Einbau gem. ZTV-SoB-StB 04 sowie Merkblatt zum Einbau ungebundener Tragschichten.

Die Ausführung in Kleinflächen ist mit einzukalkulieren.

Abgerechnet wird nach Lieferschein.
Menge: 130,000 m³

**02.04.6 KFT Schottertragschicht 0/45 - Fallschutzbereiche**
KFT Schottertragschicht ungebunden nach ZTVT-STB,
liefern und in den Fallschutzbereichen profilgerecht einbauen und lagenweise verdichten.

Material: KFT 0/45 mm
Schichtdicke ca. 20 cm

wasserdurchlässig, (kein Recyling-Material)
Verdichtungsgrad DPr mind. 103 %,
Verformungsmodul EV2 mind. 120 MN/m²

Gesteinskörnungen gem. TL Gestein-StB 04
Einbau gem. ZTV-SoB-StB 04 sowie Merkblatt zum Einbau ungebundener Tragschichten.

Abgerechnet wird nach Lieferschein.
Menge: 16,000 m³

**02.04.7 KFT Schottertragschicht 0/32 - Traufstreifen**
KFT Schottertragschicht ungebunden nach ZTVT-STB,
liefern und im Bereich des Traufstreifens entlang der Gebäudefassade profilgerecht einbauen und lagenweise verdichten.

wasserdurchlässig, (kein Recyling-Material)
Verdichtungsgrad DPr mind. 103 %,
Verformungsmodul EV2 mind. 120 MN/m²

Material: KFT 0/32 mm
Schichtdicke ca. 35 cm
Breite Traufstreifen ca. 50 cm

Gesteinskörnungen gem. TL Gestein-StB 04
Einbau gem. ZTV-SoB-StB 04 sowie Merkblatt zum Einbau ungebundener Tragschichten.

Der Mehraufwand für Kleinflächen sowie Handarbeit ist einzukalkulieren.

Abgerechnet wird nach Lieferschein.
Menge: 15,000 m³

**02.04.8 Erschwerniszulage Zugänglichkeit**
Erschwerniszulage für das Einbauen der KFT-Schottertragschicht aus Vorposition im Bereich mit beengter Zugänglichkeit

Abrechnung nach Aufmaß mit der Bauleitung und Aufmaßplänen.
Menge: 60,000 m²

*Hinweis: Asphaltarbeiten*

**02.04.9 Asphalttragschicht herstellen**
Asphalttragschicht liefern und im Schulhof gem. Planung einbauen.

Bauklasse 1,8 gem. RstO 12

Mischgutart AC 32 TN
Bindemittel 70/100
Schichtdicke 10 cm

Abrechnung nach Aufmaß mit der Bauleitung und
Aufmaßpläne.
Menge: 360,000 m²

**02.04.10 Zulage für Ausführung in Handarbeit**
Zulage zur Vorposition für Ausführung in Handarbeit.
Das Material ist formschlüssig bis zu den Einfassungen einzubauen und mit entsprechendem Kleingerät von Hand zu verdichten.

Breite ca. 50 cm

Abrechnung nach Aufmaß mit der Bauleitung und
Aufmaßpläne.
Menge: 50,000 m²

**02.04.11 Zulage Erschwernis bei Einbauten**
Zulage für Erschwernis zum Einbau im Bereich von Einbauten
aller Art wie z.B: Schächte, Schieberkappen,
Straßenabläufe, etc.

Abrechnung nach Aufmaß mit der Bauleitung und
Aufmaßplänen.
Menge: 4,000 Stk

**02.04.12 Bitumenhaltiges Bindemittel**
Bitumenhaltiges Bindemittel liefern und ganzflächig auf alle Flächen mit Asphaltdeckschicht aufsprühen.
Unterlage vorher reinigen, Material aufnehmen und entsorgen.

Bindemittel = C60BP1-S.
Bindemittelmenge = 350 g/m².

Abrechnung nach Aufmaß mit der Bauleitung und
Aufmaßpläne.
Menge: 360,000 m²

**02.04.13 Asphaltfläche reinigen**
Oberfläche der Asphaltfläche reinigen.
Material aufnehmen, laden und entsorgen.

Entsorgung nach Wahl des AN.

Abrechnung nach Aufmaß mit der Bauleitung und
Aufmaßpläne.
Menge: 360,000 m²

**02.04.14 Asphaltdeckschicht herstellen**
Asphaltdeckschicht liefern und im Schulhof gem. Planung einbauen.

Bauklasse 1,8 gem. RstO 12

Mischgutart AC 11 DN
Bindemittel 50/70
Schichtdicke 4 cm

Abrechnung nach Aufmaß mit der Bauleitung und
Aufmaßpläne.
Menge: 360,000 m²

**02.04.15 Zulage für Ausführung in Handarbeit**
Zulage zur Vorposition für Ausführung in Handarbeit.
Das Material ist formschlüssig bis zu den Einfassungen einzubauen und mit entsprechendem Kleingerät von Hand zu verdichten.

Abrechnung nach Aufmaß mit der Bauleitung.
Menge: 50,000 m²

**02.04.16 Zulage Erschwernis bei Einbauten**
Zulage für Erschwernis zum Einbau im Bereich von Einbauten
aller Art wie z.B: Schächte, Schieberkappen,
Straßenabläufe, etc.

Abrechnung nach Aufmaß mit der Bauleitung und
Aufmaßplänen.
Menge: 4,000 Stk

**02.04.17 Abstreuung mit Edelsplitt 1/3**
Abstumpfungsmaßnahme zur Erhöhung der Anfangsgriffigkeit durch gleichmäßiges Aufbringen und Einwalzen von Abstreukörnung durchführen.
Material: Edelsplitt 1/3
Menge: 2 kg/m²

Das Material muss vollständig in den Asphalt eingearbeitet werden.
Die Oberfläche ist, wenn erforderlich, mehrfach abzukehren und mehrfach mit der Walze nachzuarbeiten.
Es darf kein Abstreumaterial lose verbleiben.
Nicht gebundene Abstreukörnung aufnehmen und entsorgen.

Abrechnung nach Aufmaß mit der Bauleitung und
Aufmaßpläne.
Menge: 690,000 m²

**02.04.18 Anschluss mit Fugenband**
Fugenband liefern und gem. Herstellerangaben einbauen.
Anschluss an bestehende Asphaltschicht oder Bauteil
in der Dicke der Asphaltschicht mit Fugenband
herstellen.

Längs- und Querfugenausbildung
Einzellängen bis 20,0 m
Dicke der Asphaltschicht = 40 mm
Breite des Fugenbandes = 10 mm

Abrechnung nach Aufmaß mit der Bauleitung und
Aufmaßpläne.
Menge: 5,000 m

**02.04.19 Naht Fuge aufweiten**
Naht oder Anschluss ohne Fugenspalt in Asphaltdeckschicht herstellen. Fuge entlang der Borde durch schneiden aufweiten und säubern.

Randanschluss vor Borden, Übergängen, Abläufen u.ä.

Einzellängen bis 20,0 m
Fugenspalttiefe = 40 mm
Fugenspaltbreite = 10 mm

Anfallende Ausbaustoffe aufnehmen, laden und entsorgen.

Abrechnung nach Aufmaß mit der Bauleitung und
Aufmaßpläne.
Menge: 80,000 m

**02.04.20 Anschlussfuge**
Anschluss der Fuge mit Fugenmasse herstellen.
Randfuge vor Borden, Übergängen, Abläufen u.ä.
in der Asphaltdeckschicht ausbilden.

Einzellängen bis 20,0 m
Fugenspalttiefe = 40 mm
Fugenspaltbreite = 10 mm

Mit heiß verarbeitbarer Fugenmasse Typ N 2,
einschließlich zugehörigem und zuvor aufgetragenem Voranstrichmittel.

Abrechnung nach Aufmaß mit der Bauleitung und
Aufmaßpläne.
Menge: 80,000 m

*Hinweis: Pflasterarbeiten*

**02.04.21 Seitlich gelagertes Betonpflaster einbauen**
Seitlich gelagertes Betonpflaster aufnehmen und im Gehwegbereich wieder fachgerecht verlegen.

Steindicke:  8 cm
Verlegt in Splitt - Brechsand
Fugenfüllung aus Splitt - Brechsand
Verlegung des Mehrsteinsystems im Reihenverband

Pflaster entsprechend dem vorhandenen Verlegemuster auf einer Bettung aus Edelbrechsand-Splitt-Gemisch der
Körnung 0 - 4 mm in 30 - 50 mm Dicke verlegen.
Fugen mit Edelbrechsand-Splitt -Gemisch der Körnung
0 - 4 mm vollständig verfüllen und abrütteln.

Die DIN 18318, die ZTV Pflaster-StB 06, sowie die Broschüre
"Dauerhafte Verkehrsflächen mit Betonpflastersteinen" des Betonverbands SLG sind zu beachten.

Abrechnung nach Aufmaß mit der Bauleitung und Aufmaßplänen.
Menge: 18,000 m²

**02.04.22 Betonpflaster 24/16/8 cm**
Betonpflaster nach DIN EN 1338 liefern und gem. Lageplan fachgerecht verlegen.

Oberfläche: Effekt - Grau Nr. 86
Pflastersteine mit kraftschlüssiger Rundumverzahnung, ebener Oberfläche und geraden, gefasten Kanten.

Rastermaß: 24/16 cm
Rastermaß Anfängerstein: 16/16 cm
Steindicke:  8 cm

Verlegemuster: Läuferverband 24/16 cm
Anfängersteine sind einzukalkulieren.

Folgende Qualitätsanforderungen des Produktes sind bei Angebotsabgabe mit Prüfzeugnis des Herstellers durch den Bieter nachzuweisen:

Max. Differenz in der Diagonalen, wenn L > 300 mm Klasse: K
Witterungswiderstand Klasse: D, jedoch Masseverlust ≤ 0,075 kg/m²
Abriebwiderstand Klasse: I, jedoch Abriebwiderstand ≤ 15 cm3/50 cm² bei Hartgesteinsoberflächen.
Gleit / Rutschwiderstand: SRT ≥ 55

Pflaster in Bettung gem. TL-Gestein-StB 04 + TL Pflaster-StB 06 verlegen.
Bettung aus gebrochenem Brechsand-Splitt-Gemisch aus Hartgestein,
Schlagzertrümmerungswert:
Sz  8/12 < 18 %, Körnung 0/5 mm, Bettungsdicke 3-5 cm in verdichtetem Zustand.

Pflaster verfugen gem. TL Gestein-StB 04.
Verfugung aus gebrochenem Brechsand-Splitt-Gemisch aus Hartgestein,
Schlagzertrümmerungswert:
Sz  8/12 < 18 %, Körnung 0/4 mm

Äußere Pflasterkanten als Einzeiler verlegt sowie Pflasterschnitt, werden gesondert ausgeschrieben.

Abrechnung nach Aufmaß mit der Bauleitung und Aufmaßplänen.

Fabrikat: Kronimus K4 Pflaster

Liefernachweis:
Kronimus Betonsteinwerk Heilbronn GmbH & Co
Austraße 169 - 173
74076 Heilbronn

oder gleichwertig:

'..........'
vom Bieter einzutragen.
Menge: 320,000 m²

**02.04.23 Erschwerniszulage überdachter Bereich**
Erschwerniszulage für das Verlegen des Betonpflasters im überdachten Bereich
lichte Höhe ca. 250 cm

Abrechnung nach Aufmaß mit der Bauleitung und Aufmaßplänen.
Menge: 95,000 m²

**02.04.24 Erschwerniszulage Zugänglichkeit**
Erschwerniszulage für das Verlegen des Betonpflasters im Bereich mit beengter Zugänglichkeit

Abrechnung nach Aufmaß mit der Bauleitung und Aufmaßplänen.
Menge: 60,000 m²

**02.04.25 Erschwerniszulage Rampe**
Erschwerniszulage für das Verlegen des Betonpflasters im Bereich der Rampen
Neigung bis ca. 6,5 %

Abrechnung nach Aufmaß mit der Bauleitung und Aufmaßplänen.
Menge: 36,000 m²

**02.04.26 Verlegung der äußeren Pflasterkante D: 8cm, ungebunden**
Verlegung der äußeren Pflasterkante mit Betonpflaster als ungebundener Einzeiler.
Betonpflaster wie in der Vorpositionen beschrieben, liefern und fachgerecht gem. Lageplan einbauen.

Oberfläche: Effekt - Grau Nr. 86
Pflastersteine mit kraftschlüssiger Rundumverzahnung, ebener Oberfläche und geraden, gefasten Kanten.

Betonpflaster höhen- und fluchtgerecht verlegen.

Rastermaß: 24/16 cm
Steindicke:  8 cm

Steine auf einer Bettung aus Edelbrechsand-Splitt-Gemisch der Körnung 0/4 in 3-5 cm Dicke verlegen,
Fugen mit Edelbrechsand-Splitt -Gemisch der Körnung 0/4  vollständig verfüllen und abrütteln.

Die Verlegung erfolgt in den Bereichen, in denen
Anschlagskanten durch andere Beläge, Gebäudekanten, Rinnen usw. vorhanden sind.

Abrechnung nach Aufmaß mit der Bauleitung und Aufmaßplänen.
Menge: 115,000 m

**02.04.27 Verlegung der äußeren Pflasterkante D: 6cm, ungebunden**
wie Vorposition, jedoch

Steindicke:  6 cm
Menge: 100,000 m

**02.04.28 Verlegung der äußeren Pflasterkante, gebunden**
Verlegung der äußeren Pflasterkante mit Betonpflaster als Einzeiler, auf eine Bettung aus Beton C 12/15 inkl. Rückenstütze.
Betonpflaster wie in der Vorpositionen beschrieben, liefern und fachgerecht gem. Lageplan einbauen.

Oberfläche: Effekt - Grau Nr. 86
Pflastersteine mit kraftschlüssiger Rundumverzahnung, ebener Oberfläche und geraden, gefasten Kanten.

Betonpflaster höhen- und fluchtgerecht verlegen.

Format: 24/16 cm
Steindicke:  8 cm

Bettungsdicke 15 cm
Breite der Rückenstützen 10 cm

Die Verlegung auf Beton erfolgt nur in den Bereichen, in denen keine Anschlagskanten durch andere Beläge, Gebäudekanten, Rinnen usw. vorhanden sind, sowie entlang der Grundstücksgrenze.

Abrechnung nach Aufmaß mit der Bauleitung und Aufmaßplänen.
Menge: 135,000 m

**02.04.29 Erschwerniszulage überdachter Bereich**
Erschwerniszulage für das Verlegen der Einfassungskante im überdachten Bereich, lichte Höhe ca. 250 cm

Abrechnung nach Aufmaß mit der Bauleitung und Aufmaßplänen.
Menge: 20,000 m

**02.04.30 Erschwerniszulage Rampenbereich**
Erschwerniszulage für die Verlegung der Einfassungskanten im Rampenbereich

Abrechnung nach Aufmaß mit der Bauleitung und Aufmaßplänen.
Menge: 14,500 m

**02.04.31 Längsfugenpflaster 32/16/8 cm**
Längsfugenstein als Rasenfugenpflaster nach DIN EN 1338 liefern und gem. Lageplan fachgerecht verlegen.

Oberfläche: Effekt - Grau Nr. 86
Pflastersteine mit kraftschlüssiger Rundumverzahnung, ebener Oberfläche und geraden, gefasten Kanten.

Vier parallele Querstege mit linearem Fugenbild
Entwässerung über 3,5 cm breite Fugen

Rastermaß: 32/16 cm
Rastermaß Anfängerstein: 16/16 cm
Steindicke:  8 cm

Verlegemuster: Läuferverband mit Halbversatz
Anfängersteine sind einzukalkulieren.

Folgende Qualitätsanforderungen des Produktes sind bei Angebotsabgabe mit Prüfzeugnis des Herstellers durch den Bieter nachzuweisen:

Max. Differenz in der Diagonalen, wenn L > 300 mm Klasse: K
Witterungswiderstand Klasse: D, jedoch Masseverlust ≤ 0,075 kg/m²
Abriebwiderstand Klasse: I, jedoch Abriebwiderstand ≤ 15 cm3/50 cm² bei Hartgesteinsoberflächen.
Gleit / Rutschwiderstand: SRT ≥ 55

Pflaster in Bettung gem. TL-Gestein-StB 04 + TL Pflaster-StB 06 verlegen.
Bettung aus gebrochenem Brechsand-Splitt-Gemisch aus Hartgestein,
Schlagzertrümmerungswert:
Sz  8/12 < 18 %, Körnung 0/5 mm, Bettungsdicke 3-5 cm in verdichtetem Zustand.

Pflaster verfugen gem. TL Gestein-StB 04.

Äußere Pflasterkanten als Einzeiler verlegt sowie Pflasterschnitt, werden gesondert ausgeschrieben.
Fugenfüllung mit Splitt wird ebenfalls gesondert ausgeschrieben.

Abrechnung nach Aufmaß mit der Bauleitung und Aufmaßplänen.

Fabrikat: Kronimus K4 Pflaster Längsfugenpflaster / Rasengitterstein

Liefernachweis:
Kronimus Betonsteinwerk Heilbronn GmbH & Co
Austraße 169 - 173
74076 Heilbronn

oder gleichwertig:
'..........' vom Bieter einzutragen.
Menge: 45,000 m²

**02.04.32 Splitt für Längsfugenpflaster**
Splitt für Fugenfüllung der Vorposition liefern und Pflasterfläche verfüllen
Splitt aus Hartgestein, Körnung 1/3 mm
Menge: 1,000 m³

**02.04.33 Trennsteine zur Parkplatzmarkierung 32/16/8cm**
Pflaster liefern und als Trennsteine zur Abtrennung / Markierung der Stellplätze in der Pflasterfläche gem. Lageplan verlegen.

Oberfläche: anthrazit Nr. 586
Betonpflaster passend zu Betonpflaster der Vorpositionen.
Pflastersteine mit kraftschlüssiger Rundumverzahnung, ebener Oberfläche und geraden, gefasten Kanten.

Rastermaß: 32/16 cm
Steindicke:  8 cm

Verlegemuster: Läuferverband im Halbversatz

Folgende Qualitätsanforderungen des Produktes sind bei Angebotsabgabe mit Prüfzeugnis des Herstellers durch den Bieter nachzuweisen:

Max. Differenz in der Diagonalen, wenn L > 300 mm Klasse: K
Witterungswiderstand Klasse: D, jedoch Masseverlust ≤ 0,075 kg/m²
Abriebwiderstand Klasse: I, jedoch Abriebwiderstand ≤ 15 cm3/50 cm² bei Hartgesteinsoberflächen.
Gleit / Rutschwiderstand: SRT ≥ 55

Pflaster in Bettung gem. TL-Gestein-StB 04 + TL Pflaster-StB 06 verlegen.
Bettung aus gebrochenem Brechsand-Splitt-Gemisch aus Hartgestein,
Schlagzertrümmerungswert:
Sz  8/12 < 18 %, Körnung 0/5 mm, Bettungsdicke 3-5 cm in verdichtetem Zustand.

Pflaster verfugen gem. TL Gestein-StB 04.
Verfugung aus gebrochenem Brechsand-Splitt-Gemisch aus Hartgestein,
Schlagzertrümmerungswert:
Sz  8/12 < 18 %, Körnung 0/4 mm

Abrechnung nach Aufmaß mit der Bauleitung und Aufmaßplänen.

Fabrikat: Kronimus K4 Pflaster

Liefernachweis:
Kronimus Betonsteinwerk Heilbronn GmbH & Co
Austraße 169 - 173
74076 Heilbronn

oder gleichwertig:

'..........' vom Bieter einzutragen.
Menge: 2,500 m²

**02.04.34 Tiefbord 100/8/25**
Tiefbordstein aus Beton hellgrau, Größe 8/25
liefern und als Einfassungskante des Gehwegs niveaugleich und ohne Höhenversatz versetzen.

L x B x H = 100/8/25 cm,
OK Kantenstein bündig mit Belag
Bettung und beidseitige Rückenstütze aus Beton gem.
Herstellerangaben nach DIN EN 206-1
Bettungsdicke 20 cm
Breite der Rückenstützen 15 cm

Tiefborde sind engfugig zu versetzen.
Alle 4-6 m sind Bewegungsfugen B = 10-15 mm vorzusehen.
Bewegungsfugen sind durch eine Fugeneinlage und einen mind. 25 mm tiefen Fugenverschluss aus flexibler Fugenmasse herstellen.

Abrechnung nach Aufmaß mit der Bauleitung und
Aufmaßpläne.
Menge: 55,000 m

**02.04.35 Tiefbord 100/12/40**
Tiefbordstein aus Beton hellgrau, Größe 12/40
liefern und als Einfassungskante niveaugleich und
ohne Höhenversatz versetzen.

L x B x H = 100/12/40 cm,
OK Kantenstein bündig mit Belag
Bettung und beidseitige Rückenstütze aus Beton gem.
Herstellerangaben nach DIN EN 206-1
Bettungsdicke 20 cm
Breite der Rückenstützen 15 cm

Tiefborde sind engfugig zu versetzen.
Alle 4-6 m sind Bewegungsfugen B = 10-15 mm vorzusehen.
Bewegungsfugen sind durch eine Fugeneinlage und einen mind. 25 mm tiefen Fugenverschluss aus flexibler Fugenmasse herstellen.

Abrechnung nach Aufmaß mit der Bauleitung und
Aufmaßpläne.
Menge: 35,000 m

**02.04.36 Zulage Tiefbord 100/12/40**
Zulage zur Vorposition für den Einbau des Tiefbords mit Überstand 0 - 15 cm über OK Belag
Menge: 15,000 m

**02.04.37 Tiefbord 100/12/30 mit Höhenversatz**
Tiefbordstein aus Beton hellgrau, Größe 12/30cm
liefern und mit Höhenversatz gem. Lageplan versetzen.

B x H x L = 12/30/100 cm,
Bettung und beidseitige Rückenstütze aus Beton gem.
Herstellerangaben nach DIN EN 206-1

Bettungsdicke 20 cm
Breite der Rückenstützen 15 cm

Höhenversatz +8cm

Der Höhenversatz dient als Anfahrkante der Stellplätze

Der Mehraufwand für das Versetzen der Tiefborde im Höhenversatz ist mit einzukalkulieren.

Tiefborde sind engfugig zu versetzen.
Alle 4-6 m sind Bewegungsfugen B = 10-15 mm vorzusehen.
Bewegungsfugen sind durch eine Fugeneinlage und einen mind. 25 mm tiefen Fugenverschluss aus flexibler Fugenmasse herstellen.

Abrechnung nach Aufmaß mit der Bauleitung und
Aufmaßpläne.
Menge: 10,000 m

**02.04.38 Sägeschnitt für Bordsteine**
Bordsteine ablängen und Ausführung von Gehrungsschnitten mit Nassschneidegerät.
Sägeschnitt mit lärmgedämpftem Spezialblatt (Silent).

Breite des Bordsteins bis 8 cm

Restliches Material aufnehmen und entsorgen.

Abrechnung nach Aufmaß mit der Bauleitung und
Aufmaßplanung.
Menge: 1,000 Stk

**02.04.39 Sägeschnitt für Bordsteine**
Bordsteine ablängen und Ausführung von Gehrungsschnitten mit Nassschneidegerät.
Sägeschnitt mit lärmgedämpftem Spezialblatt (Silent).

Breite des Bordsteins bis 12 cm

Restliches Material aufnehmen und entsorgen.

Abrechnung nach Aufmaß mit der Bauleitung und
Aufmaßplanung.
Menge: 9,000 Stk

**02.04.40 Sägeschnitt Betonpflaster**
Betonpflaster mittels Sägeschnitt an Rändern, Schrägen, Rundungen sowie Einbauten anpassen.
Sägeschnitt mit der Diamantsäge und lärmgedämpftem Spezialblatt (Silent).

Pflasterdicke 8 cm

Einschl. restlichem Material aufnehmen und entsorgen.

Abrechnung nach Aufmaß mit der Bauleitung und Aufmaßplänen.
Menge: 300,000 m

**02.04.41 Zulage Sägeschnitt Betonpflaster - Rundungen und Einbauten**
Zulage zur Vorposition
Betonpflaster mittels Sägeschnitt im Bereich von Rundungen sowie Einbauten ( Stützen Vordach, Schachtdeckel und Fahrradbügel ) anpassen.
Sägeschnitt mit der Diamantsäge und lärmgedämpftem Spezialblatt (Silent).

Pflasterdicke 8 cm

Einschl. restliches Material aufnehmen und entsorgen.

Abrechnung nach Aufmaß mit der Bauleitung und Aufmaßplänen.
Menge: 50,000 m

**02.04.42 Belagsfläche nachverfugen**
Pflasterflächen zu einem späteren Zeitpunkt nachverfugen.
Dafür ist geeignetes Fugenmaterial zu liefern.
Die Fugen sind durch Einfegen des Fugenmaterials
vollkommen zu schließen.

Mit dem Einheitspreis abgegolten sind die Baustelleneinrichtung, alle Nebentätigkeiten und das saubere Hinterlasse der Baustelle.

Abrechnung nach Aufmaß mit der Bauleitung und Aufmaßplänen.
Menge: 338,000 m²

**02.04.43 Längsfugenpflaster nachverfugen**
Pflasterflächen zu einem späteren Zeitpunkt nachverfugen.
Dafür ist geeignetes Fugenmaterial zu liefern.
Die Fugen sind durch Einfegen des Fugenmaterials
vollkommen zu schließen.

Mit dem Einheitspreis abgegolten sind die Baustelleneinrichtung, alle Nebentätigkeiten und das saubere Hinterlasse der Baustelle.

Abrechnung nach Aufmaß mit der Bauleitung und Aufmaßplänen.
Menge: 0,000

**02.04.44 Symbolplatte für Behinderten - Stellplatz**
Symbolplatte aus Beton nach DIN EN 1339 liefern und gem. Lageplan fachgerecht einbauen.
Kennzeichnung/Markierung des Behinderten - Stellplatzes mittels großformatiger Beton - Symbolplatte.

Rastermaß: 80/80cm
Dicke: 12 cm
Fase: 3/2 mm

Farbe: terralit carbon mit Einleger in weiß
Motiv: Rollstuhlfahrer

Die Platten werden in den Pflasterbelag eingelegt und höhengerecht an die angrenzenden Pflastersteine angepasst.

Der Mehraufwand für den Höhenausgleich zwischen der Symbolplatte und den anschließenden Pflastersteinen ist mit einzukalkulieren.

Platten in Bettung gem. TL-Gestein-StB 04 + TL Pflaster-StB 06 verlegen.
Bettung aus gebrochenem Brechsand-Splitt-Gemisch aus Hartgestein,
Schlagzertrümmerungswert: Sz  8/12 < 18 %, Körnung 0/5 mm, Bettungsdicke 3-5 cm in verdichtetem Zustand.

Platten verfugen gem. TL Gestein-StB 04.
Verfugung aus gebrochenem Brechsand-Splitt-Gemisch aus Hartgestein,
Schlagzertrümmerungswert: Sz  8/12 < 18 %, Körnung 0/4 mm

Abrechnung nach Aufmaß mit der Bauleitung und Aufmaßplänen.

Liefernachweis:
Rinn Beton - und Naturstein
Rodheimer Straße 83
35452 Heuchelheim

Tel: 0641 6009 - 0
Fax: 036428 448-19
info@rinn.net

oder gleichwertig:

'.........'
vom Bieter einzutragen.
Menge: 1,000 Stk

*Hinweis: Fallschutz als Schüttungen*

**02.04.45 Timber-chips**
Timber-chips aus Weichholzhackschnitzeln als Fallschutz gem. DIN 1177 liefern und einbauen.

Einbaustärke nach Setzung: mind. 20cm
Die Mehrmenge der Setzung ist in den EP einzukalkulieren.

Der Einbau erfolgt auf Schottertragschicht aus gesonderter Position.

Abrechnung erfolgt nach Lieferschein.

Liefernachweis:
Bauer Kompost GmbH
Heinsheimer Höfe 1
74906 Bad Rappenau
Tel: 07264 - 95070

oder gleichwertig:

'..........'
vom Bieter einzutragen.
Menge: 20,000 m³

**02.04.46 Geotextil als Trennlage**
Geotextil liefern und nach Herstellerangaben im Bereich der Holzhackschnitzelfläche als Trennlage zwischen Schottertragschicht und Holzhackschnitzel einbauen.

Flächengewicht 300 g/m²,
GRK 2, "Normal entflammbar"
Naht- und Stoßüberdeckungen von mindestens 10 cm Überlappung sind einzukalkulieren.
Abrechnung nach Aufmaß mit der Bauleitung und Aufmaßplänen.
Menge: 80,000 m²

*Hinweis: Schüttungen*

**02.04.47 Bändchengewebe unter Traufstreifen**
Bändchengewebe liefern und im Bereich der Traufstreifen unter Abstreuung mit Überlappung gegen unerwünschten Aufwuchs  verlegen.

Breite Traufstreifen bis ca. 30 cm

Folie aus robustem, schwarzem PP/PE-Gewebe,
wasserdurchlässig, unempfindlich gegen Säuren, Bakterien und Chemikalien, recycelbar und umweltfreundlich.

Abrechnung nach Aufmaß mit der Bauleitung und
Aufmaßpläne.
Menge: 15,000 m²

**02.04.48 Traufstreifen aus MUKA - Schotter 16/32 mm**
Muschelkalk - Schotter, gebrochen, liefern und im Bereich der Traufstreifen einbauen.

Körnung 16/32 mm
Einbaustärke ca. 5 cm,
Breite Traufstreifen bis ca.30 cm
Einbau lose geschüttet

Bändchengewebe wird gesondert vergütet.

Die Erschwernis für das Arbeiten im überdachten und beengten Bereich sowie in Hanglage ist mit einzukalkulieren.

Abrechnung nach Lieferschein.
Menge: 15,000 m²

#### Bereich 02.05 Fundamente, Mauern und Stufen

*Hinweis: Fundamente*

**02.05.1 Köcherfundament Sonnenschirme**
Köcherfundament für Sonnenschirme liefern und einbauen.
Köcher aus Leerrohr DN 300

Vor der Herstellung des Köcherfundamentes ist die genaue Lage mit der Bauleitung abzustimmen.

Abrechnung nach Aufmaß mit der Bauleitung und Aufmaßplänen.
Menge: 5,000 St

**02.05.2 Punktfundament für Mastleuchte**
Punktfundament zur Aufnahme der Mastleuchte herstellen.

Ortbeton unbewehrt, liefern und einbauen.
Betongüte: C 25/30 XA4, XF1
Höhe ca. 1,0 m

Köcher aus Leerrohr DN 300, mit Schlitz zur Einführung eines flexiblen Kabelleerrohrs DN 63.
Kabelleerrohr wird gesondert ausgeschrieben.
Das Fundament ist auf eine ausreichend verdichtete  Bettungsschicht aus wasserdurchlässigem Material zu setzen.
Stärke 15 cm

OK Fundament ca. 20 cm unter Belagsoberkante.
Nach Versetzen des Masten, Verfüllung des Rohrs mit Beton.
Das Versetzen der Mastleuchte wird gesondert vergütet.

Einschl. sämtlicher notwendiger Erd,- Beton- und
Montagearbeiten.
Überschüssiges Erdmaterial aufnehmen, laden und entsorgen.

Vor der Herstellung des Punktfundamentes ist die genaue Lage mit der Bauleitung abzustimmen.

Abrechnung nach Aufmaß mit der Bauleitung und Aufmaßplänen.
Menge: 1,000 Stk

**02.05.3 Punktfundamente Fahrradbügel**
Punktfundamente für Fahrradbügel aus Ortbeton unbewehrt, liefern und herstellen.

Betongüte: C 20/25 XA1, XF1
Durchmesser ca. 25 cm
Höhe ca. 40 cm
einschl. evtl. erforderlicher Schalung.
Fundament mind. 10 cm unter der GOK.

Vor der Herstellung der Punktfundamente ist die genau Lage mit der Bauleitung abzustimmen.

Einschl. sämtlicher notwendiger Erd,- Beton- und
Montagearbeiten. Überschüssiges Erdmaterial aufnehmen, laden und entsorgen.

Entsorgung nach Wahl des AN.
Entsorgungskosten sind mit einzukalkulieren.
Menge: 10,000 Stk

**02.05.4 Streifenfundamente für Sitzbank**
Streifenfundamente aus Ortbeton unbewehrt für freistehende Sitzbank liefern und einbauen.
Fundamente gem. Herstellerangaben

Betongüte: C 20/25 XA1, XF1
L/B/H: 80x30x50 cm

Fundament 15 cm unter der GOK.

Vor Herstellung der Streifenfundamente ist die genaue Lage mit der Bauleitung abzustimmen.

Einschl. evtl. erforderlicher Schalung sowie aller Erdarbeiten.
Verdrängter Aushub ist zu laden und zu entsorgen.

Entsorgung nach Wahl des AN.
Die Entsorgungskosten sind einzukalkulieren.
Menge: 4,000 St

**02.05.5 Punktfundament Abfallbehälter**
Punktfundamente für Abfallbehälter aus Ortbeton unbewehrt, liefern und herstellen.

Betongüte: C 20/25 XA1, XF1
Durchmesser ca. 30 cm
Höhe ca. 40 cm
einschl. evtl. erforderlicher Schalung.
Fundament mind. 20 cm unter der GOK.

Vor der Herstellung der Punktfundamente ist die genau Lage mit der Bauleitung abzustimmen.

Einschl. sämtlicher notwendiger Erd,- Beton- und
Montagearbeiten. Überschüssiges Erdmaterial aufnehmen, laden und entsorgen.

Entsorgung nach Wahl des AN.
Entsorgungskosten sind mit einzukalkulieren.
Menge: 2,000 St

**02.05.6 Fundament Briefkasten**
Punktfundamente für Briefkastenstele mit Paketbox aus Ortbeton unbewehrt, liefern und herstellen.
Fundament gem. Herstellerangaben

Betongüte: C 20/25 XA1, XF1
Abmessung ca. 50x37 cm
Höhe ca. 40 cm
einschl. evtl. erforderlicher Schalung.

Vor der Herstellung der Punktfundamente ist die genau Lage mit der Bauleitung abzustimmen.

Einschl. sämtlicher notwendiger Erd,- Beton- und
Montagearbeiten. Überschüssiges Erdmaterial aufnehmen, laden und entsorgen.

Entsorgung nach Wahl des AN.
Entsorgungskosten sind mit einzukalkulieren.
Menge: 1,000 St

**02.05.7 Streifenfundament Stelen Haupteingang**
Streifenfundament aus Ortbeton bewehrt in geschwungener Form für Stelen liefern und einbauen

Betongüte: C 20/25 XA1, XF1
L/B/H: ca. 470x40x60 cm

Fundament 30 cm unter der GOK.

Vor Herstellung des Streifenfundaments ist die genaue Lage mit der Bauleitung abzustimmen.

Einschl. evtl. erforderlicher Schalung sowie aller Erdarbeiten.
Verdrängter Aushub ist zu laden und zu entsorgen.

Entsorgung nach Wahl des AN.
Die Entsorgungskosten sind einzukalkulieren.
Menge: 1,000 St

**02.05.8 Streifenfundament Stelen Schulhof**
Streifenfundament aus Ortbeton bewehrt in geschwungener Form für Stelen liefern und einbauen

Betongüte: C 20/25 XA1, XF1
L/B/H: ca. 270x40x60 cm

Fundament 30 cm unter der GOK.

Vor Herstellung des Streifenfundaments ist die genaue Lage mit der Bauleitung abzustimmen.

Einschl. evtl. erforderlicher Schalung sowie aller Erdarbeiten.
Verdrängter Aushub ist zu laden und zu entsorgen.

Entsorgung nach Wahl des AN.
Die Entsorgungskosten sind einzukalkulieren.
Menge: 1,000 St

**02.05.9 Streifenfundament für Tor**
Streifenfundament für Tor aus Ortbeton, bewehrt liefern und gem. Herstellerangaben und Lageplan herstellen.

Betongüte: C 20/25 XA1, XF1
Abmessungen 140 x 40 cm
Höhe ca. 80 cm

einschl. evtl. erforderlicher Schalung.
Fundament mind. 15 cm unter der GOK.

Einschl. sämtlicher notwendiger Erd-, Beton- und
Montagearbeiten. Überschüssiges Erdmaterial aufnehmen, laden und entsorgen.

Entsorgung nach Wahl des AN.
Entsorgungskosten sind mit einzukalkulieren.
Menge: 1,000 St

**02.05.10 Punktfundamente Zaunpfosten**
Punktfundamente für Zaunpfosten sowie Verstrebungen
aus Ortbeton unbewehrt, liefern und herstellen.

Betongüte: C 20/25 XA1, XF1
Durchmesser ca. 30 cm
Höhe ca. 60 cm

einschl. evtl. erforderlicher Schalung.
Fundament mind. 10 cm unter der GOK.

Der Pfostenabstand ist gleichmäßig zur Gesamtlänge des Zauns zu ermitteln und herzustellen.

Vor der Herstellung sind die Punktfundamente mit der Bauleitung abzustimmen.

Einschl. sämtlicher notwendiger Erd-, Beton- und
Montagearbeiten. Überschüssiges Erdmaterial aufnehmen, laden und entsorgen.

Entsorgung nach Wahl des AN.
Entsorgungskosten sind mit einzukalkulieren.
Menge: 38,000 Stk

**02.05.11 Streifenfundament für Schiebetor**
Streifenfundament bewehrt für Schiebetor gemäß Herstellerangaben liefern und herstellen.

Streifenfundament LxB: 235x70 cm
frostfreie Gründung, mind. 80 cm tief.

Betongüte: C 20/25 XA1, XF1
einschl. evtl. erforderlicher Schalung.
Fundament 20 cm unter der GOK.

Einschl. sämtlicher notwendiger Erd-, Beton- und
Montagearbeiten. Überschüssiges Erdmaterial aufnehmen, laden und entsorgen.

Entsorgung nach Wahl des AN.
Entsorgungskosten sind mit einzukalkulieren.

Abrechnung nach Aufmaß mit der Bauleitung und Aufmaßplänen.
Menge: 1,000 St

**02.05.12 Punktfundament für Schiebetor**
Punktfundament für Schiebetor gem. Herstellerangaben liefern und herstellen.

Punktfundament LxB: 80x50 cm
frostfreie Gründung, mind. 80 cm tief.

Betongüte: C 20/25 XA1, XF1
einschl. evtl. erforderlicher Schalung.
Fundament 20 cm unter der GOK.

Einschl. sämtlicher notwendiger Erd-, Beton- und
Montagearbeiten. Überschüssiges Erdmaterial aufnehmen, laden und entsorgen.

Entsorgung nach Wahl des AN.
Entsorgungskosten sind mit einzukalkulieren.

Abrechnung nach Aufmaß mit der Bauleitung und Aufmaßplänen.
Menge: 1,000 St

**02.05.13 Punktfundament für Schiebetor**
wie Vorposition jedoch

Fundament LxB: 50x50 cm
frostfreie Gründung, mind. 80 cm tief.

Abrechnung nach Aufmaß mit der Bauleitung und Aufmaßplänen.
Menge: 1,000 St

**02.05.14 Streifenfundament Wärmepumpe**
Streifenfundamente aus Ortbeton bewehrt für Wärmepumpe liefern und gem. Herstellerangaben herstellen

Betongüte: C 20/25 XA1, XF1
L/B/H: 80x20x30 cm

Vor Herstellung der Streifenfundamente ist die genaue Lage mit der Bauleitung abzustimmen.

Einschl. evtl. erforderlicher Schalung sowie aller Erdarbeiten.
Verdrängter Aushub ist zu laden und zu entsorgen.

Entsorgung nach Wahl des AN.
Die Entsorgungskosten sind einzukalkulieren.
Menge: 8,000 St

*Hinweis: Mauern*

*Hinweis: Mauerscheiben*

**02.05.15 Boden lösen für Mauerscheiben**
Boden für Mauerscheiben lösen, laden und zur Beprobung vor Entsorgung auf eine Miete transportieren.

Aushubtiefe: bis 1,2 m
Aushubbreite: bis 1,20 m
Bodenklassen 3 bis 5 gem. VOB 2012

Abfuhr und Entsorgung werden gesondert vergütet.

Abgerechnet wird mit senkrechten Wänden, nach Aufmaß an der Entnahmestelle.
Menge: 17,000 m³

**02.05.16 Zulage für Handarbeit**
Zulage zu vorheriger Position für Handarbeit in Bereichen, die nicht maschinell bearbeitet werden können.

Abrechnung nach Abtragsprofilen und Aufmaßplänen.
Menge: 2,000 m³

**02.05.17 Mauerscheiben Beton, 99/80 cm**
Mauerscheiben aus Beton gem. DIN EN 15258 liefern und gem. Planung als Höhenabfangung, inkl. Beton- und Tragschichten versetzten.

L/H: 99/80 cm
Fußlänge: 40 cm
Wandstärke: 12 cm
Oberfläche: sichtbeton Nr. 236
Betongüte: mind. C45/55, XF2
Kanten: 5x5 mm gefast,
mit 5 mm Fugen fluchtgerecht

Einschl. Versetzen in Ausgleichsschicht aus 5-10 cm Fundamentbeton C12/15.
Frostschutzschicht: Mineralgemisch 0/45, Breite ca. 50 cm Stärke in verdichtetem Zustand ca. 20 cm

Mauerscheiben liefern und höhen- und fluchtgerecht gem. Herstellerangabe versetzen. Die Fugen sind mit einem selbstklebenden Dichtungsband auf der Rückseite zu schließen.
Dichtungsband -10cm unter OK Gelände.
Das selbstklebende Dichtungsband ist mit einzukalkulieren.

Die Vlieskaschierte Noppenbahn wird gesondert ausgeschrieben.

Einschl. aller Erd-, Beton- und Einbauarbeiten sowie Abdichtung und Betonfundament.

Verdrängter Aushub ist wieder einzubauen.
Nicht einbaubare Massen sind zu laden und abzufahren.
Die Entsorgung wird gesondert vergütet.

Liefernachweis:
Kronimus Betonsteinwerk Heilbronn GmbH & Co
Austraße 169 - 173
74076 Heilbronn

oder gleichwertig:
'.........' vom Bieter einzutragen.
Menge: 15,000 Stk

**02.05.18 Sägeschnitt Mauerscheiben 99/80 cm**
Mauerscheibe durch Sägeschnitt mit lärmgedämpftem Spezialblatt (Silent) anpassen.

L/H: 99/80 cm
Fußlänge: 40 cm
Wandstärke: 12 cm

Einschl. restlichem Material aufnehmen und entsorgen.
Entsorgung nach Wahl des AN.
Menge: 1,000 Stk

**02.05.19 Zulage Gehrungsschnitt Mauerscheiben 99/80 cm**
Zulage für Gehrungsschnitt der Mauerscheiben mit lärmgedämpftem Spezialblatt (Silent) anpassen.

L/H: 99/80 cm
Fußlänge: 40 cm
Wandstärke: 12 cm

Einschl. restlichem Material aufnehmen und entsorgen.
Entsorgung nach Wahl des AN.
Menge: 2,000 Stk

**02.05.20 Mauerscheiben Beton, 99/205 cm - beidseitig Sichtbeton**
Mauerscheiben aus Beton gem. DIN EN 15258 liefern und gem. Lageplan als Abtrennung des Schulhofs, inkl. Beton- und Tragschichten versetzen.

L/H: 99/205 cm
Fußlänge: 115 cm
Wandstärke: 12 cm
(Wandstärke im Fußbereich je nach Höhe variabel)
Oberfläche: beidseitig Sichtbeton
mit 5 mm Fugen fluchtgerecht.

Betongüte C 35/45 mit Luftporenbildner
Erhöhter Frost- und Tausalzwiderstand für den Einsatz in Verkehrsflächen (nach XF4, zul. Abwitterung nach ZTV Ing)
Expositionsklassen XF4, XD2, XS 2, XC 4
Sichtbetonklasse SB 4 (vorne und hinten)
Fase 8/8
Kanten (Sichtbereich) 90°, keine Konizität

Einschl. Versetzen in Ausgleichsschicht aus ca. 10 cm Fundamentbeton C12/15.
Frostschutzschicht: Mineralgemisch 0/45, Breite ca. 125 cm Stärke in verdichtetem Zustand ca. 20 cm

Mauerscheiben liefern und höhen- und fluchtgerecht gem. Herstellerangabe versetzen. Die Fugen sind mit einem selbstklebenden Dichtungsband auf der Rückseite zu schließen.
Dichtungsband -10cm unter OK Gelände.
Das selbstklebende Dichtungsband ist mit einzukalkulieren.

Einschl. aller Erd-, Beton- und Einbauarbeiten sowie Abdichtung und Betonfundament.

Verdrängter Aushub ist wieder einzubauen.
Nicht einbaubare Massen sind zu laden und abzufahren.
Die Entsorgung wird gesondert vergütet.

Produkt: L-Tec - Systemwinkel

Liefernachweis:
Lithonplus GmbH & Co. KG
Karl-Lösch-Straße 3
67360 Lingenfeld
E-Mail:verkauf@uhl.de

oder gleichwertig:
'.........'
vom Bieter einzutragen.
Menge: 15,000 Stk

**02.05.21 Sägeschnitt Mauerscheiben 99/205 cm**
Mauerscheibe durch Sägeschnitt mit lärmgedämpftem Spezialblatt (Silent) anpassen.

L/H: 99/205 cm
Fußlänge: 115 cm
Wandstärke: 12 cm

Einschl. restlichem Material aufnehmen und entsorgen.
Entsorgung nach Wahl des AN.
Menge: 1,000 Stk

**02.05.22 Vlieskaschierte Noppenbahn**
Vertikale Sickerschicht nach DIN 4095 aus vlieskaschierter Noppenbahn, liefern und entlang der Mauerscheiben der Vorposition und der bestehenden (zu richtenden) Betonmauer gem. Herstellerangaben einbauen.

Einschl. bündigem Schnitt, ca. 10 cm unter Geländeoberkante.
Menge: 12,000 m²

**02.05.23 Sägeschnitt Betonmauer**
Bestehende Betonmauer durch Sägeschnitt mit lärmgedämpftem Spezialblatt (Silent) anpassen.

H: bis ca. 80 cm
Wandstärke: ca. 20 cm

Einschl. restlichem Material aufnehmen und entsorgen.
Entsorgung nach Wahl des AN.
Menge: 2,000 Stk

*Hinweis: Abdeckplatten Bestandsmauer*

**02.05.24 Abdeckplatten Mauer**
Abdeckplatten für bestehende Betonmauer liefern und in Bettung aus Mörtel engfugig verlegen.

Vor dem Verlegen auf der Unterseite der Abdeckplatte eine
Haftbrücke aus C2-Kleber auftragen.
Verlegung der Abdeckplatten erfolgt auf geeigneten Trasszementmörtel.
Material nach Wahl des AN.

Abdeckplatte für Mauern aus Beton
LxBxH: 49 x 30 x 4 cm
flache Oberfläche
Farbton: naturgrau

Liefernachweis:
WESER Bauelemente-Werk GmbH
Alte Todenmanner Straße 39
D-31737 Rinteln

oder gleichwertig:
'.........' vom Bieter einzutragen.
Menge: 24,000 St

**02.05.25 Sägeschnitt Abdeckplatte**
Abdeckplatte ablängen und Ausführung von Gehrungsschnitten mit Nassschneidegerät.
Sägeschnitt mit lärmgedämpftem Spezialblatt (Silent).

Dicke der Abdeckplatte 4 cm

Restliches Material aufnehmen und entsorgen.

Abrechnung nach Aufmaß mit der Bauleitung und
Aufmaßplanung.
Menge: 1,000 Stk

*Hinweis: Sitzblöcke*

**02.05.26 KFT-Schottertragschicht**
KFT Schottertragschicht ungebunden nach ZTVT-STB,
liefern und unter den Sitzblöcken profilgerecht einbauen und lagenweise verdichten.

Schotter-Splitt-Sand-Gemisch, Körnung 0/45 mm, wasserdurchlässig, (kein Recyling-Material)
Verdichtungsgrad DPr mind. 100 %,
Verformungsmodul EV2 mind. 120 MN/m²,

Schichtdicken bis 0,45 cm

Abrechnung nach Lieferschein.
Menge: 13,000 t

**02.05.27 Sitzblöcke Betonfertigteil 100/70/28cm, obere Reihe**
Sitzblöcke als Betonfertigteile einschl. Bewehrung liefern und gem. Lageplan engfugig und fluchtgerecht versetzen.

Abmessungen (L/B/H):  100/70/28 cm
Die Sitzblöcke sind ca. 6 cm einzubinden.
Sitzhöhe ca. 28 cm

Farbe: Silbergrau unifarben Nr. 131
alle sichtbaren Oberflächen: gestrahlt, mit Fase 7 mm
keine sichtbaren Versetzanker
Beton C35/45, XF1, XC4, frost- und tausalzbeständig

Der Einbau erfolgt auf ca. 10 cm Beton C12/15.
Der Beton ist einzukalkulieren, die Schottertragschicht wird gesondert vergütet.

Einschl. evtl. erforderlicher Schalung sowie aller Erdarbeiten.
Verdrängter Aushub ist zu laden und zu entsorgen.
Entsorgung nach Wahl des AN.
Die Entsorgungskosten sind mit einzukalkulieren.

Die Abmessungen sind vor Bestellung vor Ort zu prüfen und ggf. in Abstimmung mit der Bauleitung anzupassen.

Liefernachweis:
Kronimus GmbH & Co. KG - Betonsteinwerke
Austraße 169 - 173
74076 Heilbronn

oder gleichwertig:

'..........'
( vom Bieter einzutragen )
Menge: 9,000 Stk

**02.05.28 Sitzblock Betonfertigteil 100/75/28, mittlere Reihe**
wie vor, jedoch Sitzblock

Abmessungen:
100x75x28 cm
Menge: 6,000 Stk

**02.05.29 Sitzblock Betonfertigteil 150/75/28, mittlere Reihe**
wie vor, jedoch Sitzblock

Abmessungen:
150x75x28 cm
Menge: 1,000 Stk

**02.05.30 Sitzblock Betonfertigteil 100/75/32, untere Reihe**
wie vor, jedoch Sitzblock

Abmessungen:
150x75x32 cm
Menge: 5,000 Stk

**02.05.31 Sitzblock abgeschrägtes Ende, S**
Wie Vorposition, jedoch ein abgeschrägtes Ende, Sonderelement S

Länge Vorderkante 153 cm
Länge Hinterkante 133 cm
Winkel 1: 74°
Winkel 2: 106°
Breite 70 cm
Höhe 28 cm

Die Abmessungen sind vor Bestellung vor Ort zu prüfen und ggf. in Abstimmung mit der Bauleitung anzupassen.

Liefernachweis:
Kronimus GmbH & Co. KG - Betonsteinwerke
Austraße 169 - 173
74076 Heilbronn

oder gleichwertig:

'..........'
( vom Bieter einzutragen )
Menge: 1,000 Stk

**02.05.32 Zulage Stirnseite sandgestrahlt**
Menge: 6,000 St

**02.05.33 Sitzblöcke Betonfertigteil 100/40/45cm**
Sitzblöcke als Betonfertigteile einschl. Bewehrung liefern und gem. Lageplan im Schulhof engfugig und fluchtgerecht versetzen.

Abmessungen (L/B/H):  100/40/45 cm
Einbindung mind. 5 cm
Sitzhöhe inkl. Holzauflage von ca. 34 - 46 cm. Holzauflage wird gesondert ausgeschrieben.

Farbe: Silbergrau unifarben Nr. 131
alle sichtbaren Oberflächen: gestrahlt, mit Fase 7 mm
keine sichtbaren Versetzanker
Beton C35/45, XF1, XC4, frost- und tausalzbeständig

Der Einbau erfolgt auf ca. 10 cm Beton C12/15.
Der Beton ist einzukalkulieren, die Schottertragschicht wird gesondert vergütet.

Einschl. evtl. erforderlicher Schalung sowie aller Erdarbeiten.
Verdrängter Aushub ist zu laden und zu entsorgen.
Entsorgung nach Wahl des AN.
Die Entsorgungskosten sind mit einzukalkulieren.

Die Abmessungen sind vor Ort zu prüfen und ggf. anzupassen.

Liefernachweis:
Kronimus GmbH & Co. KG - Betonsteinwerke
Austraße 169 - 173
74076 Heilbronn

oder gleichwertig:

'..........'
( vom Bieter einzutragen )
Menge: 6,000 Stk

**02.05.34 Sitzauflage aus Holz inkl. Unterkonstruktion**
Sitzauflage aus Holz inkl. Unterkonstruktion liefern und auf Sitzblöcke im Schulhof montieren.

Material: Douglasie, naturbelassen (ohne Lasur)
4 Sitzbohlen B 90 x D 4,5 cm unterwärtig verdeckt verschraubt
Länge 200 cm
Form der Sitzauflage: gerade

Unterkonstruktion:
U-Profile 40/20 mm mit einem Spaltmaß von 2 cm und 2 stabilisierende Mittelbänder.
U-Profile jeweils um 5 cm von den Enden der Sitzbohlen eingerückt.

Stahl: feuerverzinkt

Auflagenhöhe 6,5 cm
Breite 40 cm
Länge 199 cm

Montage:
Zur Montage von oben zwischen den Leisten hindurch auf Sitzblöcke.
Bei mehrteiliger Montage in Reihe sollte ein Abstand von mindestens 1 cm zwischen den Auflagen eingehalten werden.

Befestigung nach Wahl des AN, einschl. sämtlicher notwendiger Montagearbeiten.
Erforderliche Schnitte und Längenanpassung sind einzukalkulieren.

Vor der Herstellung der Sitzauflage ist der Bauleitung eine Werkzeichnung zur Freigabe vorzulegen.
Abrechnung nach Aufmaß mit der Bauleitung und Aufmaßplänen.
Menge: 3,000 St

*Hinweis: Betonblockstufen*
Betonstufe

**02.05.35 KFT Schottertragschicht**
KFT Schottertragschicht ungebunden nach ZTVT-STB liefern und als Sauberkeitsschicht unter den Treppenfundamenten profilgerecht einbauen und verdichten.

Schotter-Splitt-Sand-Gemisch, Körnung 0/32 mm, wasserdurchlässig, (kein Recyling-Material)
liefern, profilgerecht lagenweise einbauen
und verdichten,
Verdichtungsgrad DPr mind. 100 %,
Verformungsmodul EV2 mind. 120 MN/m²

Schichtdicken ca. 20 cm.

Abrechnung nach Lieferscheinen.
Menge: 11,000 t

**02.05.36 Streifenfundament**
Streifenfundament für Stufen aus Ortbeton unbewehrt, liefern und herstellen.

Betongüte: C 20/25, XA1, XF1
Breite: 30 cm
Höhe bis ca. 80 cm
Oberkante waagerecht

Einschl. evtl. erforderlicher Schalung sowie aller Erdarbeiten.
Verdrängter Aushub ist zu laden und zu entsorgen.

Entsorgung nach Wahl des AN
Die Entsorgungskosten sind einzukalkulieren.

Abrechnung nach Lieferschein.
Menge: 11,500 m³

*Hinweis: Stufenanlage Schulgarten*

**02.05.37 Betonblockstufe L = 120 cm - oberste Stufe**
Betonblockstufen gem. DIN 18500-1 liefern und höhen- und fluchtgerecht gem. Lageplan versetzen.
Blockstufen mit garantierter Frost- und Tausalzbeständigkeit.

Farbe: grau
alle sichtbaren Oberflächen: fein sandgestrahlt (kugelgestrahlt)
Kanten leicht gefast
Abmessungen:
Stufenlänge: 120cm
Stufenmaß: 35/14 cm
Schrittmaßverhältnis: 35/14,5 cm
Lagerfugen: 0,5 - 1 cm
Stoßfugen: 0,5 cm

Die Stufen sind  als Schubsicherung mit ca. 1 cm Einbindung sowie mit ca. 0,5% Gefälle zu versetzten.
Treppenverlauf gerade

Vor dem Verlegen auf der Stufenunterseite eine
Haftbrücke aus C2-Kleber aus gesonderter Positition auftragen.
Der Einbau erfolgt auf 5 cm Dränmörtel aus Splitt 2/5.

Die oberste und unterste Stufenreihe werden auf frostfrei gegründete Streifenfundamente versetzt.
Die Streifenfundamente werden gesondert vergütet.

Alle weiteren Stufen sind auf ein mindestens 20 cm dickes Betonfundament auf einer Sauberkeitsschicht aus mindestens 15 cm filterstabilem Mineralgemisch 0/45 mm einzubauen. Dies ist mit einzukalkulieren.
Fugenbreite 1-3 mm

Die Stufen müssen mind. 5 cm auf der darunter liegenden Stufe aufliegen. Fugenhöhe ca. 1 cm, einschl. verfüllen und glätten der Fugen.

Vor dem Versetzen auf der Stufenunterseite zudem zwei
Baustahleisen mit ca.15-20 cm zur Verzahnung mit dem Fundament und zur Verhinderung einer horizontalen Verschiebung mittels Bohrungen einbringen.

Einschl. evtl. erforderlicher Schalung sowie aller Erdarbeiten.
Verdrängter Aushub ist zu laden und zu entsorgen.
Entsorgung nach Wahl des AN. Die Entsorgung ist mit einzukalkulieren

Die Abmessungen sind mit der Bauleitung vor Ort zu prüfen und ggf. anzupassen!

Abrechnung nach Aufmaß mit der Bauleitung und Aufmaßplänen.

Liefernachweis:
Kronimus Betonsteinwerk Heilbronn GmbH & Co
Austraße 169 - 173
74076 Heilbronn

oder gleichwertig:
'.........' vom Bieter einzutragen
Menge: 2,000 Stk

**02.05.38 Betonblockstufe L = 80 cm - oberste Stufe**
wie vor, jedoch Blockstufe

Abmessungen:
Stufenlänge: 80 cm
Stufenmaß: 35/14 cm
Schrittmaßverhältnis: 35/14,5 cm
Menge: 1,000 Stk

**02.05.39 Betonblockstufe L = 120 cm**
Betonblockstufen gem. DIN 18500-1 liefern und höhen- und fluchtgerecht gem. Lageplan versetzen.
Blockstufen mit garantierter Frost- und Tausalzbeständigkeit.

Farbe: grau
alle sichtbaren Oberflächen: fein sandgestrahlt (kugelgestrahlt)
Kanten leicht gefast
Abmessungen:
Stufenlänge: 120 cm
Stufenmaß: 40/14cm
Schrittmaßverhältnis: 35/14,5 cm
Lagerfugen: 0,5 - 1 cm
Stoßfugen: 0,5 cm

Die Stufen sind  als Schubsicherung mit ca. 1 cm Einbindung sowie mit ca. 0,5% Gefälle zu versetzten.
Treppenverlauf gerade

Vor dem Verlegen auf der Stufenunterseite eine
Haftbrücke aus C2-Kleber aus gesonderter Positition auftragen.
Der Einbau erfolgt auf 5 cm Dränmörtel aus Splitt 2/5.

Die oberste und unterste Stufenreihe werden auf frostfrei gegründete Streifenfundamente versetzt.
Die Streifenfundamente werden gesondert vergütet.

Alle weiteren Stufen sind auf ein mindestens 20 cm dickes Betonfundament auf einer Sauberkeitsschicht aus mindestens 15 cm filterstabilem Mineralgemisch 0/45 mm einzubauen. Dies ist mit einzukalkulieren.
Fugenbreite 1-3 mm

Die Stufen müssen mind. 5 cm auf der darunter liegenden Stufe aufliegen. Fugenhöhe ca. 1 cm, einschl. verfüllen und glätten der Fugen.

Vor dem Versetzen auf der Stufenunterseite zudem zwei
Baustahleisen mit ca.15-20 cm zur Verzahnung mit dem Fundament und zur Verhinderung einer horizontalen Verschiebung mittels Bohrungen einbringen.

Einschl. evtl. erforderlicher Schalung sowie aller Erdarbeiten.
Verdrängter Aushub ist zu laden und zu entsorgen.
Entsorgung nach Wahl des AN. Die Entsorgung ist mit einzukalkulieren

Die Abmessungen sind mit der Bauleitung vor Ort zu prüfen und ggf. anzupassen!

Abrechnung nach Aufmaß mit der Bauleitung und Aufmaßplänen.

Liefernachweis:
Kronimus Betonsteinwerk Heilbronn GmbH & Co
Austraße 169 - 173
74076 Heilbronn

oder gleichwertig:
'.........' vom Bieter einzutragen.
Menge: 8,000 Stk

**02.05.40 Betonblockstufe L = 80 cm**
wie vor, jedoch Blockstufe

Abmessungen:
Stufenlänge: 80 cm
Stufenmaß: 40/14cm
Schrittmaßverhältnis: 35/14,5 cm
Menge: 4,000 Stk

**02.05.41 Betonblockstufe L = 120 cm - unterste Stufe**
Betonblockstufen gem. DIN 18500-1 liefern und höhen- und fluchtgerecht gem. Lageplan versetzen.
Blockstufen mit garantierter Frost- und Tausalzbeständigkeit.

Farbe: grau
alle sichtbaren Oberflächen: fein sandgestrahlt (kugelgestrahlt)
Kanten leicht gefast
Abmessungen:
Stufenlänge: 120cm
Stufenmaß: 40/16 cm
Schrittmaßverhältnis: 35/14,5 cm
Lagerfugen: 0,5 - 1 cm
Stoßfugen: 0,5 cm

Die Stufen sind  als Schubsicherung mit ca. 1 cm Einbindung sowie mit ca. 0,5% Gefälle zu versetzten.
Treppenverlauf gerade

Vor dem Verlegen auf der Stufenunterseite eine
Haftbrücke aus C2-Kleber aus gesonderter Positition auftragen.
Der Einbau erfolgt auf 5 cm Dränmörtel aus Splitt 2/5.

Die oberste und unterste Stufenreihe werden auf frostfrei gegründete Streifenfundamente versetzt.
Die Streifenfundamente werden gesondert vergütet.

Alle weiteren Stufen sind auf ein mindestens 20 cm dickes Betonfundament auf einer Sauberkeitsschicht aus mindestens 15 cm filterstabilem Mineralgemisch 0/45 mm einzubauen. Dies ist mit einzukalkulieren.
Fugenbreite 1-3 mm

Die Stufen müssen mind. 5 cm auf der darunter liegenden Stufe aufliegen. Fugenhöhe ca. 1 cm, einschl. verfüllen und glätten der Fugen.

Vor dem Versetzen auf der Stufenunterseite zudem zwei
Baustahleisen mit ca.15-20 cm zur Verzahnung mit dem Fundament und zur Verhinderung einer horizontalen Verschiebung mittels Bohrungen einbringen.

Einschl. evtl. erforderlicher Schalung sowie aller Erdarbeiten.
Verdrängter Aushub ist zu laden und zu entsorgen.
Entsorgung nach Wahl des AN. Die Entsorgung ist mit einzukalkulieren

Die Abmessungen sind mit der Bauleitung vor Ort zu prüfen und ggf. anzupassen!

Abrechnung nach Aufmaß mit der Bauleitung und Aufmaßplänen.

Liefernachweis:
Kronimus Betonsteinwerk Heilbronn GmbH & Co
Austraße 169 - 173
74076 Heilbronn

oder gleichwertig:
'.........' vom Bieter einzutragen.
Menge: 2,000 Stk

**02.05.42 Betonblockstufe L = 80 cm - unterste Stufe**
wie vor, jedoch Blockstufe

Abmessungen:
Stufenlänge: 80 cm
Stufenmaß: 40/16 cm
Schrittmaßverhältnis: 35/14,5 cm
Menge: 1,000 Stk

*Hinweis: Stufen Schulhof*

**02.05.43 Betonblockstufe L = 120 cm - oberste Stufe**
Betonblockstufen gem. DIN 18500-1 liefern und höhen- und fluchtgerecht gem. Lageplan versetzen.
Blockstufen mit garantierter Frost- und Tausalzbeständigkeit.

Farbe: grau
alle sichtbaren Oberflächen: fein sandgestrahlt (kugelgestrahlt)
Kanten leicht gefast
Abmessungen:
Stufenlänge: 120cm
Stufenmaß: 35/14 cm
Schrittmaßverhältnis: 35/14,5 cm
Lagerfugen: 0,5 - 1 cm
Stoßfugen: 0,5 cm

Die Stufen sind  als Schubsicherung mit ca. 1 cm Einbindung sowie mit ca. 0,5% Gefälle zu versetzten.
Treppenverlauf gerade

Vor dem Verlegen auf der Stufenunterseite eine
Haftbrücke aus C2-Kleber aus gesonderter Positition auftragen.
Der Einbau erfolgt auf 5 cm Dränmörtel aus Splitt 2/5.

Die oberste und unterste Stufenreihe werden auf frostfrei gegründete Streifenfundamente versetzt.
Die Streifenfundamente werden gesondert vergütet.

Alle weiteren Stufen sind auf ein mindestens 20 cm dickes Betonfundament auf einer Sauberkeitsschicht aus mindestens 15 cm filterstabilem Mineralgemisch 0/45 mm einzubauen. Dies ist mit einzukalkulieren.
Fugenbreite 1-3 mm

Die Stufen müssen mind. 5 cm auf der darunter liegenden Stufe aufliegen. Fugenhöhe ca. 1 cm, einschl. verfüllen und glätten der Fugen.

Vor dem Versetzen auf der Stufenunterseite zudem zwei
Baustahleisen mit ca.15-20 cm zur Verzahnung mit dem Fundament und zur Verhinderung einer horizontalen Verschiebung mittels Bohrungen einbringen.

Einschl. evtl. erforderlicher Schalung sowie aller Erdarbeiten.
Verdrängter Aushub ist zu laden und zu entsorgen.
Entsorgung nach Wahl des AN. Die Entsorgung ist mit einzukalkulieren

Die Abmessungen sind mit der Bauleitung vor Ort zu prüfen und ggf. anzupassen!

Abrechnung nach Aufmaß mit der Bauleitung und Aufmaßplänen.

Liefernachweis:
Kronimus Betonsteinwerk Heilbronn GmbH & Co
Austraße 169 - 173
74076 Heilbronn

oder gleichwertig:
'.........' vom Bieter einzutragen
Menge: 13,000 Stk

**02.05.44 Betonblockstufe L = 100 cm - oberste Stufe**
wie vor, jedoch Blockstufe

Abmessungen:
Stufenlänge: 100 cm
Stufenmaß: 35/14 cm
Schrittmaßverhältnis: 35/14,5 cm
Menge: 2,000 Stk

**02.05.45 Betonblockstufe L = 120 cm**
Betonblockstufen gem. DIN 18500-1 liefern und höhen- und fluchtgerecht gem. Lageplan versetzen.
Blockstufen mit garantierter Frost- und Tausalzbeständigkeit.

Farbe: grau
alle sichtbaren Oberflächen: fein sandgestrahlt (kugelgestrahlt)
Kanten leicht gefast
Abmessungen:
Stufenlänge: 120 cm
Stufenmaß: 40/14cm
Schrittmaßverhältnis: 35/14,5 cm
Lagerfugen: 0,5 - 1 cm
Stoßfugen: 0,5 cm

Die Stufen sind  als Schubsicherung mit ca. 1 cm Einbindung sowie mit ca. 0,5% Gefälle zu versetzten.
Treppenverlauf gerade

Vor dem Verlegen auf der Stufenunterseite eine
Haftbrücke aus C2-Kleber aus gesonderter Positition auftragen.
Der Einbau erfolgt auf 5 cm Dränmörtel aus Splitt 2/5.

Die oberste und unterste Stufenreihe werden auf frostfrei gegründete Streifenfundamente versetzt.
Die Streifenfundamente werden gesondert vergütet.

Alle weiteren Stufen sind auf ein mindestens 20 cm dickes Betonfundament auf einer Sauberkeitsschicht aus mindestens 15 cm filterstabilem Mineralgemisch 0/45 mm einzubauen. Dies ist mit einzukalkulieren.
Fugenbreite 1-3 mm

Die Stufen müssen mind. 5 cm auf der darunter liegenden Stufe aufliegen. Fugenhöhe ca. 1 cm, einschl. verfüllen und glätten der Fugen.

Vor dem Versetzen auf der Stufenunterseite zudem zwei
Baustahleisen mit ca.15-20 cm zur Verzahnung mit dem Fundament und zur Verhinderung einer horizontalen Verschiebung mittels Bohrungen einbringen.

Einschl. evtl. erforderlicher Schalung sowie aller Erdarbeiten.
Verdrängter Aushub ist zu laden und zu entsorgen.
Entsorgung nach Wahl des AN. Die Entsorgung ist mit einzukalkulieren

Die Abmessungen sind mit der Bauleitung vor Ort zu prüfen und ggf. anzupassen!

Abrechnung nach Aufmaß mit der Bauleitung und Aufmaßplänen.

Liefernachweis:
Kronimus Betonsteinwerk Heilbronn GmbH & Co
Austraße 169 - 173
74076 Heilbronn

oder gleichwertig:
'.........' vom Bieter einzutragen.
Menge: 6,000 Stk

**02.05.46 Betonblockstufe L = 120 cm - unterste Stufe**
Betonblockstufen gem. DIN 18500-1 liefern und höhen- und fluchtgerecht gem. Lageplan versetzen.
Blockstufen mit garantierter Frost- und Tausalzbeständigkeit.

Farbe: grau
alle sichtbaren Oberflächen: fein sandgestrahlt (kugelgestrahlt)
Kanten leicht gefast
Abmessungen:
Stufenlänge: 120cm
Stufenmaß: 40/16 cm
Schrittmaßverhältnis: 35/14,5 cm
Lagerfugen: 0,5 - 1 cm
Stoßfugen: 0,5 cm

Die Stufen sind  als Schubsicherung mit ca. 1 cm Einbindung sowie mit ca. 0,5% Gefälle zu versetzten.
Treppenverlauf gerade

Vor dem Verlegen auf der Stufenunterseite eine
Haftbrücke aus C2-Kleber aus gesonderter Positition auftragen.
Der Einbau erfolgt auf 5 cm Dränmörtel aus Splitt 2/5.

Die oberste und unterste Stufenreihe werden auf frostfrei gegründete Streifenfundamente versetzt.
Die Streifenfundamente werden gesondert vergütet.

Alle weiteren Stufen sind auf ein mindestens 20 cm dickes Betonfundament auf einer Sauberkeitsschicht aus mindestens 15 cm filterstabilem Mineralgemisch 0/45 mm einzubauen. Dies ist mit einzukalkulieren.
Fugenbreite 1-3 mm

Die Stufen müssen mind. 5 cm auf der darunter liegenden Stufe aufliegen. Fugenhöhe ca. 1 cm, einschl. verfüllen und glätten der Fugen.

Vor dem Versetzen auf der Stufenunterseite zudem zwei
Baustahleisen mit ca.15-20 cm zur Verzahnung mit dem Fundament und zur Verhinderung einer horizontalen Verschiebung mittels Bohrungen einbringen.

Einschl. evtl. erforderlicher Schalung sowie aller Erdarbeiten.
Verdrängter Aushub ist zu laden und zu entsorgen.
Entsorgung nach Wahl des AN. Die Entsorgung ist mit einzukalkulieren

Die Abmessungen sind mit der Bauleitung vor Ort zu prüfen und ggf. anzupassen!

Abrechnung nach Aufmaß mit der Bauleitung und Aufmaßplänen.

Liefernachweis:
Kronimus Betonsteinwerk Heilbronn GmbH & Co
Austraße 169 - 173
74076 Heilbronn

oder gleichwertig:
'.........' vom Bieter einzutragen.
Menge: 5,000 Stk

**02.05.47 Betonblockstufe L = 40 cm - unterste Stufe**
wie vor, jedoch Blockstufe

Abmessungen:
Stufenlänge: 40 cm
Stufenmaß: 40/16 cm
Schrittmaßverhältnis: 35/14,5 cm
Menge: 1,000 Stk

*Hinweis: Stufen Garage*

**02.05.48 Betonblockstufe L = 150 cm - oberste Stufe**
Betonblockstufen gem. DIN 18500-1 liefern und höhen- und fluchtgerecht gem. Lageplan versetzen.
Blockstufen mit garantierter Frost- und Tausalzbeständigkeit.

Farbe: grau
alle sichtbaren Oberflächen: fein sandgestrahlt (kugelgestrahlt),
Kanten leicht gefast
Abmessungen:
Stufenlänge: 150 cm
Stufenmaß: 35/14 cm
Schrittmaßverhältnis: 35/14,5 cm
Lagerfugen: 0,5 - 1 cm
Stoßfugen: 0,5 cm

Die Stufen sind  als Schubsicherung mit ca. 1 cm Einbindung sowie mit ca. 0,5% Gefälle zu versetzten.
Treppenverlauf gerade

Vor dem Verlegen auf der Stufenunterseite eine
Haftbrücke aus C2-Kleber aus gesonderter Positition auftragen.
Der Einbau erfolgt auf 5 cm Dränmörtel aus Splitt 2/5.

Die oberste und unterste Stufenreihe werden auf frostfrei gegründete Streifenfundamente versetzt.
Die Streifenfundamente werden gesondert vergütet.

Alle weiteren Stufen sind auf ein mindestens 20 cm dickes Betonfundament auf einer Sauberkeitsschicht aus mindestens 15 cm filterstabilem Mineralgemisch 0/45 mm einzubauen. Dies ist mit einzukalkulieren.
Fugenbreite 1-3 mm

Die Stufen müssen mind. 5 cm auf der darunter liegenden Stufe aufliegen. Fugenhöhe ca. 1 cm, einschl. verfüllen und glätten der Fugen.

Vor dem Versetzen auf der Stufenunterseite zudem zwei
Baustahleisen mit ca.15-20 cm zur Verzahnung mit dem Fundament und zur Verhinderung einer horizontalen Verschiebung mittels Bohrungen einbringen.

Einschl. evtl. erforderlicher Schalung sowie aller Erdarbeiten.
Verdrängter Aushub ist zu laden und zu entsorgen.
Entsorgung nach Wahl des AN. Die Entsorgung ist mit einzukalkulieren

Die Abmessungen sind mit der Bauleitung vor Ort zu prüfen und ggf. anzupassen!

Die Erschwernis für das Versetzen der Betonstufe im Bereich mit beengter Zugänglichkeit ist einzukalkulieren.

Abrechnung nach Aufmaß mit der Bauleitung und Aufmaßplänen.

Liefernachweis:
Kronimus Betonsteinwerk Heilbronn GmbH & Co
Austraße 169 - 173
74076 Heilbronn

oder gleichwertig:
'.........' vom Bieter einzutragen.
Menge: 1,000 Stk

**02.05.49 Betonblockstufe L = 150 cm**
Betonblockstufen gem. DIN 18500-1 liefern und höhen- und fluchtgerecht gem. Lageplan versetzen.
Blockstufen mit garantierter Frost- und Tausalzbeständigkeit.

Farbe: grau
alle sichtbaren Oberflächen: fein sandgestrahlt (kugelgestrahlt),
Kanten leicht gefast
Abmessungen:
Stufenlänge: 150 cm
Stufenmaß: 40/14 cm
Schrittmaßverhältnis: 35/14,5 cm
Lagerfugen: 0,5 - 1 cm
Stoßfugen: 0,5 cm

Die Stufen sind  als Schubsicherung mit ca. 1 cm Einbindung sowie mit ca. 0,5% Gefälle zu versetzten.
Treppenverlauf gerade

Vor dem Verlegen auf der Stufenunterseite eine
Haftbrücke aus C2-Kleber aus gesonderter Positition auftragen.
Der Einbau erfolgt auf 5 cm Dränmörtel aus Splitt 2/5.

Die oberste und unterste Stufenreihe werden auf frostfrei gegründete Streifenfundamente versetzt.
Die Streifenfundamente werden gesondert vergütet.

Alle weiteren Stufen sind auf ein mindestens 20 cm dickes Betonfundament auf einer Sauberkeitsschicht aus mindestens 15 cm filterstabilem Mineralgemisch 0/45 mm einzubauen. Dies ist mit einzukalkulieren.
Fugenbreite 1-3 mm

Die Stufen müssen mind. 5 cm auf der darunter liegenden Stufe aufliegen. Fugenhöhe ca. 1 cm, einschl. verfüllen und glätten der Fugen.

Vor dem Versetzen auf der Stufenunterseite zudem zwei
Baustahleisen mit ca.15-20 cm zur Verzahnung mit dem Fundament und zur Verhinderung einer horizontalen Verschiebung mittels Bohrungen einbringen.

Einschl. evtl. erforderlicher Schalung sowie aller Erdarbeiten.
Verdrängter Aushub ist zu laden und zu entsorgen.
Entsorgung nach Wahl des AN. Die Entsorgung ist mit einzukalkulieren

Die Abmessungen sind mit der Bauleitung vor Ort zu prüfen und ggf. anzupassen!

Die Erschwernis für das Versetzen der Betonstufe im Bereich mit beengter Zugänglichkeit ist einzukalkulieren.

Abrechnung nach Aufmaß mit der Bauleitung und Aufmaßplänen.

Liefernachweis:
Kronimus Betonsteinwerk Heilbronn GmbH & Co
Austraße 169 - 173
74076 Heilbronn

oder gleichwertig:
'.........' vom Bieter einzutragen.
Menge: 1,000 Stk

**02.05.50 Betonblockstufe L = 150 cm - unterste Stufe**
wie vor, jedoch Blockstufe

Abmessungen:
Stufenlänge: 150 cm
Stufenmaß: 40/16 cm
Schrittmaßverhältnis: 35/14,5 cm

Die Erschwernis für das Versetzen der Betonstufe im Bereich mit beengter Zugänglichkeit ist einzukalkulieren.
Menge: 1,000 Stk

**02.05.51 Sägeschnitt Betonblockstufen**
Stufen der Vorpositionen durch Sägeschnitt mit lärmgedämpftem Spezialblatt (Silent) anpassen.

Abmessungen:
Stufenmaß: 40/14cm
Schrittmaßverhältnis: 35/14,5 cm

Einschl. restliches Material aufnehmen und entsorgen.
Entsorgung nach Wahl des AN.
Menge: 1,000 Stk

**02.05.52 Sägeschnitt Betonblockstufen**
wie Vorposition, jedoch

Abmessungen:
Stufenmaß: 35/14cm
Schrittmaßverhältnis: 35/14,5 cm

Einschl. restliches Material aufnehmen und entsorgen.
Entsorgung nach Wahl des AN.
Menge: 2,000 Stk

**02.05.53 Sägeschnitt Betonblockstufen**
wie Vorposition, jedoch

Abmessungen:
Stufenmaß: 40/16cm
Schrittmaßverhältnis: 35/14,5 cm

Einschl. restliches Material aufnehmen und entsorgen.
Entsorgung nach Wahl des AN.
Menge: 1,000 Stk

**02.05.54 Haftbrücke C 2 Kleber**
Haftbrücke C 2 Kleber für Betonblockstufen um flächigen Verbund herzustellen.
Material liefern, auf der Unterseite der Stufen auftragen und danach frisch in frisch in Betonbettung versetzen.

Produkt nach Wahl des AN.

Abrechnung nach Aufmaß mit der Bauleitung und Aufmaßplänen.
Menge: 40,000 m²

#### Bereich 02.06 Ausstattung

*Hinweis: Beleuchtung*

**02.06.1 Seitlich gelagerte Mastleuchte versetzen**
Seitlich gelagerte Mastleuchte aufnehmen und gem. Lageplan versetzen.

Leerrohre werden gesondert ausgeschrieben.
Lieferung Kabel und der Anschluss der Beleuchtung erfolgt bauseits.

Die Montage des Beleuchtungsmast erfolgt in einem Punktfundament aus gesonderter Position.
Menge: 1,000 Stk

*Hinweis: Ausstattung*

**02.06.2 Briefkastenstele mit Paketbox**
Briefkastenstele mit Paketbox liefern und gem. Herstellerangaben montieren.

Briefkastenstele mit Paketbox bestehend aus galvanisiertem Stahl, witterungsbeständig und pulverbeschichtet, Farbe DB 703 eisenglimmer / nach Wahl des AG
Blende aus V2A Edelsthal, grob geschliffen (Korn 240) mit individueller und präziser Gravur auf rostfreien Edelstahlplatten, Text nach Wahl des AG
zwei separate Fächer für Briefe und Pakete / Päckchen
Entnahme durch Schlösser gesichert

Abmessung LxBxH: 49,6 x 36,6 x 112,3 cm
max. Paketgröße DHL - Größe M: LxBxH: 37,5 x 30 x 13,5 cm
Anzahl Briefkastenfach: 1

Einschließlich aller Verbrauchsmaterialien

Gewicht: 16kg

Artikelnr.: 39771

Lieferbezug:
Metzler GmbH
diese vertr. d. d. Geschäftsführer Denis Metzler
Täleswiesenstr. 9
72770 Reutlingen
Deutschland
Telefon: +4971213179114
E-Mail: service@metzlergmbh.de

oder gleichwertig:

'.........'
vom Bieter einzutragen
Menge: 1,000 St

**02.06.3 Fahrradanlehnbügel**
Fahrradanlehnbügel zum Einbetonieren liefern und gem. Herstellerangaben montieren.
Fahrradanlehnbügel zur doppelseitigen Nutzung und ohne Quersteg

Fahrradbügel bestehend aus:
Material : Stahl
Oberfläche : feuerverzinkt und pulverbeschichtet
Farbe: DB 703 eisenglimmer

B x T x H : 850 x 80 x 1100 mm
empfohlene Einbautiefe : 250 mm
Höhe über Flur : 850 mm
Rohr-Ø/ Profilmaße: Flachstahl 80 x 10 mm
Gewicht : 20 kg

Die Punktfundamente werden gesondert ausgeschrieben.

Vor Montage der Fahrradanlehnbügel ist die genaue Lage vorab mit der Bauleitung abzustimmen.

Typ:  Anlehnbügel UTAH, Artikel - Nr. 244.432

Lieferbezug:
Ziegler Metallbearbeitung GmbH
Gewerbepark am See 1
D- 01920 Nebelschütz
Tel. 0800-1004901
beratung@ziegler-metall.de

oder gleichwertig:

'.........'
vom Bieter einzutragen
Menge: 4,000 Stk

**02.06.4 Sitzbank**
Sitzbank mit Rückenlehne liefern und gem. Herstellerangaben montieren.

Sitzbank mit Rückenlehne bestehend aus Flachstahlkonstruktion und Holz
Länge 204 cm, Sitztiefe 48 cm, Sitzhöhe 44 cm

Gestell: Flachstahl, feuerverzinkt und pulverbeschichtet,
Farbe anthrazit-eisenglimmer, ähnl. DB703
geeignet zum Einbau 15 cm unter GOK.

Holzauflage: hochkant längs angeordnete Leisten 55 x 100 mm
Holzart FSC Hartholz, unbehandelt
mit Rückenlehne, Länge 204 cm

Die Streifenfundamente werden gesondert ausgeschrieben.

Vor Montage der Sitzbank ist die genaue Lage vorab mit der Bauleitung abzustimmen.

Typ: Inlina

Lieferbezug:
Nusser Stadtmoebel GmbH & Co. KG
Max-Eyth-Strasse 33
71364 Winnenden

Telefon: 07195 / 693-111
e-mail: nusser@stadtmoebel.de
Internet: www.stadtmoebel.de

oder gleichwertig:

'.........'
vom Bieter einzutragen
Menge: 2,000 St

**02.06.5 Bank-Tisch-Kombination**
bauseits vorhandene und montierte Bank-Tisch-Kombination für Kinder aus Holz aufstellen

Abmessungen, ca.
Bank LxBxH: 150 x 25,5 x 32 cm
Tisch LxBxH: 150 x 50 x 50 cm

Vor Aufstellung der Bank-Tisch-Kombination ist die genaue Lage vorab mit der Bauleitung abzustimmen.
Menge: 3,000 St

**02.06.6 Basketballkorb bauseits**
bauseits vorhandener Basketballkorb aufstellen
Inkl aller notwendiger Erd- und Fundamentarbeiten.

Die genaue Lage ist vorab mit der Bauleitung abzustimmen.
Menge: 1,000 St

**02.06.7 Tischtennisplatte bauseits**
bauseits vorhandene Tischtennisplatte aus Beton aufstellen

Die genaue Lage ist vorab mit der Bauleitung abzustimmen.
Menge: 1,000 St

**02.06.8 Gartenhütte 300x300 cm**
Gartenhütte mit Pultdach und Vollholztür liefern und gem. Herstellerangaben montieren.

Gartenhütte in Blockbohlenbauweise
Bohlenstärke 34 mm
Holzart: nordische Fichte, naturbelassen
inkl. Montagematerial

Abmessungen LxB: 300 x 300 cm
Seitenwandhöhe (vorne/hinten): 217/202 cm

Dach
Dachüberstand (umlaufend): 30 cm
Dachneigung: 4°
Dachbretter 18 mm
inkl. Dacheindeckung mit hochwertigen, selbstklebenden Dachbahnen

Doppelflügeltür aus Vollholz Leimholz
Abmessungen Tür 145 x 187 cm
Fußbodenbretter 18 mm
inkl. Drückergarnitur, Einsteckschloss, Profilzylinder und 3 Schlüssel

Gartenhütte auf Pflasterfläche montieren.
Pflasterfläche gesondert ausgeschrieben

Vor Montage der Gartenhütte ist die genaue Lage mit der Bauleitung abzustimmen.

Typ: Pultdachhaus Pulti 34-c Typ 1

Lieferbezug:
osb onlineshop-baumarkt gmbh
Steinbacher Str. 62
64658 Fürth
Deutschland

Telefon: 07664925490
Mail: info@onlineshop-baumarkt.de

oder gleichwertig:

'.........'
vom Bieter einzutragen
Menge: 1,000 St

**02.06.9 Dachrinne für Gartenhütte**
Dachrinne für Gartenhütte aus Vorposition liefern und gem. Herstellerangaben montieren

Dachrinne aus Kunststoff
Länge 400 cm
Farbe anthrazit, ähnlich RAL 9011
Rinnenhalter Metall
Dachrinnen-Set für Gartenhäuser mit Pultdach bis 400 cm in der Farbe anthrazit inkl. 1 Fallrohr.

Typ: Artikelnummer: 403002A

Lieferbezug:
osb onlineshop-baumarkt gmbh
Steinbacher Str. 62
64658 Fürth
Deutschland

Telefon: 07664925490
Mail: info@onlineshop-baumarkt.de

oder gleichwertig:

'.........'
vom Bieter einzutragen
Menge: 1,000 St

**02.06.10 Schutzanstrich für Gartenhütte**
*** Pauschalposition
Lasur für Gartenhütte liefern und beidseitig auf alle Bauteile vor dem Aufbau der Gartenhütte aufbringen.
Anschließend mit einem zweifachen Schutzanstrich versehen.
Menge: 1,000 psch

**02.06.11 Abfallbehälter**
bauseits vorhandener Abfallbehälter gem. Herstellerangabe auf herzustellendes Fundament montieren.

Das Fundament wird gesondert ausgeschrieben.

Abfallbehälter mit Dach, 40 l, rechteckige Grundform
ähnlich Modell Shipley, Fa. Ziegler Metall
Menge: 2,000 St

**02.06.12 Hochbeete**
bauseits vorhandene und montierte Hochbeete aufstellen

Hochbeete aus Holz
LxBxH: ca. 200 x 70 x 65 cm

Die genaue Lage ist vorab mit der Bauleitung abzustimmen.
Menge: 6,000 St

**02.06.13 Befüllen der Hochbeete**
Füllmaterial für Hochbeet der Vorposition liefern und fachgerecht einbauen.

Füllung unten mit Drainagematerial
und oben mit Pflanzerde.
Pflanzerde geeignet für Gemüse- und Hochbeete

Form: Rechteckig
LxB: ca. 200 x 70 cm
Füllhöhe ca. 60 cm

Material nach Wahl des AN
Menge: 6,000 St

**02.06.14 Robinienstamm**
Robinienstamm gem. den geltenden Sicherheitsvorschriften und Normen der DIN EN 1176/77 liefern und als Sitzkante und Balanciermöglichkeit versetzen.

Material: Robinie natur
Robinienstämme: Ø 18-22 cm x lfm
Robinie, max. Länge 400 cm

Vor dem Versetzen sind auf der Stammunterseite
Baustahleisen mit ca.15-20 cm zur Verzahnung mit dem Unterbau und zur Verhinderung einer horizontalen Verschiebung mittels Bohrungen einzubringen.

Die Rundstämme sind auf einer Sauberkeitsschicht aus mindestens 15 cm filterstabilem Mineralgemisch 0/45 mm einzubauen. Punktuell sind die Robinienstämme im Bereich der Baustahleisen in ein mindestens 15 cm dickes Betonfundament zu versetzen. Dies ist mit einzukalkulieren.

Einschl. evtl. erforderlicher Schalung sowie aller Erdarbeiten.
Verdrängter Aushub ist zu laden und zu entsorgen.
Entsorgung nach Wahl des AN.
Die Entsorgung ist mit einzukalkulieren.

Es ist darauf zu achten, dass die Rundstämme standhaft versetzt sind und kein kippen, schaukeln usw. möglich ist.
Des Weiteren sind Fingerfangstellen zu vermeiden!

Vor dem Versetzen sind die genauen Positionen der Robinienstämme mit der Bauleitung abzustimmen.

Abrechnung nach Lieferschein.

Artikel - Nr. 54502006300

Liefernachweis:
eibe Produktion + Vertrieb GmbH & Co. KG,
Industriestr. 1
D-97285 Röttingen/Ufr.

Ihr Fachberater vor Ort:
Karl-Heinz Schlicker
Tel.: +49 9853/796
Mobil: +49 170/9106867
Karl-Heinz.Schlicker@eibe.de

oder gleichwertig:
'.........' vom Bieter einzutragen.
Menge: 3,000 m

**02.06.15 Pflege- und Wartungshinweise für Ausstattungselemente, Beleuchtungen usw.**
*** Pauschalposition
Pflege- und Wartungshinweise der jeweiligen Hersteller für sämtliche Ausstattungselemente, Beleuchtungen, usw. der Vorpositionen zusammenstellen.

Die Unterlagen sind als pdf - Format mit der Schlussrechnung einzureichen.

Alle hierfür notwendigen Materialien, usw. sind mit einzukalkulieren.
Menge: 1,000 psch

**02.06.16 Sonnenschirm mit Kurbelmechanismus**
Sonnenschirm mit Kurbelmechanismus liefern und gem. Herstellerangaben montieren.

Mittelmast-Schirm:
Öffnen und Schließen mittels Kurbelmechanismus mit Hubspindel aus Aluminium (min. F28), Spindelführung mittels Führungsrohr für ruhiges Laufen der Spindel. Gewährleistung der Schließbarkeit auch unter Windlast durch Kurbelmechanismus. Schirm selbsthemmend durch integrierte Bremse und Kinder- & Gästesicherung durch abnehmbare Kurbel.

Gestell:
Gestell aus legiertem, stranggepressten
Aluminiumprofilen, min. F22 - F28,
Gestelloberfläche: pulverbeschichtet, stoß- und schlagfest, alle
innenliegenden Teile (z.B. Spindel) aus rostfreien
Materialien (Aluminium).

Schirmmast:
Durchmesser = 76 mm, Wandstärke 3,0 mm

Speichen / Stützstreben:
Speichen mit unterseitig eingedrehter Bolzenschraubung
zur Erhöhung der Festigkeit (nicht durch Querbohrung
bzw. Schweißnaht geschwächt),
Speichenabmaß 35x 20 x 2 mm,
Stützstrebenabmaß 30 x 20 x 2 mm
Obere und untere Verteilerscheibe fest mit dem Schirmmast verschweißt, um ein Verdrehen der Speichen zu Verhindern.

Kopfteller:
Ausführung mit vormontiertem Kopfteller aus UV-stabilisiertem Kunststoff, abschraubbar, flaches Design ohne Knopf,
Farbe passend zum Gestell.

Verbindungen:
Alle Verbindungen lösbar ausgeführt (keine Nieten).
Bewegungsachsen mit Bolzen gesteckt, Speichen vor Ort
ohne Spezialkenntnisse/- Werkzeug austauschbar.
Kunststoffabdeckung der Verbindungselemente zum Schutz
der Bespannung gegen Abschürfung.

Bespannung:
Selbstspannendes Teleskop-Federsystem, Federung der
Membrane zur dynamischen Aufnahme von Stoßwindlasten
(Windböen). Verminderter Wartungsaufwand durch
selbstnachspannende Bespannung zur Kompensierung des
Ausleierns der Textilbespannung
Einhängesystem ohne Schrauben zur schnellen und
leichten Auswechselbarkeit der Bespannung ohne
Werkzeug.

Stoffart:
MayTex-Acryl 300gr mit Marken-Acrylfaser,
verrottungsbeständig, hohe Wasserdichtigkeit, extrem
hohe Lichtbeständigkeit nach UV801

Farbe: nach Wahl des AG
Einfassband: Farbe nach Wahl des AG
OHNE seitlichen Volant.

Die Farbe muss vor Bestellung bemustert und durch den AG freigegeben werden.

Abmessungen:
L / B = 4,00 x 4,00m, 8 teilig
Höhe geschlossen inkl. Kopf: 440cm
Höhe aufgespannt inkl. Kopf: 330cm
Durchgangshöhe ohne Volant: 237cm

Bedienung mit abnehmbarer Handkurbel

Gewicht: ca. 43kg

inkl. Schutzhülle
inkl. 2x Sicherungsgurte
inkl. Installations- und Bedienungsanleitung

Einschl. aller erforderlicher Montagearbeiten und Kleinteile.
Die Bodenhülse zum Einbetonieren wird gesondert ausgeschrieben.

Typ: Mittelmastschirm "SCHATTELLO"

Liefernachweis:
Friedrich Pesch GmbH,
Klingenberger Straße 4,
74223 Flein
Tel.: +4971313948814
Mail: df@friedrich-pesch.de

oder gleichwertig:

'..........'
( vom Bieter einzutragen )
Menge: 1,000 St

**02.06.17 Schild Parkplatz**
Schild für Parkplatz liefern und gem. Herstellerangaben montieren

Schild bestehend aus Aluminium 0,6 mm
Ausrichtung: Querformat
Beschriftung: Text bis 20 Zeichen, Text nach Wahl des AG
Symbol gedruckt, Text und Rahmen erhaben geprägt,
kratzfest

LxB: 52 x 11 cm

Schild an Absturzsicherung des Kellerzugangs befestigen
Einschl. aller notwendigen Montagearbeiten und Befestigungsmaterialien
Befestigung nach Wahl des AN

Artikelnr. : 125.342

Lieferbezug:
Ziegler Metallbearbeitung GmbH
Gewerbepark am See 1
D- 01920 Nebelschütz
Tel. 0800-1004901

oder gleichwertig:

'..........'
( vom Bieter einzutragen )
Menge: 2,000 St

**02.06.18 Zulage Schild Parkplatz**
Zulage zur Vorposition für Befestigung des Schilds mittels Erdankern.

Einschl. aller notwendigen Erd-, Montagearbeiten und Befestigungsmaterialien
Menge: 2,000 St

#### Bereich 02.08 Schlosserarbeiten

*Hinweis: Handlauf*

**02.08.1 Handlauf Stufenanlage - Schulgarten**
Handlauf im Bereich der Stufen beim Schulgarten herstellen, liefern und gem. Lageplan montieren.

Handlauf bestehend aus durchlaufendem Edelstahlrohr d=42 mm, Höhe ca. 90 cm

Handlauf mit Pfosten bündig verschweist und geglättet.
Die Pfosten sind in gleichmäßigen Abständen anzubringen und in Punktfundamente einzubetonieren.

Achsabstand der Pfosten ca. 100 cm

Handlauflänge ca. 200 cm

Befestigung im Bereich von Stufen mittels Kernbohrung
Die Kernbohrung wird gesondert ausgeschrieben.
Die Abdeckung der Kernbohrungen erfolgt mittels Flanschplatte
Flanschplatte ca. d=70 mm

Einschl. sämtlich notwendiger Einpassungsarbeiten und Befestigungsmaterialien.

Die Abmessungen sind mit der Bauleitung vor Ort zu prüfen und ggf. anzupassen!

Vor der Herstellung des Handlaufs ist der Bauleitung eine Werkplanung zur Freigabe vorzulegen.

Abrechnung nach Aufmaß mit der Bauleitung und Aufmaßplänen.
Menge: 4,000 m

**02.08.2 Handlauf Stufenanlage - Garage**
Handlauf im Bereich der Stufen bei der Garage herstellen, liefern und gem. Lageplan montieren.

Handlauf bestehend aus durchlaufendem Edelstahlrohr d=42 mm, Höhe ca. 90 cm

Handlauf mit Pfosten bündig verschweist und geglättet.
Die Pfosten sind in Punktfundamente einzubetonieren.

Handlauflänge ca. 100 cm

Befestigung im Bereich von Stufen mittels Kernbohrung
Die Kernbohrung wird gesondert ausgeschrieben.
Die Abdeckung der Kernbohrungen erfolgt mittels Flanschplatte
Flanschplatte ca. d=70 mm

Einschl. sämtlich notwendiger Einpassungsarbeiten und Befestigungsmaterialien.

Die Abmessungen sind mit der Bauleitung vor Ort zu prüfen und ggf. anzupassen!

Vor der Herstellung des Handlaufs ist der Bauleitung eine Werkplanung zur Freigabe vorzulegen.

Abrechnung nach Aufmaß mit der Bauleitung und Aufmaßplänen.
Menge: 1,000 m

**02.08.3 Handlauf Rampe - Schulhof**
Handlauf im Bereich der Rampe im Schulhof herstellen, liefern und gem. Lageplan montieren.

Handlauf bestehend aus durchlaufendem Edelstahlrohr d=42 mm, die Pfosten sind in gleichmäßigen Abständen anzubringen.
Handlauf mit Pfosten bündig verschweist, sämtliche Schweißnähte sind nachzubearbeiten, Kanten sind zu brechen.

Höhe des Edelstahlrundrohrs ca. 90 cm
Achsabstand der Pfosten bis ca. 150 cm

Handlauflänge ca. 500 cm

Befestigung im Bereich von Stufen mittels Kernbohrung
Die Kernbohrung wird gesondert ausgeschrieben.
Die Abdeckung der Kernbohrungen erfolgt mittels Flanschplatte
Flanschplatte ca. d=70 mm

Einschl. sämtlich notwendiger Einpassungsarbeiten und Befestigungsmaterialien.

Die Abmessungen sind mit der Bauleitung vor Ort zu prüfen und ggf. anzupassen!

Die Erschwernis für das Arbeiten im Rampenbereich sowie im überdachten Bereich ist mit einzukalkulieren.

Vor der Herstellung des Handlaufs ist der Bauleitung eine Werkplanung zur Freigabe vorzulegen.

Abrechnung nach Aufmaß mit der Bauleitung und Aufmaßplänen.
Menge: 5,000 m

*Hinweis: Zaun*

**02.08.4 Pfosten für Stabgitterzaun, H 1600 mm**
Pfosten für Stabgitterzaun liefern und gem. Herstellerangaben und Lageplan einbauen.

Pfosten
Pfosten LEGI-R-FIT R+K,
feuerverzinkt gem. DIN EN ISO 1461

Höhe passend zur Zaunhöhe, ca. 1600 mm
Achsabstand gem. Lageplan.
Pfosten bestehend aus Rechteckrohr mit Abdeckkappe, abgesichert mit einer Sechskantschraube.
Die Pfosten sind einzubetonieren, das Fundament wird gesondert vergütet.

Einschl. aller erforderlicher Montagearbeiten und Kleinteile.

Alle Maße und Winkel sind vorab durch den AN zu prüfen und Abweichungen umgehend der Bauleitung mitzuteilen.

Erzeugnis: Legi Zaun R-fit R+K

Liefernachweis:
LEGI GmbH
Im Meerfeld 83 - 87
47455 Moers
Tel: 02841 - 7870

oder gleichwertig:

'..........'
vom Bieter einzutragen.
Menge: 34,000 Stk

**02.08.5 Zulage für Anfangs- und Endpfosten H 1600**
Zulage für Anfangs- und Endpfosten bzw. für Befestigung an bestehenden Torpfosten, für Zaun Höhe 1600 mm.
Menge: 5,000 Stk

**02.08.6 Pfosten für Stabgitterzaun, H 2400 mm**
wie Vorposition jedoch

Pfosten für Stabgitterzaun Höhe passend zur Zaunhöhe, ca. 2400 mm
Menge: 5,000 Stk

**02.08.7 Zulage für Anfangs- und Endpfosten, H 2400**
Zulage für Anfangs- und Endpfosten bzw. für Befestigung an bestehenden Torpfosten, für Zaun Höhe 2400 mm.
Menge: 2,000 Stk

**02.08.8 Stabgitterzaun H 1600 mm**
Stabgitterzaun, 1600 mm hoch liefern und gem. Herstellerangabe und Lageplan einbauen.

Gitterhöhe ca. 1600mm
Maschenweite 50/200 mm,
Gitternutzlänge 2500 mm
Drahtstärke: 8/6 mm
Material: feuerverzinkt gem. DIN EN ISO 1461

Stabgitterzaun aus kreuzweise stark punktgeschweißten Stahldrähten. Die waagerechten Drähte D = 8 mm sind alle 200 mm als Verstärkungsdoppeldrähte beidseitig der senkrechten Drähte D = 6 mm angeordnet.
Die Gitterenden überlappen hinter dem Pfosten mit einer Auflage von mindestens 30 mm, so dass die Haken durch die Gitter greifen und ein Herausrutschen der Gitter am Pfosten unmöglich ist.
Die überlappenden Enden der Gitter haben eine Maschenweite von 70 x 200 mm, so dass an beiden Enden Toleranzen im
Pfostenachsabstand bis zu 20 mm ausgeglichen werden
können.

Gitterabschlüsse oben und unten glatt

Zaunelemente werden an Pfosten verschraubt.
Pfosten werden gesondert ausgeschrieben.

Fertige Zaunhöhe ca. 1,6 m,
Anpassungen an Bestandsgelände sowie Einkürzungen und Winkelausbildungen der Elemente werden gesondert vergütet.

Einschl. aller erforderlicher Montagearbeiten und Kleinteile.

Alle Maße und Winkel sind vorab durch den AN zu prüfen und Abweichungen umgehend der Bauleitung mitzuteilen.

Abgerechnet wird nach Aufmaß mit der Bauleitung und Aufmaßplänen.

Erzeugnis: Legi Zaun R-fit R+K

Liefernachweis:
LEGI GmbH
Im Meerfeld 83 - 87
47455 Moers
Tel: 02841 - 7890

oder gleichwertig:

'..........'
vom Bieter einzutragen.
Menge: 78,000 m

**02.08.9 Stabgitterzaun H 2400 mm**
wie Vorposition jedoch

Stabgitterzaun, 2400 mm hoch liefern und gem. Herstellerangabe und Lageplan einbauen.
Menge: 9,000 m

**02.08.10 Ecken bzw. Winkelausbildung, H 1600 mm**
Ecken bzw. Winkelausbildungen sind auf der Baustelle entsprechend dem Zaunverlauf auszubilden.

Dabei sind die Schnittstellen zu entgraten und eventuelle
Beschädigungen der Oberfläche mit Zinkstaubfarbe und
mit Kunststofflack zu isolieren.

Winkelausbildung durch einseitigen Schnitt der Verstärkungsdoppeldrähte und anschließendes Biegen des Zaunelementes.

Gitterhöhe ca. 1600mm
Außen - und Innenwinkel in unterschiedlichen Graden.

Es ist darauf zu achten, dass keine scharfen Kanten oder sonstige Gefahrenstellen ausgebildet werden.
Wenn möglich ist immer entlang der senkrechten Drähte zu schneiden, sodass keine Überstände entstehen.

Abgerechnet wird nach Aufmaß mit der Bauleitung und Aufmaßplänen.
Menge: 3,000 Stk

**02.08.11 Einkürzen des Stabgitterzauns, H 1600 mm**
Ecken und Endfelder sind an der Baustelle einzupassen.
Dabei sind die Schnittstellen zu entgraten und eventuelle
Beschädigungen der Oberfläche mit Zinkstaubfarbe und
mit Kunststofflack zu isolieren.

Gitterhöhe ca. 1600mm

Anfallende Stoffe aufnehmen, laden und entsorgen.
Entsorgung nach Wahl des AN.
Die Entsorgungskosten sind mit einzukalkulieren.
Menge: 4,000 Stk

**02.08.12 Einkürzen des Stabgitterzauns, H 2400 mm**
Ecken und Endfelder sind an der Baustelle einzupassen.
Dabei sind die Schnittstellen zu entgraten und eventuelle
Beschädigungen der Oberfläche mit Zinkstaubfarbe und
mit Kunststofflack zu isolieren.

Gitterhöhe ca. 2400mm

Anfallende Stoffe aufnehmen, laden und entsorgen.
Entsorgung nach Wahl des AN.
Die Entsorgungskosten sind mit einzukalkulieren.
Menge: 1,000 Stk

*Hinweis: Tor*

**02.08.13 Einflügeliges Tor = B 1200 mm, Verblendung beidseitig**
Einflügeliges Tor mit vollflächiger Blechfüllung liefern, höhen- und fluchtgerecht versetzen und Torflügel fachgerecht montieren.

Flügelbreite 120 cm
Flügelhöhe 160 cm, passend zu angrenzenden Mauerscheiben,
Material Rahmen und Pfosten: feuerverzinkt gem. DIN EN ISO 1461
Material Verblendung beidseitig: Alublech

Torflügel
Rahmenkonstruktion aus Rechteckrohr 60/40
In zwei Ebenen justierbare Toraufhängung M16 / M20.

Öffnungsrichtung DIN rechts (Klinke rechts, von außen betrachtet)

Torfüllung
Vollflächige Beplankung mit Alublech,
beidseitig auf Rahmenkonstruktion mit Nieten Alu/2 Ø 5 auf Unterkonstruktion befestigt.
Alublech 3mm

Torpfosten
Profilrohr 100 x 100mm, mit aufgeschweißter, glatt abschließender Kopfplatte
Pfosten zur Montage auf Fundament
Fundamente aus gesonderter Position.
Fundament ca. 20 cm unter OK Belag.

Schloss
Verzinkter Schlosskasten für bauseitigen Profilzylinder sowie Alu-Rosette mit Klinke außen und Klinke innen.

Einschl. aller erforderlicher Montagearbeiten und Kleinteile.

Alle Maße sind vorab durch den AN zu prüfen und Abweichungen umgehend der Bauleitung mitzuteilen.

Vor der Herstellung ist der Bauleitung eine Werkzeichnung zur Freigabe vorzulegen.
Menge: 1,000 Stk

**02.08.14 Zulage Pulverbeschichtung**
*** Pauschalposition
Zulage zur Vorposition für Pulverbeschichtung
Farbe: RAL 7030 steingrau / nach Wahl des AG
Menge: 1,000 psch

**02.08.15 Einflügeliges Tor = B 1200 mm**
Einflügeliges Tor liefern und höhen- und fluchtgerecht versetzen und Torflügel fachgerecht montieren.

Flügelbreite 120 cm
Flügelhöhe 160 cm, passend zu Stabgitterzaun,
Material: feuerverzinkt gem. DIN EN ISO 1461

Torflügel
Torflügel aus umlaufendem Rahmen 60/40 mm mit
Füllung aus LEGI-Zaungitter mit waagerechten
Verstärkungsdoppeldrähten D = 8 mm und senkrechten
Drähte D = 6 mm, Maschenteilung 50 x 200 mm.

Öffnungsrichtung vom Schulhof in den Spielplatz (Fluchtweg)
Öffnungsrichtung DIN links ( Klinke links, von außen / Schulhof betrachtet )

Torfüllung
Füllung aus LEGI-Zaungitter mit waagerechten
Verstärkungsdoppeldrähten D = 8 mm und senkrechten
Drähte D = 6 mm, Maschenteilung 50 x 200 mm.
Torfüllung wie Stabgitterzaun der Vorposition.

Torpfosten
Profilrohr 60 x 60 mm, mit aufgeschweißter, glatt abschließender Kopfplatte, mit beidseitigen Zaunanschlusspfosten,
Pfosten zum Einbetonieren im Punktfundament,
Fundamente aus gesonderter Position.

Pfosten zum Einbetonieren im Punktfundament,
Fundamente aus gesonderter Position.

Schloss
Verzinkter Schlosskasten mit Anti-Panikschloss. Vorgerichtet für bauseitigen Profilzylinder sowie Alu-Rosette mit Klinke außen (Schulhof) und Anti-Panikbeschlag.
Fester Knauf von innen (Spielplatz).

Einschl. aller erforderlicher Montagearbeiten und Kleinteile.

Alle Maße sind vorab durch den AN zu prüfen und Abweichungen umgehend der Bauleitung mitzuteilen.

Erzeugnis: Legi Tor Vario-S

Liefernachweis:
LEGI GmbH
Im Meerfeld 83 - 87
47455 Moers
Tel: 02841 - 7870

oder gleichwertig:

'.........' vom Bieter einzutragen.
Menge: 1,000 Stk

**02.08.16 Zulage für Durchgreifschutz**
Zulage zur Vorpositon für einen Durchgreifschutz.

Material: verzinkt
Standard 450 x 900 mm (anschraubbar)

Einschl. aller erforderlicher Montagearbeiten und Kleinteile.
Menge: 1,000 Stk

**02.08.17 Zweiflügeliges Tor = B 3000 mm**
Zweiflügeliges Tor für Pflegezufahrt zum Schulgarten liefern, höhen- und fluchtgerecht versetzen und Torflügel fachgerecht montieren.

Flügelbreite 1: 180 cm
Flügelbreite 2: 120 cm
Flügelhöhe 160 cm, passend zu Stabgitterzaun,
Material: feuerverzinkt gem. DIN EN ISO 1461

Torflügel
Rahmenkonstruktion aus Rechteckrohr 60/40, vorgerichtet zur Aufnahme eines integrierten Bodenriegels.
Bodenriegel unfallsicher in Rahmen eingearbeitet und bei geschlossenem Tor gesperrt.
In zwei Ebenen justierbare Toraufhängung M16 / M20.
Einschl. Bodenhülse für zweiflügelige Toranlage.

Öffnungsrichtung nach innen (in den Schulgarten)

Torfüllung
Füllung aus LEGI-Zaungitter mit waagerechten
Verstärkungsdoppeldrähten D = 8 mm und senkrechten
Drähte D = 6 mm, Maschenteilung 50 x 200 mm.
Torfüllung wie Stabgitterzaun der Vorposition.

Torpfosten
Profilrohr 100 x 100mm, mit aufgeschweißter, glatt abschließender Kopfplatte, mit beidseitigen Zaunanschlusspfosten,
Pfosten zum Einbetonieren im Punktfundament,
Fundamente aus gesonderter Position.

Schloss
verzinkter Schlosskasten für bauseitigen Profilzylinder sowie Alu-Rosette mit Klinke innen und mit festem Knauf außen.

Einschl. aller erforderlicher Montagearbeiten und Kleinteile.

Alle Maße sind vorab durch den AN zu prüfen und Abweichungen umgehend der Bauleitung mitzuteilen.

Erzeugnis: Legi Tor Vario-S

Liefernachweis:
LEGI GmbH
Im Meerfeld 83 - 87
47455 Moers
Tel: 02841 - 7890

oder gleichwertig:

'.........' vom Bieter einzutragen.
Menge: 1,000 Stk

**02.08.18 Zulage für Durchgreifschutz**
Zulage zur Vorpositon für einen Durchgreifschutz.

Material: verzinkt
Standard 450 x 900 mm (anschraubbar)

Einschl. aller erforderlicher Montagearbeiten und Kleinteile.
Menge: 1,000 Stk

*Hinweis: Schiebetor*

**02.08.19 Schiebetor lichte Durchfahrtsbreite 500 cm**
Freitragende Schiebetoranlage ohne Laufschiene in der Durchfahrt liefern und fachgerecht gem. Herstellerangaben montieren.

Schiebetor mit manueller Öffnung und lichter Durchfahrtsbreite von 500 cm.
Torhöhe 160 cm, inkl. ca. 10 cm Bodenfreiheit
Öffnungsrichtung von außen (Talstraße) gesehen nach rechts.

TÜV Baumustergeprüft gem. DIN EN 13241-1

Konstruktion:

Torflügel
Stahltorflügel mit Unterholm aus speziellem Doppeltrapezprofil, Dimension: 160 x 165 mm (bis 7 m lichte Durchfahrt)  Rahmenkonstruktion aus Rechteckrohren in statisch erforderlicher Dimensionierung; alle Profile verzinkt und unter Vorspannung verschweißt.

Torfüllung mit Doppelstabmatte 8/6/8 mm,
Maschung 50x200 mm

Führungspfosten
Stahl-Doppelpfosten QR 100 mm, auf Grundplatte geschweißt, komplett feuerverzinkt, zur Dübelmontag; 2 Stück obere Führungsrollen mit Doppelkugellagern im Fingerschutzgehäuse.
Führungspfosten für Montage bis 20 cm unter OK Belag .

Einlaufpfosten
Stahl-Doppelpfosten, QR 100 mm, auf Grundplatte geschweißt, komplett feuerverzinkt, zur Dübelmontage mit höhenverstellbarem Einlauf und höhenverstellbarem Auflauf.
Einlaufpfosten für Montage bis 20 cm unter OK Belag .

Laufwerk
2 Stück wartungsfreie Rollenstationen jeweils bestehend aus höhenverstellbarem Präzisionsrollenbock, 2 schweren Laufrollen mit dauergefetteten Kugellagern und 2 schweren, kugelgelagerten Führungsrollen.
Laufwerk für Montage bis 20 cm unter OK Belag

Verriegelung
in der "Geschlossen"-Position mittels Einsteck-Riegelschloss, in Zwischenstellungen mit Sperrkette.

Zubehör
hintere Auflaufrolle (ab 5 lichte Durchfahrt), Befestigungsmaterial mit Zulassung.
Hintere Auflaufrolle für Montage bis 20 cm unter OK Belag

Dokumentation
Folgende Dokumente sind beizufügen: Fundamentplan, Bedienungsanleitung.

Beschichtung
Doppel-Pulverbeschichtung bestehend aus Epoxy-Grundierung sowie UV-beständiger und glanzstabiler Polyester-Deckbeschichtung; Mindestkorrosionsschutzschichtstärke von ø160 μm
Farbe: RAL 7030 steingrau / nach Wahl des AG

Verschleißschutzleiste
beidseitig am Oberholm angebracht zur Verhinderung von Laufspuren und zum Schutz der Beschichtung

Einschließlich aller Montagearbeiten und notwendigen Verbrauchsmaterialien.

Typ: Inova Standard Toranlage, Typ MS (manuell)

Lieferbezug
Berlemann Torbau GmbH
Ulmenstraße 3
D - 48485 Neuenkirchen
Tel.: +49 5973 9481-0
Fax: +49 5973 9481-50
Email: info@berlemann.de
Internet: www.berlemann.de

oder gleichwertig:

'.........'
vom Bieter einzutragen
Menge: 1,000 St

*Hinweis: Stahlkante*

**02.08.20 Stahlkante Rampe**
Stahlkante liefern und gem. Lageplan als seitliche Einfassung der Rampe im Schulhof einbauen.

Material: Stahl, feuerverzinkt
Dicke: 12 mm
Länge: 5000 mm
Höhe: bis ca. 700 mm

Oberkante schräg (Verlauf wie Rampe): gratfrei, Außenseite ca. 2mm gefast

Einbau:
OK Stahlwinkel 10 cm über OK Belag Rampe,
Die Erschwernis für das Arbeiten im überdachten Bereich ist mit einzukalkulieren.

Stahlkante mit rückseitig angeschweißten Pratzen aus Flachstahl 2x20×3(4)mm, 200mm lang, 6 Stück, zum Einbetonieren, im Abstand von ca. 80 cm.

Die Stahlkante ist mit einer durchgängigen Betonkante aus Beton C 20/25 zu versetzen.
Abmessung Fundament B x H: ca. 20 x 25 cm.
Die Betonkante sowie die Punktfundamente für die Pratzen sind einzukalkulieren.

Fundament mind. 15 cm unter der GOK Schulhof.

Erforderliche Schnitte und Kaltverzinkung zur Längenanpassung sind einzukalkulieren.

Einschl. sämtlicher notwendiger Erd,- Beton- und
Montagearbeiten. Überschüssiges Erdmaterial aufnehmen, laden und entsorgen.
Entsorgung nach Wahl des AN.
Entsorgungskosten sind mit einzukalkulieren

Die Abmessungen sind vor Ort zu prüfen und ggf. anzupassen!

Abrechnung nach Aufmaß mit der Bauleitung und Aufmaßplänen.
Menge: 1,000 Stk

**02.08.21 Zulage Pulverbeschichtung**
*** Pauschalposition
Zulage zur Vorposition für Pulverbeschichtung
Farbe: RAL 7030 steingrau / nach Wahl des AG
Menge: 1,000 psch

#### Bereich 02.09 Vegetationsarbeiten

*Hinweis: Planum und Modellierungen*

**02.09.1 Herstellen der Rohplanie**
Herstellen der Rohplanie auf +/- 5 cm,
im Bereich sämtlicher Vegetationsflächen.

Ausführung teilweise im Hangbereich.
Böschungsneigung bis ca. 45 % / 24°

Die Erschwernis für das Arbeiten im Böschungsbereich sowie in Kleinflächen ist mit einzukalkulieren.

Abrechnung nach Aufmaß mit der Bauleitung und Aufmaßplänen.
Menge: 380,000 m²

**02.09.2 Modellierung der Böschung**
Modellierung der Böschungen in Abstimmung mit der Bauleitung.

Böschungsneigung bis ca. 45 % / 24°

Die Wiesenansaat der Böschung wird gesondert ausgeschrieben.

Abrechnung in der Projektion und Aufmaßplänen.
Menge: 60,000 m²

**02.09.3 Seitlich gelagerter Oberboden wieder einbauen**
Seitlich gelagerter Oberboden aufnehmen bzw. laden und im Bereich der Vegetationsflächen gem. Lageplan und in Abstimmung mit der Bauleitung einbauen.

Auftragsdicke ca. 25 cm auf sämtlichen Vegetationsflächen.

Ausführung teilweise im Hangbereich.
Böschungsneigung bis ca. 45 % / 24°

Die Erschwernis für das Andienen, das Arbeiten im Böschungsbereich sowie in Kleinflächen ist mit einzukalkulieren.
Handarbeit ist ebenfalls mit einzukalkulieren.

Abrechnung in der Projektion und Aufmaßpläne.
Menge: 25,000 m³

**02.09.4 Oberboden liefern und einbauen**
Oberboden liefern und im Bereich der Vegetationsflächen gem. Lageplan und Abstimmung mit der Bauleitung einbauen.

Auftragsdicke bis 25 cm

Ausführung teilweise im Hangbereich.
Böschungsneigung bis ca. 45 % / 24°

Abrechnung in der Projektion und Aufmaßpläne.
Menge: 65,000 m³

**02.09.5 Seitlich gelagerter Boden wieder einbauen**
Seitlich gelagerter Boden aufnehmen bzw. laden und im Bereich der Vegetationsflächen gem. Lageplan und in Abstimmung mit der Bauleitung einbauen.

Auftragsdicke i.M. bis 70 cm auf sämtlichen Vegetationsflächen.

Ausführung teilweise im Hangbereich.
Böschungsneigung bis ca. 45 % / 24°

Die Erschwernis für das Andienen, das Arbeiten im Böschungsbereich sowie in Kleinflächen ist mit einzukalkulieren.
Handarbeit ist ebenfalls mit einzukalkulieren.

Abrechnung in der Projektion und Aufmaßpläne.
Menge: 15,000 m³

**02.09.6 Baugrund lockern**
Boden in den befahrenen Bereichen
zur Anlage der Vegetationsflächen aufreißen.

Bearbeitungstiefe ca. 30 cm

Die Erschwernis für das Andienen, das Arbeiten im Böschungsbereich sowie in Kleinflächen ist mit einzukalkulieren.
Handarbeit ist ebenfalls mit einzukalkulieren.

Abrechnung nach Aufmaß mit der Bauleitung und Aufmaßplänen.
Menge: 380,000 m²

**02.09.7 Vegetationsflächen fräsen**
Alle Vegetationsflächen kreuzweise fräsen

Tiefe ca. 15 cm, Steine bis 5 cm Ø, Fremdkörper, Unkraut und schwer verrottbare Pflanzenteile ablesen, Dauerunkräuter ausgraben.

Ausführung teilweise im Hangbereich.
Böschungsneigung bis ca. 45 % / 24°

Die Erschwernis für das Andienen, das Arbeiten im Böschungsbereich sowie in Kleinflächen ist mit einzukalkulieren.
Handarbeit ist ebenfalls mit einzukalkulieren.

Stoffe laden und entsorgen.
Entsorgung erfolgt nach Wahl des AN.
Die Entsorgungskosten sind einzukalkulieren.

Abrechnung nach Aufmaß mit der Bauleitung und Aufmaßplänen.
Menge: 380,000 m²

*Hinweis: Baumstandorte*

**02.09.8 Pflanzgrube für Hochstämme und Großgehölze**
Pflanzgrube für Hochstämme und Großgehölze herstellen.

Abmessung: ca. 120 x 120 cm
Tiefe ca. 60 cm,
Bodenklassen 3 bis 5 gem. VOB 2012

Aushub seitlich lagern, Sohle 20 cm tief lockern

Vor Herstellung der Pflanzgruben ist die genaue Lage mit der Bauleitung abzustimmen.

Abrechnung nach Aufmaß mit der Bauleitung und
Aufmaßpläne.
Menge: 5,000 Stk

**02.09.9 Pflanzgrube verfüllen**
Pflanzgrube 120 x120 cm verfüllen, inkl. Giesrand-Herstellung.
Tiefe 60 cm

Mit einem Gemisch aus
80 Vol.-% bauseits gelagertem Unterboden,
20 Vol.-% Lava 8/16
fehlende Stoffe liefern, Boden mischen.

Überschüssiger Boden laden und entsorgen.
Entsorgung erfolgt nach Wahl des AN.
Die Entsorgungskosten sind einzukalkulieren.

Abrechnung nach Aufmaß mit der Bauleitung und Aufmaßplänen.
Menge: 5,000 Stk

**02.09.10 Pflanzgrube für Hochstämme und Großgehölze**
Pflanzgrube für Hochstämme und Großgehölze im Bereich der befestigten Fläche herstellen

Abmessung: ca. 4,00 x 4,00 m
Tiefe ca. 80 cm,
Bodenklassen 3 bis 5 gem. VOB 2012

Sohle 20 cm tief lockern
Aushub aufnehmen, laden und entsorgen.

Entsorgung nach Wahl des AN.
Entsorgungskosten sind miteinzukalkulieren.

Vor Herstellung der Pflanzgruben ist die genaue Lage mit der Bauleitung abzustimmen.

Abrechnung nach Aufmaß mit der Bauleitung und
Aufmaßpläne.
Menge: 1,000 Stk

**02.09.11 Verdichtungsfähiges Baumsubstrat**
Überbaubares Vegetationssubstrat zur Verfüllung von Baumgruben in Belagsflächen gem. FLL - Empfehlung für Baumpflanzungen Teil 2, PG - Bauweise ( 2010 ) und ZTV - Vegra-Mü Bauweise B ( 2016 ) liefern und fachgerecht gem. Lageplan in der Pflanzgrube der Vorposition einbauen.

Einbaustärke: ca. 0,80 m
L x B: ca. 4,00 x 4,00 m

Zusammensetzung:
Schotter, Carbosand (Kesselsand), Ziegelsplitt, Porlith, Kompost

Der Einbau erfolgt in Lagen von 30-40 cm, jede Schicht ist zu verdichten.
Verdichtungsgrad 95 - 100% DPr,  erreichbare Tragfähigkeit EV2= 45-60 MN/m²

Vegetationstechnische Eigenschaften:
- verrüttelungsstabil, korngestuft: Körnung 0 /16 mm
- Korngrößenverteilung: entsp. Sieblinienband Bauweise 2
- (gemessen bei Sollverdichtung 95% DPr)
- Schlämmkorngehalt (d < 0,063 mm): ca. 10 Masse -%
- Sandkorngehalt (d = 0,063 - 2 mm): ca. 38 Masse -%
- Gesamtporenvolumen: ca. 45 Volumen -%
- Luftgehalt bei pF 1,8: ca. 17 Volumen -%
- Luftgehalt bei WK max: ca. 5 Volumen -%
- maximale Wasserkapazität: ca. 40 Volumen -%
- Wasserdurchlässigkeit mod. kF: 0,004 cm/s (4,4 x 10-5 m/s)
- pH - Wert: ca. 8,3
- Salzgehalt in wässr. Lösung: ca. 140 mg / 100 g TS
- Anteil an organischer Substanz: ca. 1,5 Masse -%

Der Nachweis der Gleichwertigkeit ist vor Auftragsvergabe durch ein Prüfzeugnis nach ZTV - Vegtra-Mü Bauweise B
( 2016 ) zu erbringen und ein geeignetes Muster vorzulegen

Die Sackung durch die Verdichtung (ca. 30%) ist einzukalkulieren.

Abrechnung nach Lieferschein.

Typ: Baumsubstrat MN100 ( ehem. B )

Liefernachweis:
corthum Nordschwarzwald GmbH
Im Schwarzenbusch 8
76359 Marxzell

Tel. 07248 - 932460
Fax. 07248 - 932462
Mail: info@corthum.de

oder gleichwertig:

'.........' vom Bieter einzutragen
Menge: 13,000 m³

**02.09.12 Baumbelüftungs- und Entwässerungs-Set**
Baumbelüftungs- und Bewässerungs-Set liefern und fachgerecht gem. Herstellerangaben im Bereich der Wurzelballen einbauen.

Set bestehend aus:
5 m flexibles Dränrohr DN 80 aus PVC-U,
mit erhöhter Luft- und Wassereintrittsfläche >
80cm²/m
- 1 Stk T-Stück für Dränrohr
- 1 Stk Walu-Endkappe aus Aluminiumguss
- 2 Stk Walu-Anker

Das Rohr ringförmig um den Wurzelballen verlegen, mit dem T-Stück verbinden und bis nach oben mit dem Dränrohr
verlängern, sowie mit der Walu-Endkappe und mit Hilfe
von 2 Walu-Ankern verschluss- und ausreißsicher in
geplanter Höhe einbauen.

System: Baum-Set DN 80

Liefernachweis:
FRÄNKISCHE Rohrwerke Gebr.
Kirchner GmbH & Co. KG
Hellinger Straße 1
97486 Königsberg/Bayern

Telefon +49 9525 88-0
info@fraenkische.de
https://www.fraenkische.com

oder gleichwertig:

'......................'
vom Bieter einzutragen
Menge: 6,000 Stk

**02.09.13 Baumverankerung mit Dreibock**
Baumverankerung mit Dreibock fachgerecht herstellen

Material: 3 Baumpfähle, weißgeschält, chromfrei
kesseldruckimprägniert DIN 68 800
Pfahllänge: 300 cm
Zopfdurchmesser: 10-12 cm

Die Baumpfähle sind in Dreiecksform in die
Baumgrube einzurammen und am oberen Teil mit 3 Holz-
Querriegeln aus Halbrundhölzern und Gährungsschnitt zu befestigen.
Einschl. Befestigung der Bäume mit 5-fach geflochtenem Kokosstrick.
Die Enden der Stricke sind an den Querriegeln mit Dachpappstiften zu fixieren.
Einschl. aller Zulieferungen und Transporte.

Abrechnung nach Aufmaß mit der Bauleitung und Aufmaßplänen.
Menge: 6,000 Stk

**02.09.14 Rindenschutz inkl. Voranstrich herstellen**
Schutz der Rinde an Stamm und Hauptästen von Hochstämmen gegen Verdunstung und Sonneneinstrahlung herstellen.

Stammumfang 25-30 cm
Arbeitshöhe bis 2,5 m

Der Stammschutz ist bei allen Hochstämmen herzustellen.
1. Stamm mittels Schleifvlies oder Spezialbürste reinigen und mit dem Voranstrich "satt" streichen.
2. Rindenschutz durch deckenden Anstrich mehrjährig- haftender weißer Stammschutzfarbe vom Stammfuß bis in die Hauptäste anlegen.

Ausführung ab + 10°C, nicht auf gefrorenes oder nasses Holz streichen.
Menge: 6,000 Stk

**02.09.15 Düngen der Bäume und Sträucher**
Hochstämme und Größgehölze düngen
Material liefern, auftragen und einarbeiten.

NPK-Dünger

Auftragsmenge ca. 500 g/St
Anzahl der Arbeitsgänge: 1

Erzeugnis: Compo Floranid Baumkraft

oder gleichwertig

'.........' vom Bieter auszufüllen
Menge: 3,000 kg

*Hinweis: Rasenfläche*

**02.09.16 Feinplanum für Rasenflächen**
Feinplanum für Rasenflächen herstellen.

Zulässige Abweichung von der Ebenheit 2 cm
Anschlüsse an Kanten, Wege- und
Platzbeläge 2 cm tiefer
Steine von mehr als 5 cm  Ø und schwer
verrottbare Pflanzenteile ablesen.

Anfallende Stoffe aufnehmen, laden und entsorgen.

Entsorgung erfolgt nach Wahl des AN.
Die Entsorgungskosten sind einzukalkulieren.

Abrechnung nach Aufmaß mit der Bauleitung und Aufmaßplänen.
Menge: 190,000 m²

**02.09.17 Düngen der Rasenfläche**
Düngen der Rasenfläche
Material liefern, auftragen und einarbeiten.

Organisch-mineralischem Dünger

Menge ca. 40 g/m²

Anzahl der Arbeitsgänge: 1
Menge: 8,000 kg

**02.09.18 Rasenansaat mit Gebrauchsrasen**
Rasenansaat liefern und ansäen.

Gebrauchsrasen Typ: RSM 2.3
Ansaatstärke 25 g/m²

Abrechnung nach Aufmaß mit der Bauleitung und Aufmaßplänen.
Menge: 190,000 m²

*Hinweis: Allgemeine Regelung für die Pflanzenlieferung*
Gehölze müssen den Gütebestimmungen für Baumschulpflanzen der FLL entsprechen.

Pflanzarbeit der Pflanzen innerhalb der Baustelle beinhaltet fachgerechter Wurzel- und Kronenschnitt,
Aushub der Pflanzgruben für Sträucher, Bodendecker und Stauden (ausgenommen Pflanzgruben für Großbäume, diese werden gesondert verrechnet), durchdringendes Wässern, während und nach dem Einpflanzen.

*Hinweis: Gehölze*

**02.09.19 Acer platanoides**
Acer platanoides liefern und pflanzen
Hochstamm, 4xv, aus extra weitem Stand, mit Drahtballierung
Stammumfang: 18-20 cm

Pflanzgrube wird gesondert ausgeschrieben
Menge: 1,000 St

**02.09.20 Amelanchier lamarckii, aufgeastet**
Amelanchier lamarckii, aufgeastet, liefern und pflanzen
Solitär, 4xv, mit Drahtballen,
Höhe 350-400,
Breite 150-200

Pflanzgrube wird gesondert ausgeschrieben
Menge: 3,000 St

**02.09.21 Castanea sativa**
Castanea sativa liefern und pflanzen
Hochstamm, 4xv, aus extra weitem Stand, mit Drahtballierung
Stammumfang: 18-20 cm

Pflanzgrube wird gesondert ausgeschrieben
Menge: 2,000 St

*Hinweis: Hecke*

**02.09.22 Carpinus betulus**
Carpinus betulus - Hecke liefern und gem. Lageplan pflanzen.

Heckenpflanze 3xv., mit Drahtballierung
H 150-175,
2,5 St / lfm

Einschl. Herstellen des Pflanzgrabens und Wiederverfüllen.
Menge: 98,000 Stk

*Hinweis: flächige Pflanzung*

**02.09.23 Staudenmischpflanzung ' Indianersommer '**
Staudenmischpflanzung 'Indianersommer' inkl. dazugehörigen
Zwiebelpflanzen liefern, als freie Mischpflanzung gem. Lageplan auslegen und pflanzen.

Goldgelbe, rotbraune und orangerote Blütenfarben mit weißen Akzenten und purpurfarbenes Laub.

Pflanzenbedarf für 100m² ( 8 Pflanzen pro m², 14 Zwiebelpflanzen pro m² )
Menge: 150,000 m²

#### Bereich 02.10 Fertigstellungspflege

*Hinweis: Fertigstellungspflege*
Für die Ausführung der Pflegearbeiten gilt die DIN 18916.

Die Gewährleistung für die Pflanzen und Rasenflächen geht über eine Vegetationsperiode bis zur Abnahme.
Abnahme voraussichtlich im Juni 2026.
Innerhalb dieser Zeit sind alle ausgefallenen Pflanzen auf Kosten des AN zu ersetzen und nachzupflanzen.
Für die ersetzten Pflanzen hat der AN jeweils erneut die Gewährleistung für eine Vegetationsperiode zu übernehmen.

Die erforderlichen Teilleistungen sind rechtzeitig auszuführen, die Ausführung ist dem AG vorher anzuzeigen.
Die Pflegedurchgänge sind dem AG und der Bauüberwachung bis 24h vorab schriftlich anzuzeigen und unverzüglich durch Stundenzettel zu bestätigen.
Nachträglich angezeigte Pflegeleistungen werden nicht anerkannt.

*Hinweis: Fertigstellungspflege der Bäume*

**02.10.1 Fertigstellungspflege der Bäume**
Fertigstellungspflege der Hochstämme und Großgehölze nach DIN 18916.
Trockene Triebe abschneiden, Bindungen nachrichten,
Fläche von Wildkräutern, Unrat und Laub säubern.

Anfallende Stoffe laden und entsorgen.
Entsorgung erfolgt nach Wahl des AN.
Die Entsorgungskosten sind einzukalkulieren.

Anzahl der Pflegegänge: 3
Abrechnung nach Anzahl Pflegegänge (3 x 6 Stk.)
Menge: 18,000 Stk

**02.10.2 Düngen von Bäumen**
Hochstämme und Großgehölze düngen
Material liefern, auftragen und einarbeiten

NPK-Dünger
Auftragsmenge ca. 500 g/St,

Anzahl der Arbeitsgänge: 2
Abrechnung in der Abwicklung
Menge: 6,000 kg

**02.10.3 Wässern der Bäume**
Hochstämme und Großgehölze wässern
Mindestwassermenge 150 l je Arbeitsgang/St

Anzahl der Arbeitsgänge: 15
Abrechnung in der Abwicklung (15 x 6 Stk.)
Menge: 90,000 Stk

*Hinweis: Fertigstellungspflege der Hecke*

**02.10.4 Hecken schneiden**
Hecke fluchtgerecht und entsprechend des Verlaufs schneiden

Schnitt oben und an beiden Seiten
Höhe der Hecke bis ca. 185 cm
Breite bis ca. 50 cm

Anfallende Stoffe laden und entsorgen.
Entsorgung erfolgt nach Wahl des AN.
Die Entsorgungskosten sind einzukalkulieren.

Anzahl der Pflegegänge: 2
Abrechnung nach laufenden Metern ( 40m x 2 Pflegegänge)
Menge: 86,000 m

**02.10.5 Düngen der Hecke**
Düngen der Hecke
Material liefern, auftragen und einarbeiten

NPK-Dünger
Auftragsmenge ca. 50 g/m

Anzahl der Arbeitsgänge: 1x im Frühjahr
Abrechnung in der Abwicklung
Menge: 2,150 kg

**02.10.6 Wässern der Hecken**
Wässern der Hecken
Mindestwassermenge 50 l je Arbeitsgang/m²

Anzahl der Arbeitsgänge: 10
Abrechnung in der Abwicklung (10 x 30 m²)
Menge: 300,000 m²

*Hinweis: Fertigstellungspflege Pflanzflächen*

**02.10.7 Fertigstellungspflege der Pflanzflächen**
Pflege der Pflanzflächen durchführen.
Lockern der Pflanzflächen, trockene Triebe abschneiden,
Fläche von Unkraut säubern, Dauerunkräuter mit Wurzeln ausgraben usw.

Anfallende Stoffe laden und entsorgen.
Entsorgung erfolgt nach Wahl des AN.
Die Entsorgungskosten sind einzukalkulieren.

Bearbeitungstiefe der jeweiligen Pflanzenart anpassen.
Kein Einsatz von chemischen Mitteln.

Anzahl der Arbeitsgänge: ca. 6
Abrechnung nach Anzahl Pflegegänge (6 x 150 m²)
Menge: 900,000 m²

**02.10.8 Düngen der Pflanzflächen**
Düngen sämtlicher Pflanzflächen
Material liefern und auftragen

mit organisch-mineralischem Dünger,
Menge ca. 80 g/m², mit Langzeitwirkung

Anzahl der Arbeitsgänge: 2
Abrechnung in der Abwicklung
Menge: 24,000 kg

**02.10.9 Wässern der Pflanzflächen**
Sämtliche Pflanzflächen wässern
Mindestwassermenge 25 l je Arbeitsgang/m²

Anzahl der Arbeitsgänge: 10
Abrechnung in der Abwicklung (10 x 150 m²)
Menge: 1500,000 m²

**02.10.10 Rückschnitt der Gräser und Stauden**
Rückschnitt der Gräser und Stauden im Februar oder März
entsprechend der Art.

Höhe des Rückschnitts auf ca. 10 cm

Anfallende Stoffe laden und entsorgen.
Entsorgung erfolgt nach Wahl des AN.
Die Entsorgungskosten sind einzukalkulieren.

Anzahl der Arbeitsgänge: 1
Abrechnung nach Anzahl Pflegegänge (1 x 150 m² )
Menge: 150,000 m²

*Hinweis: Rasen*

**02.10.11 Mähen der Rasenfläche**
Mähen der Rasenfläche

Schnitthöhe 4-5 cm
Anzahl der Schnitte: 15
Schnittfolge nach Wuchshöhe.

Schnittgut aufnehmen und entsorgen

Abrechnung in der Abwicklung (15 x 190 m²).
Menge: 2850,000 m²

**02.10.12 Düngen der Rasenfläche**
Düngen der Rasenfläche
Material liefern und ausbringen.

Organisch-mineralischer Dünger

Menge ca. 40 g/m²
Anzahl der Arbeitsgänge: 2 Stück
Menge: 15,200 kg

**02.10.13 Wässern der Rasenfläche**
Wässern der Rasenfläche

Menge je Arbeitsgang ca. 15 l/m²
Wasser bauseits vorhanden
Anzahl der Arbeitsgänge: 15 Stück

Abrechnung in der Abwicklung (15 x 190 m²).
Menge: 2850,000 m²

### Titel 03 Spielplatz

#### Bereich 03.01 Vorarbeiten

*Hinweis: Schutz der Bestandsbäume nach DIN 18920*

**03.01.1 Schutz gegen mechanische Schäden**
Schutz gegen mechanische Schäden im Kronenbereich der Bestandsbäume herstellen.

Stellen eines 2,0 m hohen, ortsfesten Zaunes im Kronenbereich
des Bestandsbaums.

Kann aus Platzgründen nicht der gesamte Wurzelbereich geschützt werden, soll der zu schützende Bereich möglichst groß sein und muss vor Ort mit der Bauleitung festgelegt werden. Alle offenen Bodenflächen müssen innerhalb des Zaunes liegen.

Die Schutzmaßnahme während der gesamten Baumaßnahme vorhalten und wieder beseitigen.

Abrechnung nach Anzahl der geschützten Bäume.
Menge: 4,000 Stk

**03.01.2 Stammschutz**
Stammschutz aus 2,0 m hohen, gegen den Stamm abgepolsterten Bohlenummantelungen herstellen.

Für Bestandsbäume mit einem Stammdurchmesser
bis ca. 100 cm.

Der Stammschutz darf nicht auf den Wurzelanläufen aufgesetzt werden, die Krone ist vor Beschädigungen durch Geräte und Fahrzeuge zu schützen, gegebenenfalls sind gefährdete Äste hochzubinden.

Der Stammschutz wird nur notwendig, wenn kein ausreichender Schutz durch Vorposition gewährleistet ist.

Abrechnung nach Anzahl der geschützten Bäume.
Menge: 4,000 Stk

**03.01.3 Fachgerechter Wurzelschnitt**
Fachgerechter Wurzelschnitt an Bestandsbäumen durchführen.
Wurzelschnitt aufnehmen und laden.

Abfuhr und Entsorgung werden gesondert vergütet.
Menge: 5,000 h

**03.01.4 Entsorgung Wurzeln**
Entsorgung des Wurzelrückschnitt der Vorposition.

Stoffe zur Verwertungsanlage transportieren.
Die Entsorgungskosten sind einzukalkulieren.

Abrechnung nach Wiegeschein.
Menge: 1,000 t

*Hinweis: Rückbau - und Abbrucharbeiten*

**03.01.5 Asphaltoberbau schneiden**
Asphaltoberbau im Schulhof schneiden
Schnitttiefe bis 15 cm

Abrechnung nach Aufmaß vor Abbruch mit der Bauleitung.
Menge: 20,000 m

**03.01.6 Asphalt aufbrechen**
Bitumenhaltige Befestigungen im Bereich des Schulhofes gem. Planung ausbrechen und seitlich zur Beprobung lagern.

Stärke ca. 15 cm

Abfuhr und Entsorgung werden gesondert vergütet
Abrechnung nach Aufmaß vor Abbruch mit der Bauleitung.
Menge: 40,000 m²

**03.01.7 Untersuchung Ausbauasphalt**
Untersuchung des Straßenaufbruchmaterial gemäß RuVA-StB sowie des Baustoffgemisches gemäß der UM-Zuordnungsklasse.

Vor Entsorgung des Straßenaufbruchmaterials sowie des  Baustoffgemisches ( Schottertragschicht ) wird ein
entsprechender Nachweise über die Belastung des Ausbaumaterials benötigt.

Es muss vom AN in Abstimmung mit dem AG ein geeigneter und zugelassener Gutachter beauftragt und die Untersuchungen rechtzeitig durchgeführt werden.
Zur laboranalytischen Untersuchung muss das angetroffene Probenmaterial des Ausbauasphaltes und des Baustoffgemisches getrennt voneinander beprobt werden.

- Schwarzdecke rarr; PAK & Phenole
- Baustoffgemisch rarr; UM-Erlass/Dihlmann

Alle Untersuchungen sind rechtzeitig auszuführen, sodass der Bauablauf nicht behindert wird.

Die Untersuchungen sind zu dokumentieren und die Unterlagen dem AG 3-fach zu übergeben.

Anzubieten ist die Untersuchung je Untersuchung wie vor beschrieben.
Menge: 1,000 Stk

**03.01.8 Asphaltausbruch entsorgen, DK0**
Asphaltausbruch nach Beprobung aufnehmen, laden und
der stofflichen Verwertung zuführen.

PAK-Konzentrationen der Deponieklassen DK 0

Entsorgung nach Wahl des AN
Die Entsorgungskosten sind einzukalkulieren.

Abrechnung nach Wiegeschein.
Menge: 13,000 t

**03.01.9 Zulage zur Vorposition DK I**
*** Bedarfsposition ohne GB
Zulage für Vorposition

PAK-Konzentrationen der Deponieklassen DK I
Menge: 10,000 t

**03.01.10 Zulage für Vorposition DK II**
*** Bedarfsposition ohne GB
Zulage für Vorposition

PAK-Konzentrationen der Deponieklassen DK II
Menge: 10,000 t

**03.01.11 Betonpflaster abbrechen**
Betonpflaster mit Format ca.20x10 cm, inkl. Bettung abbrechen,
Stoffe trennen, aufnehmen und laden.

Entsorgung nach Wahl des AN.
Die Entsorgungskosten sind mit einzukalkulieren.

Abrechnung nach Aufmaß vor Abbruch mit der Bauleitung.
Menge: 20,000 m²

**03.01.12 Natursteinpflaster abbrechen und entsorgen**
Natursteinpflaster inkl.Bettung abbrechen, laden und entsorgen.

Natursteinpflaster ca. 10x10x10 cm
verlegt in Beton

Entsorgung nach Wahl des AN.
Die Entsorgungskosten sind mit einzukalkulieren.

Abrechnung nach Aufmaß vor Abbruch mit der Bauleitung.
Menge: 11,000 m²

**03.01.13 Beton entsorgen**
Betonausbruch entsorgen.
Borde usw. der stofflichen Verwertung zuführen.

Material: Beton, unbewehrt, nicht schadstoffbelastet

Stoffe zur Verwertungsanlage transportieren.

Abrechnung nach Wiegeschein.
Menge: 2,000 t

**03.01.14 Schottertragschicht aufbrechen und seitl. lagern**
Schottertragschicht im Bereich der Belagsflächen aufbrechen und seitlich für den Wiedereinbau lagern.

Stärke bis 40 cm
Material: KFT 0/45

Förderweg innerhalb des Baufeldes bis 100 m

Abrechnung nach Abtragsprofilen und Aufmaßplänen.
Menge: 30,000 m³

**03.01.15 Fundamente abbrechen**
Fundamente und Fundamentreste abbrechen, laden und entsorgen.

Fundamente bis Größe ca. 50x50x60 cm

Entsorgung nach Wahl des AN.
Die Entsorgungskosten sind mit einzukalkulieren.

Abrechnung nach Aufmaß vor Abbruch mit der Bauleitung.
Menge: 5,000 St

**03.01.16 Vogelnestschaukel abbrechen und entsorgen**
*** Pauschalposition
Vogelnestschaukel inkl. Fundamente abbrechen, aufnehmen und entsorgen

Vogelnestschaukel bestehend aus Holz mit Stahlverbindungen und Schaukelkorb

Materialien trennen, aufnehmen und entsorgen.
Handarbeit ist einzukalkulieren.

Entsorgung nach Wahl des AN.
Entsorgungskosten sind mit einzukalkulieren.

Abrechnung nach Aufmaß vor Abbruch mit der Bauleitung und Aufmaßplänen.
Menge: 1,000 psch

**03.01.17 Betonmauer-Winkel abbrechen und entsorgen**
Betonmauer-Winkel am Anfang und Ende der bestehenden Betonmauer inkl. Fundamente abbrechen, laden und entsorgen

Höhe ca. 70 cm, Breite ca. 25 cm

Abtrennung des abzubrechenden Betonmauer-Winkels von zu erhaltender Betonmauer mittels Schnitt. Schnitt ist mit einzukalkulieren.

Entsorgung nach Wahl des AN.
Entsorgungskosten sind mit einzukalkulieren.

Abrechnung nach Aufmaß vor Abbruch mit der Bauleitung und Aufmaßplänen.
Menge: 4,000 m

**03.01.18 Zaun abbrechen und entsorgen**
Stabgitterzaun inkl. Pfosten und Fundamente entlang der Grundstücksgrenze abbrechen, laden und entsorgen.
Zaun montiert auf Betonmauer. Die Betonmauer ist tlw. zu erhalten.

Höhe ca. 163 cm
Material: verzinkt und beschichtet

Materialien trennen, laden und entsorgen.
Handarbeit ist einzukalkulieren.

Entsorgung nach Wahl des AN.
Die Entsorgungskosten sind mit einzukalkulieren.

Abrechnung nach Aufmaß vor Abbruch mit der Bauleitung und Aufmaßplänen.
Menge: 15,000 m

#### Bereich 03.02 Erdarbeiten

*Hinweis: Erdarbeiten*

**03.02.1 Oberste Vegetationsschicht lösen und entsorgen**
Oberste Vegetationsschicht (Grasnarbe und
Wildwuchs) abschälen, aufnehmen, laden und entsorgen.

Stärke ca. 5 cm
Ersatzbaustoff nach ErsatzbaustoffV BM-0

Entsorgung nach Wahl des AN
Die Entsorgungskosten sind einzukalkulieren.

Abrechnung nach Abtragsprofilen und Aufmaßplänen.
Menge: 8,000 m³

**03.02.2 Oberboden lösen und seitlich lagern**
Oberboden gem. Lageplan profilgerecht lösen und seitlich für den Wiedereinbau lagern.
Der Oberboden ist während der Lagerung gem. § 202 BauGB zu schützen.

Miete für Wiedereinbau in Abstimmung mit der Bauleitung herstellen.

Aushubtiefe im Mittel ca. 0,25 m

Förderweg innerhalb des Baufeldes bis 100 m

Abrechnung nach Abtragsprofilen und Aufmaßplänen.
Menge: 50,000 m³

**03.02.3 Boden lösen für Pflastermodellierung**
Boden für Pflastermodellierung profilgerecht lösen, seitlich  für den Wiedereinbau und zur Beprobung vor Entsorgung lagern.

Miete für Wiedereinbau und Beprobung des anfallenden Aushubmaterials in Abstimmung mit der Bauleitung herstellen.

Aushubtiefe ca. 0,50 m
Förderweg innerhalb des Baufeldes bis 100 m

Homogenbereiche B2 - B4 gemäß ATV DIN 18300 VOB/C 2019

Abfuhr und Entsorgung werden gesondert vergütet.
Abrechnung nach Abtragsprofilen und Aufmaßplänen.
Menge: 8,000 m³

**03.02.4 Boden lösen für Fallschutz**
Boden für Holzhackfläche profilgerecht lösen, seitlich für den Wiedereinbau und zur Beprobung vor Entsorgung lagern.

Aushubtiefe ca. 0,40 m

Miete für Wiedereinbau und Beprobung des anfallenden Aushubmaterials in Abstimmung mit der Bauleitung herstellen.

Förderweg innerhalb des Baufeldes bis 100 m

Homogenbereiche B2 - B4 gemäß ATV DIN 18300 VOB/C 2019

Abfuhr und Entsorgung werden gesondert vergütet.
Abrechnung nach Abtragsprofilen und Aufmaßplänen.
Menge: 61,000 m³

**03.02.5 Boden lösen für Sandflächen**
Boden für Sandspielfläche profilgerecht lösen, seitlich  für den Wiedereinbau und zur Beprobung vor Entsorgung lagern.

Miete für Wiedereinbau und Beprobung des anfallenden Aushubmaterials in Abstimmung mit der Bauleitung herstellen.

Aushubtiefe ca. 0,40 m
Förderweg innerhalb des Baufeldes bis 100 m

Homogenbereiche B2 - B4 gemäß ATV DIN 18300 VOB/C 2019

Abfuhr und Entsorgung werden gesondert vergütet.
Abrechnung nach Abtragsprofilen und Aufmaßplänen.
Menge: 11,000 m³

**03.02.6 Zulage für Handarbeit**
Zulage zu den vorherigen Positionen für Handarbeit in Bereichen, die nicht maschinell bearbeitet werden können und in Bereichen von bestehenden Leitungen.

Miete für Beprobung des anfallenden Aushubmaterials herstellen.

Abrechnung nach Aufmaß mit Skizzen.
Menge: 5,000 m³

**03.02.7 Herstellen einer Bodenmiete für Aushubmaterial**
Herstellung einer Miete für Wiedereinbau und Beprobung des anfallenden Aushubmaterials der Vorpositionen
Belagsflächen, Fundamente, Gräben usw.

Lage der Miete in Abstimmung mit der Bauleitung herstellen.

Abrechnung nach Auftragsprofilen und Aufmaßplänen.
Menge: 17,000 m³

**03.02.8 Untersuchung des Bodenmaterials**
Untersuchung des Bodenmaterials gemäß Ersatzbaustoffverordnung

Vor Entsorgung des Bodenmaterials wird ein entsprechender Nachweise über die Belastung des Ausbaumaterials benötigt.

Es muss vom AN in Abstimmung mit dem AG ein geeigneter und zugelassener Gutachter beauftragt und die Untersuchungen rechtzeitig durchgeführt werden.
Zur laboranalytischen Untersuchung muss das angetroffene Aushubmaterial als Mischprobe beprobt werden.

Die Ersatzbaustoffverordnung gibt die schadstoffabhängigen Materialklassen BM-0 bis BM-F3 zur Verwertung von Bodenmaterial vor.

Alle Untersuchungen sind rechtzeitig auszuführen, sodass der Bauablauf nicht behindert wird.

Die Untersuchungen sind zu dokumentieren und die Unterlagen dem AG 3-fach zu übergeben.

Anzubieten ist die Untersuchung je Untersuchung wie vor beschrieben.
Menge: 1,000 Stk

**03.02.9 Boden entsorgen, BM-0/BM-0*/BM-F0* Material**
Seitlich gelagerter Boden nach Beprobung aufnehmen, laden und der stofflichen Verwertung zuführen.

Ersatzbaustoff nach ErsatzbaustoffV BM-0/BM-0*/BM-F0* Material

Entsorgung nach Wahl des AN
Die Entsorgungskosten sind einzukalkulieren.

Entsorgungsnachweis ist Richtliniengemäß zu erbringen.

Abrechnung nach Wiegeschein.
Menge: 34,000 t

**03.02.10 Zulage zur Vorposition BM-F1 Material**
*** Bedarfsposition ohne GB
Zulage zur Vorposition

Ersatzbaustoff nach ErsatzbaustoffV BM-F1 Material

Die Zulage stellt die Differenz zwischen dem Preis für F0 und F1 dar.
Menge: 10,000 t

**03.02.11 Zulage zur Vorposition BM-F2 Material**
*** Bedarfsposition ohne GB
Zulage zur Vorposition

Ersatzbaustoff nach ErsatzbaustoffV BM-F2 Material

Die Zulage stellt die Differenz zwischen dem Preis für F0 und F2 dar.
Menge: 10,000 t

**03.02.12 Zulage zur Vorposition BM-F3 Material**
*** Bedarfsposition ohne GB
Zulage zur Vorposition

Ersatzbaustoff nach ErsatzbaustoffV BM-F3 Material

Die Zulage stellt die Differenz zwischen dem Preis für F0 und F3 dar.
Menge: 10,000 t

**03.02.13 Zulage zur Vorposition DK 0 Material**
*** Bedarfsposition ohne GB
Zulage zur Vorposition

Ersatzbaustoff nach ErsatzbaustoffV DK 0 Material.

Zulage stellt die Differenz zwischen dem Preis für DK 0 und BM-0/BG-0 dar.
Menge: 10,000 t

#### Bereich 03.03 Ver - und Entsorgungarbeiten

**03.03.1 Gräben herstellen**
Boden bzw. Auffüllungen der Gräben für Ver- und Entsorgungsleitungen sowie Schachtbauwerke lösen und seitlich für den Wiedereinbau und zur Beprobung vor Entsorgung lagern.

Aushubtiefe für Entwässerungsleitung bis 80 cm
Aushubtiefe für Leerrohre bis 50 cm
Sohlenbreite bis ca. 60 cm
Homogenbereiche B2 - B4 gemäß ATV DIN 18300 VOB/C 2019 bzw.Tragschichten / Auffüllungen.

Miete für Wiedereinbau und Beprobung des anfallenden Aushubmaterials in Abstimmung mit der Bauleitung im Bereich des BA II herstellen.

Förderweg innerhalb des Baufeldes bis 100 m

Verfüllen des Grabens sowie die Abfuhr und Entsorgung von überschüssigem Material werden gesondert ausgeschrieben und vergütet.

Abgerechnet wird mit senkrechten Wänden, nach Aufmaß an der Entnahmestelle.
Menge: 6,000 m³

**03.03.2 Zulage für Handaushub**
Zulage zu der vorherigen Position für Handarbeit in Bereichen, die nicht maschinell bearbeitet werden können und in Bereichen von bestehenden Leitungen.

Miete für Beprobung des anfallenden Aushubmaterials herstellen.

Abrechnung nach Aufmaß mit Skizzen.
Menge: 1,000 m³

**03.03.3 Planum für Gräben herstellen**
Planum für alle Gräben herstellen
Zulässige Abweichung von der Sollhöhe +/- 3 cm.
Einschl. Verdichtung der Grabensohle
DPr. mind. 97%.

Abrechnung nach Aufmaß mit der Bauleitung und
Aufmaßpläne.
Menge: 8,000 m²

**03.03.4 Einbettung von Leitungen**
Sand für Leitungsbettung und Abdeckung
liefern und einbauen.

Material: Sand 0/2
Schichtdicke: bis 35 cm

Rohrleitungen müssen allseitig mind. 10 cm stark eingesandet sein.
Verdichtungsgrad mind. DPr 0,97.

Abrechnung nach Lieferschein.
Menge: 3,500 t

**03.03.5 Verfüllung der Gräben mit seitlich gelagertem Boden**
Seitlich gelagerter Boden der Vorposition aufnehmen und Leitungsgraben im Bereich der Vegetationsflächen wieder verfüllen.

Schichtdicke: bis 60cm

Abrechnung in der Projektion und Aufmaßpläne.
Menge: 3,000 m³

**03.03.6 Trassenwarnband 40 mm - Wasserleitung**
Trassenwarnband für Rohrleitungen liefern und
fachgerecht in den Rohrgräben ca. 20 - 40 cm
über Kabel- bzw. Rohrscheitel verlegen

Aufdruck "Achtung Rohrleitungen",
Breite 40 mm
Farbe: gelb
Material: Polyethylen

Abrechnung nach Aufmaß mit der Bauleitung
und Aufmaßplänen.
Menge: 10,000 m

**03.03.7 Leitungsrohr 25 mm**
Verlegerohr 25 mm liefern und gem. Herstellerangaben
zwischen der Anschlussdose und der Wassersteckdose verlegen.

Der Betriebsdruck darf 6 bar nicht überschreiten.

Einschl. aller Zulieferungen, Erd-, Montage- und
Dichtungsarbeiten.

Anfallendes überschüssiges Material aufnehmen, laden und entsorgen.
Entsorgung nach Wahl des AN.

Liefernachweis:
GARDENA Service Hans-Lorenser-Str. 40
89079 Ulm
service@gardena.com
Fax: (07 31) 4 90 - 249

oder gleichwertig:

angebotenes Fabrikat

'..........'
vom Bieter einzutragen.
Menge: 10,000 m

**03.03.8 Anschluss herstellen**
*** Pauschalposition
Anschluss des Leitungsrohrs aus vorgenannten Position an bauseits hergestellten Systemtrenner für Wasserleitung herstellen

Einschließlich aller notwendiger Montagearbeiten und Verbrauchsmaterialien.
Menge: 1,000 psch

**03.03.9 Schachtanschluss mittels Kernlochbohrung**
Schachtanschluss mittels Kernlochbohrung herstellen und
neu verlegte Entwässerungsleitungen fachgerecht an vorhandenen Schacht anschließen.

Material: KG 2000 Rohre aus Polypropylen (PP)
DN 110 mit Steckmuffe und Gummiring
Farbe Maigrün RAL 6017

Kernbohrung DN 125 mm für Anschlussnennweite DN 110

Anschluss herstellen inkl. aller notwendigen Anpassungs- und Dichtungsarbeiten.
Menge: 1,000 Stk

**03.03.10 Schachthöhe anpassen Ø 1000 mm**
Schachthöhen des vorhandenen Schachtes fachgerecht mittels
Betonfertigring anpassen

Auszugleichende Höhe bis 10 cm

Schachthals-Ausgleichsring, passend zum
Ausgleichsring Ø 1000 mm, liefern und vollflächig in Dünnbettmörtel versetzen.

Zum Einbau ist der Schachtdeckel zu entfernen und nach Einbau des Rings wieder fachgerecht einzubauen.

Einschl. aller Zulieferungen, Erd-, Montage- und
Dichtungsarbeiten.
Anfallendes überschüssiges Material aufnehmen, laden und entsorgen.

Abrechnung nach Aufmaß mit der Bauleitung
und Aufmaßpläne.
Menge: 1,000 Stk

*Hinweis: Sickergruben*

**03.03.11 Sickergrube herstellen**
Sickergrube im Bereich des Auslaufs des Wasserspiels herstellen.
Materialien liefern und einbauen

Sickergrube bestehend aus Filterkies 16/32,
Ummantelung der Kiespackung mit Geotextiltasche aus Filtervlies, Flächenmengengewicht 140 g/m².

Maße L/B/H = 1,0 x 1,0 x 1,0 m

OK Sickergrube ca. -50 cm ab OK Gelände.

Die genaue Lage ist vor Herstellung mit der Bauleitung festzulegen.

Abrechnung nach Aufmaß mit der Bauleitung und Aufmaßplänen.
Menge: 1,000 Stk

**03.03.12 Sickergrube herstellen**
wie Vorposition, jedoch

Maße L/B/H = 0,8 x 0,8 x 0,8 m
im Bereich der Holzhack- und Sandfläche

OK Sickergrube ca. -50 cm ab OK Gelände.

Die genaue Lage ist vor Herstellung mit der Bauleitung festzulegen.

Abrechnung nach Aufmaß mit der Bauleitung und Aufmaßplänen.
Menge: 4,000 Stk

#### Bereich 03.04 Belagsarbeiten

*Hinweis: Tragschichten*

**03.04.1 KFT Schottertragschicht 0/45 - Fallschutzbereiche**
KFT Schottertragschicht ungebunden nach ZTVT-STB,
liefern und in den Fallschutzbereichen profilgerecht einbauen und lagenweise verdichten.

Material: KFT 0/45 mm
Schichtdicke ca. 20 cm

wasserdurchlässig, (kein Recyling-Material)
Verdichtungsgrad DPr mind. 103 %,
Verformungsmodul EV2 mind. 120 MN/m²

Gesteinskörnungen gem. TL Gestein-StB 04
Einbau gem. ZTV-SoB-StB 04 sowie Merkblatt zum Einbau ungebundener Tragschichten.

Abgerechnet wird nach Lieferschein.
Menge: 77,000 t

*Hinweis: Fallschutz als Schüttungen*

**03.04.2 Geotextil als Trennlage**
Geotextil liefern und nach Herstellerangaben im Bereich der Sandfläche als Trennlage zwischen Schottertragschicht und Sand einbauen.

Flächengewicht 300 g/m²,
GRK 2, "Normal entflammbar"
Naht- und Stoßüberdeckungen von mindestens 10 cm Überlappung sind einzukalkulieren.
Abrechnung nach Aufmaß mit der Bauleitung und Aufmaßplänen.
Menge: 175,000 m²

**03.04.3 Timber-chips**
Timber-chips aus Weichholzhackschnitzeln als Fallschutz gem. DIN 1177 liefern und einbauen.

Einbaustärke nach Setzung: mind. 40cm
Die Mehrmenge der Setzung ist in den EP einzukalkulieren.

Der Einbau erfolgt auf Schottertragschicht aus gesonderter Position.

Abrechnung erfolgt nach Lieferschein.

Liefernachweis:
Bauer Kompost GmbH
Heinsheimer Höfe 1
74906 Bad Rappenau
Tel: 07264 - 95070

oder gleichwertig:

'..........'
vom Bieter einzutragen.
Menge: 62,000 m³

**03.04.4 Spielsand**
Spielsand liefern und im Sandspielbereich einbauen und eben planieren.

Material: 2x gewaschener Sand, ohne Lehmanteil
Körnung 0/2 mm
Einbaustärke: ca. 40 cm
Der Einbau erfolgt auf Schottertragschicht und Geotextil aus gesonderter Position.

Abrechnung erfolgt nach Liefernachweis.
Menge: 11,000 m³

*Hinweis: Pflastermodellierung und Wasserlauf aus Granit*

**03.04.5 Kleinpflaster Granit für Pflastermodellierung und Wasserlauf**
Kleinpflaster Granit liefern und als Pflastermodellierung mit Wasserlauf auf Beton C20/25 versetzen.

Ausführung Pflastermodellierung ca. 7,0 x 3,0 m
Ausführung des Wasserlauf ca. 0,20 - 1,0 m breit
Pflastermulde mit unterschiedlicher Tiefe von ca. 5 - bis 20 cm.
Oberfläche allseits gespalten,
Abmessungen: ca. 8/10 cm

Vor Ausführung der Pflastermodellierung und des Wasserlaufs ist die genaue Größe und die Lage mit der Bauleitung abzustimmen.

Farbe: grau

Verband: Reihenverband mit Halbversatz

Gefälle:
Der Mehraufwand für ein sorgfältiges Verlegen, damit der Wasserablauf gewährleistet ist, ist einzukalkulieren.

Fugenbreite: mind. 5 mm

Es ist darauf zu achten, dass die Steine vor zu großer Hitze geschützt werden müssen, z.B. durch Beschattung. Frisch verlegte Pflasterflächen müssen gegebenenfalls mit einem feuchten Vlies abgedeckt werden.
Entsprechende Maßnahmen sind in Abstimmung mit der Bauleitung zu treffen.

Der Mehraufwand ist einzukalkulieren.

Bettung und beidseitige Rückenstütze aus Beton C20/25 gem.
Herstellerangaben nach DIN EN 206-1
Bettungsdicke ca. 30 cm
Breite der Rückenstützen 15 cm

Das Verfugen der Pflastermodellierung und des Wasserlaufs wird gesondert ausgeschrieben.

Abrechnung nach Aufmaß mit der Bauleitung und Aufmaßplänen.
Menge: 22,000 m²

**03.04.6 Haftbrücke für Kleinpflaster Granit**
Haftbrücke für gebunden versetztes Natursteinpflaster im Bereich der Matschmulde liefern, um flächigen Verbund herzustellen.

Haftbrücke flächig auf der Unterseite des Natursteinpflasters auftragen und danach frisch in frisch in Betonbettung versetzen.

Produkt nach Wahl des AN:
'..........'
Menge: 22,000 m²

**03.04.7 Pflasterfugenmörtel für Pflastermodellierung und Wasserlauf**
Zementgebundener, wasserundurchlässiger Pflasterfugenmörtel liefern und als Fugenverfüllung der Pflastermodellierung und des Wasserlaufs aus Granit einbauen.

Farbe: grau, passend zu Granit

Eigenschaften:
Frosttausalzbeständigkeit gem. DIN 12390 < 750 g/qm
Ausbreitmaß > 30 cm
Frischmörtelrohdichte > 2,20 kg/dm³
Schwinden nach DIN 52450 nach 28 Tagen < 0,75mm/m

Die Verfugung muss frisch in frisch über die ganze Fugenhöhe erfolgen. Das Verfüllen der kompletten Fugenhöhe erfolgt mit einem Fertigfugenmörtel gem. Herstellerangabe.
Die Verfüllung muss über die gesamte Fugenhöhe in einem Arbeitsgang erfolgen.
Die Druckfestigkeit im eingebauten Zustand muss mind. 25-30 N/mm² erhalten.

Die Reinigung muss schonend mit der Schwammputzmaschine oder von Hand erfolgen, ein Abspritzen mit Wasser ist nicht erlaubt. Die Natursteinoberfläche muss nach dem Reinigen frei von Mörtelrückständen sein.

Fugenabstand Granitpflaster mind. 5 mm
Der Mehrverbrauch von Fugenmörtel aufgrund evtl. vorhandenen Ausbauchungen oder Verjüngungen des Natursteins ist einzukalkulieren.

Abrechnung nach Aufmaß mit der Bauleitung und Aufmaßplänen.

Typ: RSB PFM 25-2

Liefernachweis:
Rost Systembaustoffe
Hof Altona 6
23730 Sierksdorf
Telefon 04563-4719822
Telefax 04563-4719844

oder gleichwertig:

'..........'
vom Bieter einzutragen
Menge: 22,000 m²

#### Bereich 03.05 Fundamente

*Hinweis: Fundamente*

**03.05.1 Punktfundamente Tor**
Punktfundamente für Tor aus Ortbeton unbewehrt,
liefern und herstellen.
Betongüte: C 20/25 XA1, XF1
Abmessungen 40 x 40 cm
Höhe ca. 80 cm
einschl. evtl. erforderlicher Schalung.
Fundament mind. 15 cm unter der GOK.

Einschl. sämtlicher notwendiger Erd-, Beton- und
Montagearbeiten. Überschüssiges Erdmaterial aufnehmen, laden und entsorgen.

Entsorgung nach Wahl des AN.
Entsorgungskosten sind mit einzukalkulieren.
Menge: 2,000 Stk

*Hinweis: Zaun*

**03.05.2 Punktfundamente Zaunpfosten**
Punktfundamente für Zaunpfosten sowie Verstrebungen
aus Ortbeton unbewehrt, liefern und herstellen.
Betongüte: C 20/25 XA1, XF1
Durchmesser ca. 30 cm
Höhe ca. 60 cm
einschl. evtl. erforderlicher Schalung.
Fundament mind. 10 cm unter der GOK.

Der Pfostenabstand ist gleichmäßig zur Gesamtlänge des Zauns zu ermitteln und herzustellen.

Vor der Herstellung sind die Punktfundamente mit der Bauleitung abzustimmen.

Einschl. sämtlicher notwendiger Erd-, Beton- und
Montagearbeiten. Überschüssiges Erdmaterial aufnehmen, laden und entsorgen.

Entsorgung nach Wahl des AN.
Entsorgungskosten sind mit einzukalkulieren.
Menge: 16,000 Stk

**03.05.3 Streifenfundamente für Sitzbank**
Streifenfundamente aus Ortbeton unbewehrt für freistehende Sitzbank liefern und einbauen.
Fundamente gem. Herstellerangaben

Betongüte: C 20/25 XA1, XF1
L/B/H: 80x30x50 cm

Fundament 15 cm unter der GOK.

Vor Herstellung der Streifenfundamente ist die genaue Lage mit der Bauleitung abzustimmen.

Einschl. evtl. erforderlicher Schalung sowie aller Erdarbeiten.
Verdrängter Aushub ist zu laden und zu entsorgen.

Entsorgung nach Wahl des AN.
Die Entsorgungskosten sind einzukalkulieren.
Menge: 2,000 St

**03.05.4 Streifenfundamente für Solarbank**
Streifenfundamente aus Ortbeton unbewehrt für freistehende Solarbank liefern und einbauen.
Fundamente gem. Herstellerangaben

Betongüte: C 20/25 XA1, XF1
L/B/H: 50x20x50 cm

Fundament bündig mit der GOK.

Vor Herstellung der Streifenfundamente ist die genaue Lage mit der Bauleitung abzustimmen.

Einschl. evtl. erforderlicher Schalung sowie aller Erdarbeiten.
Verdrängter Aushub ist zu laden und zu entsorgen.

Entsorgung nach Wahl des AN.
Die Entsorgungskosten sind einzukalkulieren
Menge: 2,000 St

**03.05.5 Punktfundament Abfallbehälter**
Punktfundamente für Abfallbehälter aus Ortbeton unbewehrt, liefern und herstellen.

Betongüte: C 20/25 XA1, XF1
Durchmesser ca. 30 cm
Höhe ca. 40 cm
einschl. evtl. erforderlicher Schalung.
Fundament mind. 20 cm unter der GOK.

Vor der Herstellung der Punktfundamente ist die genau Lage mit der Bauleitung abzustimmen.

Einschl. sämtlicher notwendiger Erd,- Beton- und
Montagearbeiten. Überschüssiges Erdmaterial aufnehmen, laden und entsorgen.

Entsorgung nach Wahl des AN.
Entsorgungskosten sind mit einzukalkulieren.
Menge: 2,000 St

#### Bereich 03.06 Ausstattung

*Hinweis: Ausstattung*

**03.06.1 Sitzbank**
Sitzbank mit Rückenlehne liefern und gem. Herstellerangaben montieren.

Sitzbank mit Rückenlehne bestehend aus Flachstahlkonstruktion und Holz
Länge 204 cm, Sitztiefe 48 cm, Sitzhöhe 44 cm

Gestell: Flachstahl, feuerverzinkt und pulverbeschichtet,
Farbe anthrazit-eisenglimmer, ähnl. DB703
geeignet zum Einbau 15 cm unter GOK.

Holzauflage: hochkant längs angeordnete Leisten 55 x 100 mm
Holzart FSC Hartholz, unbehandelt
mit Rückenlehne, Länge 204 cm

Die Streifenfundamente werden gesondert ausgeschrieben.

Vor Montage der Sitzbank ist die genaue Lage vorab mit der Bauleitung abzustimmen.

Typ: Inlina

Lieferbezug:
Nusser Stadtmoebel GmbH & Co. KG
Max-Eyth-Strasse 33
71364 Winnenden

Telefon: 07195 / 693-111
e-mail: nusser@stadtmoebel.de
Internet: www.stadtmoebel.de

oder gleichwertig:

'.........'
vom Bieter einzutragen
Menge: 1,000 St

**03.06.2 Solarbank**
bauseits vorhandene Solarbank aufstellen und gem. Herstellerangaben montieren.

Abmessungen LxBxH: ca. 185 x 47,5 x 53 cm

Vor Aufstellung der Solarbank ist die genaue Lage vorab mit der Bauleitung abzustimmen.
Menge: 1,000 St

**03.06.3 Bank-Tisch-Kombination**
bauseits vorhandene und montierte Bank-Tisch-Kombination für Kinder aus Holz aufstellen

Abmessungen, ca.
Bank LxBxH: 150 x 25,5 x 32 cm
Tisch LxBxH: 150 x 50 x 50 cm

Vor Aufstellung der Bank-Tisch-Kombination ist die genaue Lage vorab mit der Bauleitung abzustimmen.
Menge: 1,000 St

**03.06.4 Bank-Tisch-Kombination**
wie Vorposition, jedoch

Abmessungen, ca.
Bank LxBxH: 195 x 33,5 x 45 cm
Tisch LxBxH: 195 x 65 x 75 cm

Vor Aufstellung der Bank-Tisch-Kombination ist die genaue Lage vorab mit der Bauleitung abzustimmen.
Menge: 1,000 St

**03.06.5 Abfallbehälter**
bauseits vorhandener Abfallbehälter gem. Herstellerangabe auf herzustellendes Fundament montieren.

Das Fundament wird gesondert ausgeschrieben.
Menge: 2,000 St

**03.06.6 Pflege- und Wartungshinweise für Ausstattungselemente, Beleuchtungen usw.**
*** Pauschalposition
Pflege- und Wartungshinweise der jeweiligen Hersteller für sämtliche Ausstattungselemente, Beleuchtungen, usw. der Vorpositionen zusammenstellen.

Die Unterlagen sind als pdf - Format mit der Schlussrechnung einzureichen.

Alle hierfür notwendigen Materialien, usw. sind mit einzukalkulieren.
Menge: 1,000 psch

#### Bereich 03.07 Spielgeräte

**03.07.1 Gebirgsbachfindlinge**
Gebirgsbachfindlinge in unterschiedlichen Größen liefern und im Bereich der Sandfläche und der Matschmulde versetzen.

Abmessungen von 30 bis 100 cm

Die Findlinge sind in eine Bettung aus Beton C12/15 sowie einer Einbindung in das umliegende Erdreich oder der Schottertragschicht von ca. 5 - 10 cm zu versetzen.

Beim Versetzen der Findlinge ist darauf zu achten, dass diese fest eingebaut werden und keine Fingerfangstellen entstehen.

Vor dem Versetzen sind die genauen Positionen der Findlinge mit der Bauleitung und dem Spielgerätehersteller abzustimmen.

Einschl. evtl. erforderlicher Schalung sowie aller Erdarbeiten.
Verdrängter Aushub ist zu laden und zu entsorgen.
Entsorgung nach Wahl des AN
Die Entsorgungskosten sind einzukalkulieren.

Abrechnung nach Lieferschein.
Menge: 10,000 t

**03.07.2 Balancierspiel aus Stelzen**
Balancierspiel aus Stelzen liefern und gem. Herstellerangaben montieren.

Balancierspiel bestehend aus:
- schrägen Pfosten als
  'Stelzen' mit eingeschnitzten Trittflächen
  Höhe Balancierbalken ca. 24 cm ( Einkerbungen Stelzen )
- Anzahl der Balancier - Stelzen: 6 St.

Material:
geschältes, splintfreies Robinienholz
Oberflächenbehandlung: unbehandelt

Befestigung mittels Pfostenverankerung
Einbautiefe ca. 60 cm
Anzahl: 6 St.

Abmessungen:
Fallraum ( LxB ): ca 4,26 x 5,48 m
max. freie Fallhöhe: ca. 24 cm
Gerätemaße ( LxBxH ): ca. 1,26 x 2,47 x 1,10 m

Fundamente gem. Herstellerangaben liefern und herstellen:
Die Fundamentierung des Balancierspiels aus Stelzen erfolgt mittels Punktfundamenten aus Ortbeton unbewehrt,
Betongüte: C 25/30 XA1, XF1
Fundament mind. 20 cm unter der Geländeoberkante.
Größe: 60 x 25 x 100 cm, Aushubtiefe 120 cm
Anzahl: 6 St.

Vor Montage des Spielgerätes ist die genaue Lage vorab mit der Bauleitung abzustimmen.

Typ: Balancierspiel Stelzen ( 3 Paar )
Artikel - Nr.: NRO806

Liefernachweis:
KOMPAN GmbH
Raiffeisenstraße 13
24941 Flensburg
Telefon: 0461-77306-0
Telefax: 0461-77306-35
E-Mail:kontakt@kompan.com

oder gleichwertig:

'.........'
vom Bieter einzutragen
Menge: 1,000 Psch

**03.07.3 Balancier-Strecke**
Balancier-Strecke liefern und gem. Herstellerangaben montieren

Balancier-Strecke mit Kletter-, Sitz- und Begegnungsseilen bestehend aus:
- Robinienholzpfosten: 2 St.
- Parkour - Seile mit Gummischeiben / - sitzen: 4 St.

Material:
- geschältes, splintfreies Robinienholz
  Oberflächenbehandlung: unbehandelt
- Verbindungselement Robinienholz: Edelstahl oder verzinkter Stahl für hohe Korrosionsbeständigkeit
- Seil: jede Litze mit PES - Garn aus >95% Post- Cosumer - Recyclingmaterial umwickelt, hohe Verschleißfestigkeit, klemmfreie Befestigung
- EPDM Gummischeiben und - sitz: feuerverzinkte Stahleinlage mit gummielastischem EPDM

Befestigung mittels Stahlverankerung
Einbautiefe ca. 60 cm
Anzahl: 6 St.

Abmessungen:
Fallraum ( LxB ): ca 5,33 x 3,51 m
max. freie Fallhöhe: ca. 58 cm
Gerätemaße ( LxBxH ): ca. 2,29 x 0,50 x 2,60 m

Fundamente gem. Herstellerangaben liefern und herstellen:
Die Fundamentierung der Balancier Strecke erfolgt mittels Punktfundamenten aus Ortbeton unbewehrt,
Betongüte: C 25/30 XA1, XF1
Fundament mind. 20 cm unter der Geländeoberkante.
Größe: 60 x 60 x 100 cm, Aushubtiefe 120 cm
Anzahl: 2 St.
Größe: 40 x 40 x 60 cm, Aushubtiefe 80 cm
Anzahl:  4 St.

Vor Montage des Spielgerätes ist die genaue Lage vorab mit der Bauleitung abzustimmen.

Typ: Balancier- Strecke
Artikel - Nr.: NRO817

Liefernachweis:
KOMPAN GmbH
Raiffeisenstraße 13
24941 Flensburg
Telefon: 0461-77306-0
Telefax: 0461-77306-35
E-Mail:kontakt@kompan.com

oder gleichwertig:

'.........'
vom Bieter einzutragen
Menge: 1,000 Psch

**03.07.4 Doppelschaukel**
Doppelschaukel liefern und gem. Herstellerangaben montieren.

Doppelschaukel bestehend aus:
- 2 klassischen Schaukelsitzen: Höhe ca. 2,5 m
- senkrechten Robinienholzpfosten: 4 St.
- Robinien - Schaukelüberleger

Material:
- geschältes, splintfreies Robinienholz
  Oberflächenbehandlung: unbehandelt
- Verbindungselement Robinienholz: Edelstahl oder verzinkter Stahl für hohe Korrosionsbeständigkeit
- klassischer Schaukelsitz: PP - Kern mit gummielastischer EPDM - Ummantelung
- Schaukelketten: feuerverzinkter Stahl oder Edelstahl
- Schaukelaufhängung: Edelstahlhalterungen beweglich über 2 Achsen, Kunststofflager aus Silikon

Befestigung mittels Pfostenverankerung
Einbautiefe ca. 110 cm
Anzahl: 4 St.

Abmessungen:
Fallraum ( LxB ): ca 4,24 x 8,00 m
max. freie Fallhöhe: ca. 1,50 m
Gerätemaße ( LxBxH ): ca. 3,19 x 2,08 x 2,84 m

Fundamente gem. Herstellerangaben liefern und herstellen:
Die Fundamentierung der Doppelschaukel erfolgt mittels Punktfundamente aus Ortbeton unbewehrt,
Betongüte: C 25/30 XA1, XF1
Fundament mind. 20 cm unter der Geländeoberkante.
Größe: 75 x 45 x 109 cm, Aushubtiefe 130 cm
Anzahl: 4 St.

Vor Montage des Spielgerätes ist die genaue Lage vorab mit der Bauleitung abzustimmen.

Typ: Doppelschaukel
Artikel - Nr.: NRO904

Liefernachweis:
KOMPAN GmbH
Raiffeisenstraße 13
24941 Flensburg
Telefon: 0461-77306-0
Telefax: 0461-77306-35
E-Mail:kontakt@kompan.com

oder gleichwertig:

'.........'
vom Bieter einzutragen
Menge: 1,000 Psch

**03.07.5 Turm - Spielanlage**
Turm - Spielanlageliefern und gem. Herstellerangaben montieren.

Turm - Spielanlage bestehend aus:
- Spielturm mit organisch geformtem
  Satteldach: Podesthöhe ca. 1,48m
- Edelstahlrutsche
- schräger Netzaufstieg
- senkrechtes Spinnennetz
- Spiral - Kletterstange
- Seil - Handgriffe als Auf - und Abstiegshilfe

Material:
- geschältes, splintfreies Robinienholz
  Oberflächenbehandlung: unbehandelt
- Verbindungselement Robinienholz: Edelstahl oder verzinkter Stahl für hohe Korrosionsbeständigkeit
- Seil: verzinkte Stahldrahtseile, Ø ca. 16 mm
 jede Litze mit PES - Garn aus >95% Post- Cosumer -
  Recyclingmaterial umwickelt, hohe Verschleißfestigkeit,
  klemmfreie Befestigung
- Seilverbinder: aus Polyamid ( PA )
- Edelstahlrutsche: Rutschfläche aus ca. 1,5mm starkem Edelstahl ( V2A )
  Seitenteile gebördelt, Wandstärje ca. 18 mm
 ca. 15 mm Polyethylen ( PE ) und ca. 3 mm Deckschicht
- Spiral - Kletterstange aus Edelstahl: Rohr Ø ca. 38 x 2 mm, Spiralstange Ø ca. 35 x 2 mm Edelstahl, 100 % recycelbar
- Seil - Handgriffe: durch Kettenglieder schwenkbare Hand - Seilgriffe aus Ø ca. 16 mm PES - Seil mit Talurit - Seilklemmen

Befestigung mittels Stahlverankerung
Einbautiefe ca. 100 cm
Anzahl: 10 St.

Abmessungen:
Fallraum ( LxB ): ca 6,05 x 10,91 m
max. freie Fallhöhe: ca. 2,20 m
Gerätemaße ( LxBxH ): ca. 2,58 x 7,02 x 4,15 m

Fundamente gem. Herstellerangaben liefern und herstellen:
Die Fundamentierung der Turm-Spielanlage erfolgt mittels
Fertigfundamente und Punktfundamente aus Ortbeton unbewehrt,
Betongüte: C 25/30 XA1, XF1
Fundament mind. 20 cm unter der Geländeoberkante.
Größe: Ø 40 x 100 cm, Aushubtiefe 120 cm
Anzahl: 4 St.
Größe:  Ø 50 x 100 cm, Aushubtiefe 120 cm
Anzahl: 1 St.
Fertigfundamente: 1 St. 75x36,5 cm, 2 St. 56x55 cm, 1 St. 70x30 cm, 1 St. Ø 20 cm

Vor Montage des Spielgerätes ist die genaue Lage vorab mit der Bauleitung abzustimmen.

Typ: 1-Turm - Spielanlage Spinnenturm
Artikel - Nr.: NRO1015 - unbehandeltes Holz

Liefernachweis:
KOMPAN GmbH
Raiffeisenstraße 13
24941 Flensburg
Telefon: 0461-77306-0
Telefax: 0461-77306-35
E-Mail:kontakt@kompan.com

oder gleichwertig:

'.........'
vom Bieter einzutragen
Menge: 1,000 Psch

**03.07.6 Robinienstämme**
Robinienstämme gem. den geltenden Sicherheitsvorschriften und Normen der DIN EN 1176/77 liefern und als Sitzkanten und Balanciermöglichkeiten im `Naturnahen Spielraum´ versetzen.

Material: Robinie natur
Robinienstämme: Ø 18-22 cm x lfm
Robinie, max. Länge 400 cm

Vor dem Versetzen sind auf der Stammunterseite
Baustahleisen mit ca.15-20 cm zur Verzahnung mit dem Unterbau und zur Verhinderung einer horizontalen Verschiebung mittels Bohrungen einzubringen.

Die Rundstämme sind auf einer Sauberkeitsschicht aus mindestens 15 cm filterstabilem Mineralgemisch 0/45 mm einzubauen. Punktuell sind die Robinienstämme im Bereich der Baustahleisen in ein mindestens 15 cm dickes Betonfundament zu versetzen. Dies ist mit einzukalkulieren.

Einschl. evtl. erforderlicher Schalung sowie aller Erdarbeiten.
Verdrängter Aushub ist zu laden und zu entsorgen.
Entsorgung nach Wahl des AN.
Die Entsorgung ist mit einzukalkulieren.

Es ist darauf zu achten, dass die Rundstämme standhaft versetzt sind und kein kippen, schaukeln usw. möglich ist.
Des Weiteren sind Fingerfangstellen zu vermeiden!

Vor dem Versetzen sind die genauen Positionen der Robinienstämme mit der Bauleitung abzustimmen.

Abrechnung nach Lieferschein.

Artikel - Nr. 54502006300

Liefernachweis:
eibe Produktion + Vertrieb GmbH & Co. KG,
Industriestr. 1
D-97285 Röttingen/Ufr.

Ihr Fachberater vor Ort:
Karl-Heinz Schlicker
Tel.: +49 9853/796
Mobil: +49 170/9106867
Karl-Heinz.Schlicker@eibe.de

oder gleichwertig:
'.........' vom Bieter einzutragen.
Menge: 6,000 m

**03.07.7 Wasserspielanlage liefern und einbauen**
Wasserspielanlage inkl. Fertigfundamente liefern und gem. Herstellerangaben im Bereich der Sandspielfläche und  aufbauen und montieren.

Material: Edelstahl
Lieferumfang:
1x Pumpenpodest: Edelstahl
1x Ventilbecken Fünfeck mit 1 Ventil: Edelstahl
1x Rinne links geknickt: Edelstahl
1x Rinne rechts geknickt: Edelstahl

Mindest-Raum: 418x591x255 cm
freie Fallhöhe: 75 cm

Fundamente:
Die Fundamentierung der Wasserspielanlage erfolgt mittels Fertigfundamenten des Herstellers
Anzahl: 6 x FFK Stk
Größe: 0,90 x 0,20 x 0,12 cm
Fundament mind. 20 cm unter der Geländeoberkante.

Einschl. aller Erdarbeiten.
Verdrängter Aushub ist zu laden und zu entsorgen.
Entsorgung nach Wahl des AN.
Die Entsorgungskosten sind mit einzukalkulieren.

Sämtliche Verbrauchsmaterialien und Montagehilfsmittel sind im Einheitspreis mit einzurechnen.

Typ: Wasserspielanlage River
Artikelnummer: 56645712000

Liefernachweis:
eibe Produktion + Vertrieb GmbH & Co. KG
Industriestraße 1
97285 Röttingen
Deutschland
Tel. +49 9338 89-0
Fax. +49 9338 89-199
eibe@eibe.de

oder gleichwertig:
'.........' vom Bieter einzutragen.
Menge: 1,000 Psch

**03.07.8 Kurpelpumpe liefern und montieren**
Kurpelpumpe liefern und gem. Herstellerangaben auf das
Pumpenpodest der Wasserspielanlage der Vorposition montieren.

Lieferumfang:
1x Kurbelpumpe: Edelstahl
1x Selbstschlußventil
1x Anschlussgarnitur
1x Schmutzfilter

Technische Daten:
Fördermenge: max. 6,0 l/min
(Vorabeinstellung auf maximaler Stufe)
Anschluss an Wassernetz: Geka-Kupplung 1/2"
Höhe Pumpe: 115 cm
Höhe Auslauf: 70 cm

Es ist darauf zu achten, dass die Kurpelpumpe für den Anschluss an eine Frischwasserleitung geeignet ist.

Typ: Kurpelpumpe
Artikelnummer: 5662900

Liefernachweis:
eibe Produktion + Vertrieb GmbH & Co. KG
Industriestraße 1
97285 Röttingen
Deutschland
Tel. +49 9338 89-0
Fax. +49 9338 89-199
eibe@eibe.de

oder gleichwertig:
'.........' vom Bieter einzutragen.
Menge: 1,000 Stk

**03.07.9 Ziehwehr**
Ziehwehr liefern und gem. Herstellerangaben im Bereich des Wasserlaufs und der Matschmulde montieren.

Lieferumfang
1x Ziehwehr aus Edelstahl
1x Montagerahmen aus Edelstahl

Technische Daten:
Mindest-Raum  0,60x0,06x1,80 m
Größtes Teil  66x14x20 cm
Schwerstes Teil  10 kg
Fundamentlevel  FL 3
Fundamente  1x OF

Einschl. aller Erdarbeiten.
Verdrängter Aushub ist zu laden und zu entsorgen.
Entsorgung nach Wahl des AN.
Die Entsorgungskosten sind mit einzukalkulieren.

Sämtliche Verbrauchsmaterialien und Montagehilfsmittel sind im Einheitspreis mit einzurechnen.

Typ: Ziehwehr
Artikelnummer: 5663030

Liefernachweis:
eibe Produktion + Vertrieb GmbH & Co. KG
Industriestraße 1
97285 Röttingen
Deutschland
Tel. +49 9338 89-0
Fax. +49 9338 89-199
eibe@eibe.de

oder gleichwertig:
'.........' vom Bieter einzutragen.
Menge: 2,000 St

**03.07.12 Pflege- und Wartungshinweise für Spielgeräte**
*** Pauschalposition
Pflege- und Wartungshinweise der jeweiligen Hersteller für sämtliche Spielgeräte usw. der Vorpositionen zusammenstellen.

Die Unterlagen sind als pdf - Format mit der Schlussrechnung einzureichen.

Alle hierfür notwendigen Materialien, usw. sind mit einzukalkulieren.
Menge: 1,000 psch

#### Bereich 03.08 Schlosserarbeiten

**03.08.1 Pfosten für Stabgitterzaun, H 1600 mm**
Pfosten für Stabgitterzaun liefern und gem. Herstellerangaben und Lageplan einbauen.

Pfosten
Pfosten LEGI-R-FIT R+K,
feuerverzinkt gem. DIN EN ISO 1461

Höhe passend zur Zaunhöhe, ca. 1600 mm
Achsabstand gem. Lageplan.
Pfosten bestehend aus Rechteckrohr mit Abdeckkappe, abgesichert mit einer Sechskantschraube.
Die Pfosten sind einzubetonieren, das Fundament wird gesondert vergütet.

Einschl. aller erforderlicher Montagearbeiten und Kleinteile.

Alle Maße und Winkel sind vorab durch den AN zu prüfen und Abweichungen umgehend der Bauleitung mitzuteilen.

Erzeugnis: Legi Zaun R-fit R+K

Liefernachweis:
LEGI GmbH
Im Meerfeld 83 - 87
47455 Moers
Tel: 02841 - 7870

oder gleichwertig:

'..........'
vom Bieter einzutragen.
Menge: 16,000 Stk

**03.08.2 Zulage für Anfangs- und Endpfosten**
Zulage für Anfangs- und Endpfosten bzw. für Befestigung an bestehenden Torpfosten.
Menge: 3,000 Stk

**03.08.3 Stabgitterzaun H 1600 mm**
Stabgitterzaun, 1600 mm hoch liefern und gem. Herstellerangabe und Lageplan einbauen.

Gitterhöhe ca. 1600mm
Maschenweite 50/200 mm,
Gitternutzlänge 2500 mm
Drahtstärke: 8/6 mm
Material: feuerverzinkt gem. DIN EN ISO 1461

Stabgitterzaun aus kreuzweise stark punktgeschweißten Stahldrähten. Die waagerechten Drähte D = 8 mm sind alle 200 mm als Verstärkungsdoppeldrähte beidseitig der senkrechten Drähte D = 6 mm angeordnet.
Die Gitterenden überlappen hinter dem Pfosten mit einer Auflage von mindestens 30 mm, so dass die Haken durch die Gitter greifen und ein Herausrutschen der Gitter am Pfosten unmöglich ist.
Die überlappenden Enden der Gitter haben eine Maschenweite von 70 x 200 mm, so dass an beiden Enden Toleranzen im
Pfostenachsabstand bis zu 20 mm ausgeglichen werden
können.

Gitterabschlüsse oben und unten glatt

Zaunelemente werden an Pfosten verschraubt.
Pfosten werden gesondert ausgeschrieben.

Fertige Zaunhöhe ca. 1,6 m,
Anpassungen an Bestandsgelände sowie Einkürzungen und Winkelausbildungen der Elemtente werden gesondert vergütet.

Einschl. aller erforderlicher Montagearbeiten und Kleinteile.

Alle Maße und Winkel sind vorab durch den AN zu prüfen und Abweichungen umgehend der Bauleitung mitzuteilen.

Abgerechnet wird nach Aufmaß mit der Bauleitung und Aufmaßplänen.

Erzeugnis: Legi Zaun R-fit R+K

Liefernachweis:
LEGI GmbH
Im Meerfeld 83 - 87
47455 Moers
Tel: 02841 - 7890

oder gleichwertig:

'..........'
vom Bieter einzutragen.
Menge: 34,000 m

**03.08.4 Ecken bzw. Winkelausbildung, H 1600 mm**
Ecken bzw. Winkelausbildungen sind auf der Baustelle entsprechend dem Zaunverlauf auszubilden.

Dabei sind die Schnittstellen zu entgraten und eventuelle
Beschädigungen der Oberfläche mit Zinkstaubfarbe und
mit Kunststofflack zu isolieren.

Winkelausbildung durch einseitigen Schnitt der Verstärkungsdoppeldrähte und anschließendes Biegen des Zaunelementes.

Gitterhöhe ca. 1600mm
Außen - und Innenwinkel in unterschiedlichen Graden.

Es ist darauf zu achten, dass keine scharfen Kanten oder sonstige Gefahrenstellen ausgebildet werden.
Wenn möglich ist immer entlang der senkrechten Drähte zu schneiden, sodass keine Überstände entstehen.

Abgerechnet wird nach Aufmaß mit der Bauleitung und Aufmaßplänen.
Menge: 4,000 Stk

**03.08.5 Einkürzen des Stabgitterzauns, H 1600 mm**
Ecken und Endfelder sind an der Baustelle einzupassen.
Dabei sind die Schnittstellen zu entgraten und eventuelle
Beschädigungen der Oberfläche mit Zinkstaubfarbe und
mit Kunststofflack zu isolieren.

Gitterhöhe ca. 1600mm

Anfallende Stoffe aufnehmen, laden und entsorgen.
Entsorgung nach Wahl des AN.
Die Entsorgungskosten sind mit einzukalkulieren.
Menge: 2,000 Stk

**03.08.6 Zweiflügeliges Tor = B 3000 mm**
Zweiflügeliges Tor für Zugang / Zufahrt zum Spielplatz liefern, höhen- und fluchtgerecht versetzen und Torflügel fachgerecht montieren.

Flügelbreite 1: 180 cm
Flügelbreite 2: 120 cm
Flügelhöhe 160 cm, passend zu Stabgitterzaun,
Material: feuerverzinkt gem. DIN EN ISO 1461

Torflügel
Rahmenkonstruktion aus Rechteckrohr 60/40, vorgerichtet zur Aufnahme eines integrierten Bodenriegels.
Bodenriegel unfallsicher in Rahmen eingearbeitet und bei geschlossenem Tor gesperrt.
In zwei Ebenen justierbare Toraufhängung M16 / M20.
Einschl. Bodenhülse für zweiflügelige Toranlage.

Öffnungsrichtung vom Spielplatz zur Straße hin (Fluchtweg)

Torfüllung
Füllung aus LEGI-Zaungitter mit waagerechten
Verstärkungsdoppeldrähten D = 8 mm und senkrechten
Drähte D = 6 mm, Maschenteilung 50 x 200 mm.
Torfüllung wie Stabgitterzaun der Vorposition.

Torpfosten
Profilrohr 100 x 100mm, mit aufgeschweißter, glatt abschließender Kopfplatte, mit beidseitigen Zaunanschlusspfosten,
Pfosten zum Einbetonieren im Punktfundament,
Fundamente aus gesonderter Position.

Schloss
Verzinkter Schlosskasten mit Anti-Panikschloss. Vorgerichtet für bauseitigen Profilzylinder sowie Alu-Rosette mit Klinke innen (Spielplatz) und Anti-Panikbeschlag.
Klinke von außen (Straßenseite)

Einschl. aller erforderlicher Montagearbeiten und Kleinteile.

Alle Maße sind vorab durch den AN zu prüfen und Abweichungen umgehend der Bauleitung mitzuteilen.

Erzeugnis: Legi Tor Vario-S

Liefernachweis:
LEGI GmbH
Im Meerfeld 83 - 87
47455 Moers
Tel: 02841 - 7890

oder gleichwertig:

'.........' vom Bieter einzutragen.
Menge: 1,000 Stk

**03.08.7 Zulage für Durchgreifschutz**
Zulage zur Vorpositon für einen Durchgreifschutz.

Material: verzinkt
Standard 450 x 900 mm (anschraubbar)

Einschl. aller erforderlicher Montagearbeiten und Kleinteile.
Menge: 1,000 Stk

#### Bereich 03.09 Vegetationsarbeiten

*Hinweis: Planum und Modellierungen*

**03.09.1 Herstellen der Rohplanie**
Herstellen der Rohplanie auf +/- 5 cm,
im Bereich sämtlicher Vegetationsflächen.

Ausführung teilweise im Hangbereich.
Böschungsneigung bis ca. 45 % / 24°

Die Erschwernis für das Arbeiten im Böschungsbereich sowie in Kleinflächen ist mit einzukalkulieren.

Abrechnung nach Aufmaß mit der Bauleitung und Aufmaßplänen.
Menge: 400,000 m²

**03.09.2 Modellierung der Böschung**
Modellierung der Böschungen in Abstimmung mit der Bauleitung.

Böschungsneigung bis ca. 45 % / 24°

Einsaat mit Rasen und Böschungsabpflanzung werden gesondert ausgeschrieben.

Abrechnung in der Projektion und Aufmaßpläne.
Menge: 60,000 m²

**03.09.3 Seitlich gelagerter Oberboden wieder einbauen**
Seitlich gelagerter Oberboden aufnehmen bzw. laden und im Bereich der Vegetationsflächen gem. Lageplan und in Abstimmung mit der Bauleitung einbauen.

Auftragsdicke ca. 30 cm auf sämtlichen Vegetationsflächen.

Ausführung teilweise im Hangbereich.
Böschungsneigung bis ca. 45 % / 24°

Die Erschwernis für das Andienen, das Arbeiten im Böschungsbereich sowie in Kleinflächen ist mit einzukalkulieren.
Handarbeit ist ebenfalls mit einzukalkulieren.

Abrechnung in der Projektion und Aufmaßpläne.
Menge: 28,000 m³

**03.09.4 Baugrund lockern**
Boden in den befahrenen Bereichen
zur Anlage der Vegetationsflächen aufreißen.

Bearbeitungstiefe ca. 30 cm

Die Erschwernis für das Arbeiten im Böschungsbereich sowie in Kleinflächen ist mit einzukalkulieren.

Abrechnung nach Aufmaß mit der Bauleitung und Aufmaßplänen.
Menge: 400,000 m²

**03.09.5 Vegetationsflächen fräsen**
Alle Vegetationsflächen kreuzweise fräsen

Tiefe ca. 15 cm, Steine bis 5 cm Ø, Fremdkörper, Unkraut und schwer verrottbare Pflanzenteile ablesen, Dauerunkräuter ausgraben.

Ausführung teilweise im Hangbereich.
Böschungsneigung bis 17 °Grad und 30,5%

Die Erschwernis für das Arbeiten im Böschungsbereich sowie in Kleinflächen ist mit einzukalkulieren.

Stoffe laden und entsorgen.
Entsorgung erfolgt nach Wahl des AN.
Die Entsorgungskosten sind einzukalkulieren.

Abrechnung nach Aufmaß mit der Bauleitung und Aufmaßplänen.
Menge: 400,000 m²

*Hinweis: Pflanzfläche*

**03.09.6 Feinplanum für Pflanzflächen**
Feinplanum für sämtliche Pflanzfläche des Spielplatzbereiches vor Beginn der Pflanzarbeiten herstellen.

Zulässige Abweichung von der Ebenheit 5 cm,
Anschlüsse an Kanten, Wege- und Platzbeläge 2 cm tiefer,
Steine von mehr als 5 cm  Durchmesser und schwer
verrottbare Pflanzenteile sowie Unrat ablesen, laden und entsorgen.

Entsorgung erfolgt nach Wahl des AN.
Die Entsorgungskosten sind einzukalkulieren.

Die Erschwernis für das Arbeiten im Böschungsbereich sowie die Ausführung in Kleinflächen ist mit einzukalkulieren.

Abrechnung nach Aufmaß mit der Bauleitung und Aufmaßplänen.
Menge: 57,000 m²

**03.09.7 Mulchung der Pflanzflächen mit Rindenkompost**
Rindenkompost liefern und als Mulchung der Pflanzflächen einbauen

Körnung 0/20, mit RAL-Gütesiegel
Auftrag ca. 5 cm

Die Erschwernis für das Arbeiten im Böschungsbereich sowie die Ausführung in Kleinflächen ist mit einzukalkulieren.

Abrechnung nach Aufmaß mit der Bauleitung und Aufmaßplänen.
Menge: 57,000 m²

**03.09.8 Düngen der Pflanzfläche**
Düngen der flächigen Sträucherpflanzung

Material liefern, auftragen und in Pflanzfläche einarbeiten
organisch-mineralischem Dünger, mit Langzeitwirkung.

Menge ca. 80 g/m²

Anzahl der Arbeitsgänge: 1
Menge: 5,000 kg

*Hinweis: Rasenfläche*

**03.09.9 Feinplanum für Rasenflächen**
Feinplanum für Rasenflächen herstellen.

Zulässige Abweichung von der Ebenheit 2 cm
Anschlüsse an Kanten, Wege- und
Platzbeläge 2 cm tiefer
Steine von mehr als 5 cm  Ø und schwer
verrottbare Pflanzenteile sowie Unrat ablesen.

Anfallende Stoffe aufnehmen, laden und entsorgen.

Entsorgung erfolgt nach Wahl des AN.
Die Entsorgungskosten sind einzukalkulieren.

Die Erschwernis für das Arbeiten im Böschungsbereich ist mit einzukalkulieren.

Abrechnung nach Aufmaß mit der Bauleitung und Aufmaßplänen.
Menge: 305,000 m²

**03.09.10 Düngen der Rasenfläche**
Düngen der Rasenfläche
Material liefern, auftragen und einarbeiten.

Organisch-mineralischem Dünger

Menge ca. 40 g/m²

Anzahl der Arbeitsgänge: 1
Menge: 12,200 kg

**03.09.11 Rasenansaat mit Gebrauchsrasen**
Rasenansaat liefern und ansäen.

Gebrauchsrasen Typ: RSM 2.3
Ansaatstärke 25 g/m²

Die Erschwernis für das Arbeiten im Böschungsbereich ist mit einzukalkulieren.

Abrechnung nach Aufmaß mit der Bauleitung und Aufmaßplänen.
Menge: 305,000 m²

*Hinweis: Allgemeine Regelung für die Pflanzenlieferung*
Gehölze müssen den Gütebestimmungen für Baumschulpflanzen der FLL entsprechen.

Pflanzarbeit der Pflanzen innerhalb der Baustelle beinhaltet fachgerechter Wurzel- und Kronenschnitt,
Aushub der Pflanzgruben für Sträucher, Bodendecker und Stauden (ausgenommen Pflanzgruben für Großbäume, diese werden gesondert verrechnet), durchdringendes Wässern, während und nach dem Einpflanzen.

*Hinweis: Hecke*

**03.09.12 Carpinus betulus**
Carpinus betulus - Hecke liefern und gem.. Lageplan pflanzen.

Heckenpflanze 3xv., mit Drahtballierung
H 150-175,
2,5 St / lfm

Einschl. Herstellen des Pflanzgrabens und Wiederverfüllen.
Menge: 105,000 Stk

*Hinweis: flächige Sträucherpflanzung*

**03.09.13 Salix purpurea ' Nana '**
Salix purpurea 'Nana' liefern, auslegen und gem. Lageplan
flächig pflanzen.

Stäucher 2 x v., im Container
Höhe 40 - 60 cm

3,5 St / m²

Einschl. Herstellen des Pflanzloch und wiederverfüllen.

Die Erschwernis für das Pflanzen im Böschungs - und Hügelbereich ist mit einzukalkulieren.
Menge: 200,000 Stk

#### Bereich 03.10 Fertigstellungspflege

*Hinweis: Fertigstellungspflege*
Für die Ausführung der Pflegearbeiten gilt die DIN 18916.

Die Gewährleistung für die Pflanzen und Rasenflächen geht über eine Vegetationsperiode bis zur Abnahme.
Abnahme voraussichtlich im Juni 2026.
Innerhalb dieser Zeit sind alle ausgefallenen Pflanzen auf Kosten des AN zu ersetzen und nachzupflanzen.
Für die ersetzten Pflanzen hat der AN jeweils erneut die Gewährleistung für eine Vegetationsperiode zu übernehmen.

Die erforderlichen Teilleistungen sind rechtzeitig auszuführen, die Ausführung ist dem AG vorher anzuzeigen.
Die Pflegedurchgänge sind dem AG und der Bauüberwachung bis 24h vorab schriftlich anzuzeigen und unverzüglich durch Stundenzettel zu bestätigen.
Nachträglich angezeigte Pflegeleistungen werden nicht anerkannt.

*Hinweis: Fertigstellungspflege der Hecke*

**03.10.1 Hecken schneiden**
Hecke fluchtgerecht und entsprechend des Verlaufs schneiden

Schnitt oben und an beiden Seiten
Höhe der Hecke bis ca. 185 cm
Breite bis ca. 50 cm

Anfallende Stoffe laden und entsorgen.
Entsorgung erfolgt nach Wahl des AN.
Die Entsorgungskosten sind einzukalkulieren.

Anzahl der Pflegegänge: 2
Abrechnung nach laufenden Metern (2 x 43m)
Menge: 100,000 m

**03.10.2 Düngen der Hecke**
Düngen der Hecke
Material liefern, auftragen und einarbeiten

NPK-Dünger
Auftragsmenge ca. 50 g/m

Anzahl der Arbeitsgänge: 1x im Frühjahr
Abrechnung in der Abwicklung
Menge: 5,000 kg

**03.10.3 Wässern der Hecken**
Wässern der Hecken
Mindestwassermenge 50 l je Arbeitsgang/m²

Anzahl der Arbeitsgänge: 10
Abrechnung in der Abwicklung (10 x 35m²)
Menge: 350,000 m²

*Hinweis: Fertigstellungspflege der flächigen Sträucherpflanzung*

**03.10.4 Fertigstellungspflege der flächigen Sträucherpflanzung**
Fertigstellungspflege der flächigen Sträucherpflanzung nach DIN 18916.
Trockene Triebe abschneiden, Bindungen nachrichten,
Fläche von Wildkräutern, Unrat und Laub säubern.

Anzahl der Pflegegänge: 3

Anfallende Stoffe laden und entsorgen.
Entsorgung erfolgt nach Wahl des AN.
Die Entsorgungskosten sind einzukalkulieren.

Abrechnung nach Anzahl Pflegegänge (3 x 57 m² )
Menge: 171,000 m²

**03.10.5 Düngen der flächigen Sträucherpflanzung**
Düngen der flächigen Sträucherpflanzung
Material liefern und auftragen

mit organisch-mineralischem Dünger,
Menge ca. 80 g/m², mit Langzeitwirkung
Anzahl der Arbeitsgänge: 2

Abrechnung in der Abwicklung
Menge: 9,120 kg

**03.10.6 Wässern der flächigen Sträucherpflanzung**
flächige Sträucherpflanzung wässern
Mindestwassermenge 45 l je Arbeitsgang/St

Anzahl der Arbeitsgänge: 15

Abrechnung in der Abwicklung (15 x 57 m²)
Menge: 855,000 m²

*Hinweis: Fertigstellungspflege Rasen*

**03.10.7 Mähen der Rasenfläche**
Mähen der Rasenfläche

Schnitthöhe 4-5 cm
Anzahl der Schnitte: 15
Schnittfolge nach Wuchshöhe.

Schnittgut aufnehmen und entsorgen

Abrechnung in der Abwicklung (15 x 305 m²).
Menge: 4575,000 m²

**03.10.8 Düngen der Rasenfläche**
Düngen der Rasenfläche
Material liefern und ausbringen.

Organisch-mineralischer Dünger

Menge ca. 40 g/m²
Anzahl der Arbeitsgänge: 2 Stück
Menge: 24,400 kg

**03.10.9 Wässern der Rasenfläche**
Wässern der Rasenfläche

Menge je Arbeitsgang ca. 15 l/m²
Wasser bauseits vorhanden
Anzahl der Arbeitsgänge: 15 Stück

Abrechnung in der Abwicklung (15 x 305 m²).
Menge: 4575,000 m²

### Titel 04 Wiese

#### Bereich 04.01 Vorarbeiten

*Hinweis: Rückbau - und Abbrucharbeiten*

**04.01.1 Asphalt aufbrechen**
Bitumenhaltige Befestigungen im Bereich der westlichen Wiese gem. Planung ausbrechen und seitlich zur Beprobung lagern.

Stärke ca. 15 cm

Abfuhr und Entsorgung werden gesondert vergütet
Abrechnung nach Aufmaß vor Abbruch mit der Bauleitung.
Menge: 110,000 m²

**04.01.2 Untersuchung Ausbauasphalt**
Untersuchung des Straßenaufbruchmaterial gemäß RuVA-StB sowie des Baustoffgemisches gemäß der UM-Zuordnungsklasse.

Vor Entsorgung des Straßenaufbruchmaterials sowie des  Baustoffgemisches ( Schottertragschicht ) wird ein
entsprechender Nachweise über die Belastung des Ausbaumaterials benötigt.

Es muss vom AN in Abstimmung mit dem AG ein geeigneter und zugelassener Gutachter beauftragt und die Untersuchungen rechtzeitig durchgeführt werden.
Zur laboranalytischen Untersuchung muss das angetroffene Probenmaterial des Ausbauasphaltes und des Baustoffgemisches getrennt voneinander beprobt werden.

- Schwarzdecke rarr; PAK & Phenole
- Baustoffgemisch rarr; UM-Erlass/Dihlmann

Alle Untersuchungen sind rechtzeitig auszuführen, sodass der Bauablauf nicht behindert wird.

Die Untersuchungen sind zu dokumentieren und die Unterlagen dem AG 3-fach zu übergeben.

Anzubieten ist die Untersuchung je Untersuchung wie vor beschrieben.
Menge: 1,000 Stk

**04.01.3 Asphaltausbruch entsorgen, DK0**
Asphaltausbruch nach Beprobung aufnehmen, laden und
der stofflichen Verwertung zuführen.

PAK-Konzentrationen der Deponieklassen DK 0

Entsorgung nach Wahl des AN
Die Entsorgungskosten sind einzukalkulieren.

Abrechnung nach Wiegeschein.
Menge: 45,000 t

**04.01.4 Zulage zur Vorposition DK I**
*** Bedarfsposition ohne GB
Zulage für Vorposition

PAK-Konzentrationen der Deponieklassen DK I
Menge: 10,000 t

**04.01.5 Zulage für Vorposition DK II**
*** Bedarfsposition ohne GB
Zulage für Vorposition

PAK-Konzentrationen der Deponieklassen DK II
Menge: 10,000 t

**04.01.6 Schottertragschicht aufbrechen**
bauseits vorhandener Basketballkorb aufstellen
Inkl aller notwendiger Erd- und Fundamentarbeiten.

Die genaue Lage ist vorab mit der Bauleitung abzustimmen.
Schottertragschicht im Bereich der Asphaltflächen aufbrechen, aufnehmen und seitlich für den Wiedereinbau lagern.

Stärke bis ca. 40 cm
Material: KFT 0/45

Förderweg innerhalb des Baufeldes bis 100 m

Abrechnung nach Abtragsprofilen und Aufmaßplänen.
Menge: 62,000 m³

#### Bereich 04.02 Erdarbeiten

*Hinweis: Erdarbeiten*

**04.02.1 Oberste Vegetationsschicht lösen und entsorgen**
Oberste Vegetationsschicht ( Grasnarbe und
Wildwuchs ) abschälen, aufnehmen, laden und entsorgen.

Stärke ca. 10 cm
Ersatzbaustoff nach ErsatzbaustoffV BM-0

Entsorgung nach Wahl des AN
Die Entsorgungskosten sind einzukalkulieren.

Abrechnung nach Abtragsprofilen und Aufmaßplänen.
Menge: 30,000 m³

#### Bereich 04.03 Ver - und Entsorgungarbeiten

*Hinweis: Sickerpackungen*

**04.03.1 Sickergrube herstellen**
Sickergrube im Bereich der bestehenden Mauer herstellen.
Materialien liefern und einbauen

Sickergrube bestehend aus Filterkies 16/32,
Ummantelung der Kiespackung mit Geotextiltasche aus Filtervlies, Flächenmengengewicht 140 g/m².

Maße L/B/H = 0,8 x 0,8 x 0,8 m

OK Sickergrube ca. -50 cm ab OK Gelände.

Die genaue Lage ist vor Herstellung mit der Bauleitung festzulegen.
Menge: 1,000 Stk

#### Bereich 04.04 Vegetationsarbeiten

*Hinweis: Planum und Modellierungen*

**04.04.1 Herstellen der Rohplanie**
Herstellen der Rohplanie auf +/- 5 cm,
im Bereich sämtlicher Vegetationsflächen.

Abrechnung nach Aufmaß mit der Bauleitung und Aufmaßplänen.
Menge: 430,000 m²

**04.04.2 Seitlich gelagerter Oberboden wieder einbauen**
Seitlich gelagerter Oberboden aufnehmen bzw. laden und im Bereich der Vegetationsflächen gem. Lageplan und in Abstimmung mit der Bauleitung einbauen.

Auftragsdicke ca. 30 cm auf sämtlichen Vegetationsflächen.

Ausführung teilweise im Hangbereich.
Böschungsneigung bis ca. 45 % / 24°

Die Erschwernis für das Andienen, das Arbeiten im Böschungsbereich sowie in Kleinflächen ist mit einzukalkulieren.
Handarbeit ist ebenfalls mit einzukalkulieren.

Abrechnung in der Projektion und Aufmaßpläne.
Menge: 22,000 m³

**04.04.3 Oberboden liefern und einbauen**
Oberboden liefern und im Bereich der westlichen Wiese einbauen.

Auftragsdicke bis 20 cm auf sämtlichen Vegetationsflächen.

Einbau in Abstimmung mit der Bauleitung.

Abrechnung in der Projektion und Aufmaßpläne.
Menge: 14,000 m³

**04.04.4 Boden liefern und einbauen**
Boden liefern und im Bereich der westlichen Wiese einbauen.

Auftragsdicke bis ca. 40 cm.

Einbau in Abstimmung mit der Bauleitung.

Abrechnung in der Projektion und Aufmaßpläne.
Menge: 63,000 m³

**04.04.5 Baugrund lockern**
Boden in den befahrenen Bereichen
zur Anlage der Vegetationsflächen aufreißen.

Bearbeitungstiefe ca. 30 cm

Abrechnung nach Aufmaß mit der Bauleitung und Aufmaßplänen.
Menge: 430,000 m²

**04.04.6 Vegetationsflächen fräsen**
Alle Vegetationsflächen kreuzweise fräsen

Tiefe ca. 15 cm, Steine bis 5 cm Ø, Fremdkörper, Unkraut und schwer verrottbare Pflanzenteile ablesen, Dauerunkräuter ausgraben.

Stoffe laden und entsorgen.
Entsorgung erfolgt nach Wahl des AN.
Die Entsorgungskosten sind einzukalkulieren.

Abrechnung nach Aufmaß mit der Bauleitung und Aufmaßplänen.
Menge: 430,000 m²

*Hinweis: Baumstandorte*

**04.04.7 Pflanzgrube für Hochstämme und Großgehölze**
Pflanzgrube für Hochstämme und Großgehölze herstellen.

Abmessung: ca. 120 x 120 cm
Tiefe ca. 60 cm,
Homogenbereiche B2 - B4 gemäß ATV DIN 18300 VOB/C 2019

Aushub seitlich lagern, Sohle 20 cm tief lockern

Vor Herstellung der Pflanzgruben ist die genaue Lage mit der Bauleitung
abzustimmen.

Abrechnung nach Aufmaß mit der Bauleitung und
Aufmaßpläne.
Menge: 3,000 Stk

**04.04.8 Pflanzgrube verfüllen**
Pflanzgrube 120 x120 cm verfüllen, inkl. Giesrand-Herstellung.
Tiefe 60 cm

Mit einem Gemisch aus
80 Vol.-% bauseits gelagertem Unterboden,
20 Vol.-% Lava 8/16
fehlende Stoffe liefern, Boden mischen.

Überschüssiger Boden laden und entsorgen.
Entsorgung erfolgt nach Wahl des AN.
Die Entsorgungskosten sind einzukalkulieren.

Abrechnung nach Aufmaß mit der Bauleitung und Aufmaßplänen.
Menge: 3,000 Stk

**04.04.9 Baumbelüftungs- und Entwässerungs-Set**
Baumbelüftungs- und Bewässerungs-Set liefern und fachgerecht gem. Herstellerangaben im Bereich der Wurzelballen einbauen.

Set bestehend aus:
5 m flexibles Dränrohr DN 80 aus PVC-U,
mit erhöhter Luft- und Wassereintrittsfläche >
80cm²/m
- 1 Stk T-Stück für Dränrohr
- 1 Stk Walu-Endkappe aus Aluminiumguss
- 2 Stk Walu-Anker

Das Rohr ringförmig um den Wurzelballen verlegen, mit dem T-Stück verbinden und bis nach oben mit dem Dränrohr
verlängern, sowie mit der Walu-Endkappe und mit Hilfe
von 2 Walu-Ankern verschluss- und ausreißsicher in
geplanter Höhe einbauen.

System: Baum-Set DN 80

Liefernachweis:
FRÄNKISCHE Rohrwerke Gebr.
Kirchner GmbH & Co. KG
Hellinger Straße 1
97486 Königsberg/Bayern

Telefon +49 9525 88-0
info@fraenkische.de
https://www.fraenkische.com

oder gleichwertig:

'......................'
vom Bieter einzutragen
Menge: 3,000 Stk

**04.04.10 Baumverankerung mit Dreibock**
Baumverankerung mit Dreibock fachgerecht herstellen

Material: 3 Baumpfähle, weißgeschält, chromfrei
kesseldruckimprägniert DIN 68 800
Pfahllänge: 300 cm
Zopfdurchmesser: 10-12 cm

Die Baumpfähle sind in Dreiecksform in die
Baumgrube einzurammen und am oberen Teil mit 3 Holz-
Querriegeln aus Halbrundhölzern und Gährungsschnitt zu befestigen.
Einschl. Befestigung der Bäume mit 5-fach geflochtenem Kokosstrick.
Die Enden der Stricke sind an den Querriegeln mit Dachpappstiften zu fixieren.
Einschl. aller Zulieferungen und Transporte.

Abrechnung nach Aufmaß mit der Bauleitung und Aufmaßplänen.
Menge: 3,000 Stk

**04.04.11 Rindenschutz inkl. Voranstrich herstellen**
Schutz der Rinde an Stamm und Hauptästen von Hochstämmen gegen Verdunstung und Sonneneinstrahlung herstellen.

Stammumfang 25-30 cm
Arbeitshöhe bis 2,5 m

Der Stammschutz ist bei allen Hochstämmen herzustellen.
1. Stamm mittels Schleifvlies oder Spezialbürste reinigen und mit dem Voranstrich "satt" streichen.
2. Rindenschutz durch deckenden Anstrich mehrjährig- haftender weißer Stammschutzfarbe vom Stammfuß bis in die Hauptäste anlegen.

Ausführung ab + 10°C, nicht auf gefrorenes oder nasses Holz streichen.
Menge: 3,000 Stk

**04.04.12 Düngen der Bäume**
Hochstämme und Größgehölze düngen
Material liefern, auftragen und einarbeiten.

NPK-Dünger

Auftragsmenge ca. 500 g/St
Anzahl der Arbeitsgänge: 1

Erzeugnis: Compo Floranid Baumkraft

oder gleichwertig

'.........' vom Bieter auszufüllen
Menge: 1,500 kg

*Hinweis: Wiesenflächen*
Ansaat
Bei den nachfolgend beschriebenen Ansaatpoitionen handelt es sich um autochtones, regional erzeugtes und zertifiziertes Wildpflanzensaatgut.
Das Saatgut muss dem VWW-Regiosaaten -Standard des Verbandes deutscher Wildsamen und Wildpflanzenproduzenten e.V. entsprechen oder gleichwertig.
Alle Saatgutmischungen sind dem Produktionsraum 07 und dem Ursprungsgebiet 11 zu entnehmen.
Der AG behält sich vor, einen Regionsnachweis für die Sammlung des Ausgangssaatgutes sowie eines Herkunftsnachweis des Saatgutes (Anbaubetrieb und Anbaufläche) zu verlangen. Die Freigabe erfolgt erst nach Prüfung und Freigabe des Saatgutes durch AG und Bauleitung.
Die verbindlichen Mischungszusammenstellung der Einzelmischungen befinden sich im Anhang der Leistungsbeschreibung. Die angegebenen Mischung und deren angegebenen Zusammensetzung in Gewichtsprozenten ist verbindlich.Eine Änderung der Mischung oder Ersatz einzelner Arten ist nur nach Genehmigung durch den AG erlaubt.

Vor Leistungserbringung muss auf der Baustelle vor Ausbringung eine Rückstellprobe (Menge ca. 70 g) gezogen werden. Diese wird dem AG zur möglichen Laborprüfung der Mischungsanteile und Qualitäten zur Verfügung gestellt.

**04.04.13 Feinplanum für Ansaatflächen**
Feinplanum für die Wiesenfläche vor Beginn der Aussaat herstellen.

Zulässige Abweichung von der Ebenheit 5 cm,
Anschlüsse an Kanten, Wege- und Platzbeläge 2 cm tiefer,
Steine von mehr als 5 cm Durchmesser, Fremdkörper und schwer verrottbare Pflanzenteile ablesen, laden und entsorgen.

Entsorgung erfolgt nach Wahl des AN.
Die Entsorgungskosten sind einzukalkulieren.

Abrechnung nach Aufmaß mit der Bauleitung und Aufmaßplänen.
Menge: 430,000 m²

**04.04.14 Ansaat Blumenwiese**
Saatgut für Wiesenansaat liefern und fachgerecht ausbringen.

Ansaat Blumenwiese Nr.1
Zertifiziertes Wildpflanzensaatgut gemäß der vorgegebenene Mischung liefern und gem. Lageplan ansäen.
Die Kräuter, Leguminosen und Gräser dieser Mischung dürfen ausschließlich Wildformen von gesicherten gebietseigenen Herkünften sein.

Die Mischung muss dem Produktionsraum 07 und dem Herkunftsgebiet 11 entstammen.

Saatgutqualität: techn. Reinheit 80%, Keimfähigkeit 70%,
Saatgutmischung: lt. Zusammenstellung im Anhang,
Saatgutmenge ca. 5g/m².

Durch Füllstoffe nach Wahl des AN z. B. Maisschrot, Sojaschrot o.a. ist eine Aussaatstärke von 10 g herzustellen.

Ausaat in zwei gekreuzten Arbeitsgängen mit je der Hälte der Saatgutmenge. Das Saatgut muss obenauf gesät und darf nicht eingearbeitet werden. Ein Abwalzen ist aber trotzdem dringend notwendig. Für die Keimung von Wildsaatgut ist eine feuchte Keimphase von 4-5 Wochen notwendig. Ein Saatzeitpunkt vor der nassen Jahreszeit ist deshalb anzustreben.

Saatgutzusammensetzung "Blumenwiese Nr.1"

Liefernachweis:
Fa. Rieger-Hofmann
74572 Blaufelden-Raboldshausen
Fon 07952/921 889-0

oder gleichwertig:

'.........'
vom Bieter auszufüllen
Menge: 430,000 m²

**04.04.15 Schnellbegrünungskomponente**
Schnellbegrünungskomponente liefern und mit dem Saatgut der Vorposition ausbringen.

Schnellbegrünungskomponente bestehend aus einer der nachfolgend genannten Arten zur Böschungssicherung.
- Bromus secalinus,Roggentrespe
- Linum usitatissimum, Lein
- Lepidium sativum, Gartenkresse

Die Aussaatstärke der Einzelart oder einer Mischung aus 2-3 der aufgeführten Arten beträgt 2g/m².
Das Saatgut dieser Position wird mit dem Saatgut der Vorpositionen gemischt und zusammen ausgebracht.
Menge: 430,000 m²

**04.04.16 Mulchung**
*** Bedarfsposition ohne GB
Mulchung der Wiesenfläche nach Ansaat im Spätherbst mit Grasschnitt.

Menge 2000g/m²
Halmlänge länger 30cm

trockenes Schnittmaterial locker über die Ansaat streuen,
Mulchmaterial darf keine Unkräuter wie Winde, Quecke, Distel, Weißklee und Ampfer enthalten.
Menge: 430,000 m²

*Hinweis: Allgemeine Regelung für die Pflanzenlieferung*
Gehölze müssen den Gütebestimmungen für Baumschulpflanzen der FLL entsprechen.

Pflanzarbeit der Pflanzen innerhalb der Baustelle beinhaltet fachgerechter Wurzel- und Kronenschnitt,
Aushub der Pflanzgruben für Sträucher, Bodendecker und Stauden (ausgenommen Pflanzgruben für Großbäume, diese werden gesondert verrechnet), durchdringendes Wässern, während und nach dem Einpflanzen.

**04.04.17 Malus domestica 'Goldparmäne'**
Malus domestica 'Goldparmäne' liefern und lt. Pflanzplan
pflanzen.

Hochstamm aus extra weitem Stand
4 x v., mit Drahtballierung
StU 18 - 20 cm
Menge: 1,000 Stk

**04.04.18 Malus domestica 'James Grieve'**
Malus domestica 'James Grieve' liefern und lt. Pflanzplan
pflanzen.

Hochstamm aus extra weitem Stand
4 x v., mit Drahtballierung
StU 18 - 20 cm
Menge: 1,000 Stk

**04.04.19 Malus domestica 'Elstar'**
Malus domestica 'Elstar' liefern und lt. Pflanzplan pflanzen.

Hochstamm aus extra weitem Stand
4 x v., mit Drahtballierung
StU 18 - 20 cm
Menge: 1,000 Stk

#### Bereich 04.05 Fertigstellungspflege

*Hinweis: Fertigstellungspflege*
Für die Ausführung der Pflegearbeiten gilt die DIN 18916.

Die Gewährleistung für die Pflanzen und Rasenflächen geht über eine Vegetationsperiode bis zur Abnahme.
Abnahme voraussichtlich im Juni 2026.
Innerhalb dieser Zeit sind alle ausgefallenen Pflanzen auf Kosten des AN zu ersetzen und nachzupflanzen.
Für die ersetzten Pflanzen hat der AN jeweils erneut die Gewährleistung für eine Vegetationsperiode zu übernehmen.

Die erforderlichen Teilleistungen sind rechtzeitig auszuführen, die Ausführung ist dem AG vorher anzuzeigen.
Die Pflegedurchgänge sind dem AG und der Bauüberwachung bis 24h vorab schriftlich anzuzeigen und unverzüglich durch Stundenzettel zu bestätigen.
Nachträglich angezeigte Pflegeleistungen werden nicht anerkannt.

*Hinweis: Fertigstellungspflege der Bäume*

**04.05.1 Fertigstellungspflege der Bäume**
Fertigstellungspflege der Hochstämme und Großgehölze nach DIN 18916.
Trockene Triebe abschneiden, Bindungen nachrichten,
Fläche von Wildkräutern, Unrat und Laub säubern.

Anfallende Stoffe laden und entsorgen.
Entsorgung erfolgt nach Wahl des AN.
Die Entsorgungskosten sind einzukalkulieren.

Anzahl der Pflegegänge: 3
Abrechnung nach Anzahl Pflegegänge (3 x 3 Stk. )
Menge: 9,000 Stk

**04.05.2 Düngen von Bäumen**
Hochstämme und Großgehölze düngen
Material liefern, auftragen und einarbeiten

NPK-Dünger
Auftragsmenge ca. 500 g/St,

Anzahl der Arbeitsgänge: 2
Abrechnung in der Abwicklung
Menge: 3,000 kg

**04.05.3 Wässern der Bäume**
Hochstämme und Großgehölze wässern
Mindestwassermenge 150 l je Arbeitsgang/St

Anzahl der Arbeitsgänge: 15
Abrechnung in der Abwicklung (15 x 3 Stk.)
Menge: 45,000 Stk

*Hinweis: Fertigstellungspflege der Wiesenansaat*

**04.05.4 Mahd der Schnellbegrünungskomponenten**
Mähen der Schnellbegrünungskomponenten

ca. 4-6 Wochen nach Aussaat und nach Auflaufen des Hauptsaatgutes
Anzahl der Schnitte ca. 1
Schnittfolge nach Wuchshöhe

Schnittgut ist zu entfernen.

Anfallende Stoffe laden und entsorgen.
Entsorgung erfolgt nach Wahl des AN.
Die Entsorgungskosten sind einzukalkulieren.

Abrechnung in der Abwicklung (1 x 430 m² )
Menge: 430,000 m²

**04.05.5 Mähen der Wiesenflächen**
Mähen der gesamten Wiesenflächen in zwei
Arbeitsgängen im ersten Jahr nach der Ansaat

Anzahl der Schnitte: ca. 2

Schnittfolge nach Wuchshöhe:
1. Schnitt: ca. 10-12 Wochen nach der Ansaat
2. Schnitt: zum Ende der Vegetationsperiode oder früher

Schnittgut ist zu entfernen.

Anfallende Stoffe laden und entsorgen.
Entsorgung erfolgt nach Wahl des AN.
Die Entsorgungskosten sind einzukalkulieren.

Ein Großteil der Wiesenfläche befindet sich im Böschungsbereich. Die Erschwernis für das Arbeiten im Böschungsbereich ist daher in die Position einzukalkulieren.

Abrechnung in der Abwicklung (2 x 430 m² )
Menge: 860,000 m²

**04.05.6 Wässern der Wiesenfläche**
Wässern der Wiesenfläche

Menge je Arbeitsgang ca. 15 l/m²
Wasser bauseits vorhanden
Anzahl der Arbeitsgänge: 10 Stück

Abrechnung in der Abwicklung (10 x 430 m²).
Menge: 4300,000 m²

### Titel 05 Stundenlohnarbeiten

*Hinweis: Stundenlohnarbeiten*
Stundenlohnarbeiten durch Arbeitskräfte auf Anordnung
des AG ausführen.

Der Verrechnungssatz für die jeweilige Arbeitskraft umfasst sämtliche Aufwendungen wie Lohn- und Gehaltskosten, Zuschläge, lohngebundene und
lohnabhängige Kosten, sonstige Sozialkosten,
Gemeinkosten, Wagnis und Gewinn.

**05.1 Stundenlohnarbeiten Vorarbeiter/-in**
Stundenlohnarbeiten Vorarbeiter/-in.
Menge: 10,000 h

**05.2 Stundenlohnarbeiten Facharbeiter**
Menge: 10,000 h

**05.3 Stundenlohnarbeiten Bauhelfer/-in**
Stundenlohnarbeiten Bauhelfer/-in.
Menge: 10,000 h

**05.4 LKW 2-Achser einschl. Fahrer**
LKW einschl. Fahrer, Nutzlast 5 bis 8 to
Menge: 5,000 h

**05.5 LKW 3-Achser einschl. Fahrer**
LKW einschl. Fahrer, Nutzlast 18 to
Menge: 5,000 h

**05.6 Radlader einschl. Fahrer**
Menge: 5,000 h

**05.7 Bagger bis 6,5 to, einschl. Fahrer**
Menge: 5,000 h

**05.8 Bagger bis 12 to, einschl. Fahrer**
Menge: 5,000 h

**05.9 Kompressor über 5 bis 10 m³/min.**
Menge: 5,000 h

**05.10 Abbruchhammer mit Bedienung**
Abbruchhammer mit Bedienung.
Menge: 5,000 h

**05.11 Trennschleifer einschl. Trennscheiben**
Trennschleifer einschl. Trennscheiben und mit Bedienung
( Nassschneidegerät für Steine )
Menge: 5,000 h
